# Heizungsinstallation BA1
Angebotsaufforderung (GAEB 90, DA83)
Vergabenummer: 2026-18
Eröffnung: 15.05.26 00:00
Ende der Zuschlagsfrist: 14.07.26
Währung: EUR
Auftraggeber: Gemeinde Wenzenbach

## Zusätzlicher Text
ALLGEMEINES
Allgemeine Vorbemerkungen für die Angebotsausarbeitung. Alle Leistungen
sind komplett inkl.
Lieferung von Material und Arbeitsausführung zu kalkulieren und
anzubieten, soweit nicht
ausdrücklich vermerkt ist, dass Teile der Leistungen bauseits erbracht
werden oder Materialien
gestellt werden.
Streichungen und Änderungen im LV-Text oder an den Massen sind
unzulässig.
Vor Angebotsabgabe hat sich der Bieter über die örtlichen Gegebenheiten
zu informieren.
Spätere Einwendungen bzw. Preisforderungen können nicht berücksichtigt
werden.
Nach Beendigung der Arbeiten müssen alle Materialreste
eigenverantwortlich entfernt werden.
Anfallender Bauschutt bzw. Verpackungsmaterial ist zentral zu lagern und
in regelmäßigen
Abständen abzutransportieren. Die anfallenden Entsorgungsgebühren sind
in den betreffenden
Einheitspreise miteinzukalkulieren.
Sämtliche Rohbaumaße sind eigenverantwortlich vor Ort zu nehmen.
Differenzen zu den
Werkplänen sind unverzüglich der Bauleitung mitzuteilen.
Der Auftragnehmer versichert, keine illegalen Arbeitnehmer zu
beschäftigen.
Auf der Baustelle herrscht Helmpflicht und absolutes Alkoholverbot
jeglicher Art.
Zuwiderhandlungen werden mit Baustellenverweis geahndet und dem
Gewerbeaufsichtsamt
gemeldet.

AUSFÜHRUNG
Der Bieter muss eine äußerst zügige Bauausführung gewährleisten können.

Die Mannschaftsstärke und der Geräteeinsatz sind so abzustimmen und zu
forcieren, dass die
im EFB-Blatt 214.H (Besondere Vertragsbedingungen) festgesetzten Termine
eingehalten
werden können.
Eigenverursachte Bauverzögerungen und daraus resultierende Folgeschäden
und deren
Folgekosten von Nachfolgegewerken oder Überschreitung des
Endfertigstellungstermins gehen
zu Lasten des betreffenden AN.
Urlaubsbedingte Reduzierungen der Mannschaftsstärke sind durch geeignete

Gegenmaßnahmen zu kompensieren.

AUSFÜHRUNGSUNTERLAGEN
Zur Vereinfachung des Planversandes werden vom AG dem AN alle
Ausführungsunterlagen, Architekten-Werkplanung und der
Brandschutznachweis elektronisch zur Verfügung gestellt. Es werden
allgemein üb- liche Dateiformate verwendet, wie z.B. PDF oder DWG.
Papierunterlagen werden vom AG nicht zur Ver- fügung gestellt.

SICHERUNG DER BAUSTELLE
Der AN hat die gesamte Baustelle gemäß den Unfallverhütungsvorschriften
der
Bauberufsgenossenschaft zu sichern und entsprechende bauliche
Vorkehrungen zu treffen.
Hierzu gehören bauliche Schutzvorrichtungen als Abdeckung von
Deckenaussparungen im
Bauwerk oder Schächten und Gräben im Gelände, Schutzgeländer als
Absturzsicherung auf
Decken oder in den Treppenhäusern etc. werden in eigener Position
verrechnet.
Verkehrszeichen und Straßenabsperrungen werden ebenfalls in einer
eigenen Position
verrechnet.

VOB
Es gilt die derzeit gültige Fassung der VOB!

## Zusätzlicher Text
B E S C H R E I B U N G  D E R  B A U S T E L L E
U N D  U M F A N G  D E R  A R B E I T E N

01. Angaben zur Baustelle:
Baumaßnahme:
Neubau Schulkomplex am Roither Weg
Roither Weg 15, 15a
93173 Wenzenbach

Leistung:
BA 1 - Wärmeerzeugung

Auftraggeber:
Gemeinde Wenzenbach,
vertr. d. H. Ersten Bürgermeister Sebastian Koch
Hauptstraße 40
93173 Wenzenbach

02. Allgemeine Beschreibung des Projektes:

Städtebau - Entwurfskonzept allgemein
Die Gemeinde Wenzenbach plant die Generalsanierung der Mittelschule
Wenzenbach. In
diesem Zuge soll eine Zusammenlegung von Grundschule und Mittelschule am
Standort Roither
Weg 15 in 93173 Wenzenbach - derzeitiger Mittelschulstandort- erfolgen,
sowie der Ausbau der
Grund- und Mittelschule zur offenen Ganztagsschule als QNG geförderte
Maßnahme.
Ausgangssituation, Angabe IST-Zustand
Bei dem bestehenden Schulgebäude handelt es sich um einen
mehrgeschossigen,
unterkellerten Schulhausbau aus dem Jahre 1972/73. Die angeschlossenen
Bauteile (westlicher
Anbau) aus dem Jahre 2000 und Bibliothek werden abgebrochen um den 1.
Bauabschnitt
Neubau Lernhaus Mittelschule zu erstellen.
Durch Teilabbrüche der nördlich bestehenden Schulbaukörper (Abbruch
bestehender
Verbindungsbau, westlicher Anbau und Teile der Außenanlagen) wird das
erste Baufeld
geschaffen und die Lernbausteine für Grundschule und Mittelschule in
getrennten
Bauabschnitten erstellt. Somit entsteht für beide Schulen eine
identitätsstiftende Heimatbasis
(Homebase).
Lernhäuser
Die beiden neuen zweigeschossigen Schulbaukörper, die sogenannten
Lernhäuser, werden mit
separaten überdachten Zugängen an den Bestand angeschlossen. In den
Lernhäusern werden
um den lichtdurchfluteten Marktplatz herum, die Klassen-Gruppen und
Differenzierungsräume
angeordnet. Lehrerstützpunkte und kompakte WC-Kerne ergänzen den
funktionalen Baukörper.
Die Sanierungs- und Erweiterungsmaßnahmen werden das Areal neu
strukturieren und
differenzierte und getrennte Pausenhöfe für die Grundschule und
Mittelschule geschaffen.
Das Foyer kann somit die Mensa bespielen, aber auch die Turnhalle bei
Veranstaltungen. Das
Schülercafe liegt zentral zur Mitbenutzung der offenen Ganztagsschule im
Erdgeschoss an die
Mensa angegliedert.

Sanierung bestehendes Gebäude/Fachraumtrakt und Verwaltung
Grundschule und Mittelschule sind durch verglaste Verbindungsgänge mit
dem zu sanierenden
Altbau verbunden. Im bestehenden dreigeschossigen massiven Gebäude ist
nach Sanierung
die Verwaltung mit Fachräumen untergebracht. Teile des Südturms werden
erhalten, hier ist die
Ganztagesbetreuung untergebracht.
3-Fach-Turnhalle
Die gewünschte 3-Feld-Halle wird im Osten zeitlich etwas versetzt zum
BA1 Grundschule mit
dem Hauptschulbaukörper verortet.
Umgesetzt wurden überdachte Zugangs- und Pausenbereiche für 9
Grundschulklassen und 9
Mittelschulklassen mit Gruppen- und Differenzierungräumen unter
Berücksichtigung des
gesamten Raumprogramms und in Abstimmung mit dem Fördergeber
(Förderbandbreiten).
Die Umsetzung des neuen Konzepts wird in 4 Bauabschnitten erfolgen:
Die Errichtung der Neubauten erfolgt in sinnvollen Bauabschnitten, in
Abstimmung mit der
Schulfamilie und im laufenden Schulbetrieb. Während der Bauphasen werden
Ausweichflächen
geschaffen, um den normalen Schulablauf zu gewährleisten. Die
außerschulischen Nutzungen,
welche der Fachklassenriegel beherbergt, werden einstweilen in der
Grundschule statt
finden(BA 3). Dies wurde bereits mit den Fachlehrern abgestimmt. Für die
Schulküche muss es
eine Interimslösung geben.

BA 1 Neubau Mittelschule West (Umfang des derzeitigen QNG Förderantrags)
BA 2 Neubau 3- Feld- Sporthalle
BA 3 Neubau Grundschule
BA 4 Generalsanierung des best. Fachklassentrakts mit Anbindung Neubau
Grundschule und
Mittelschule

03. Angaben zur Ausführung

Termine:
Wärmeversorungsanlagen BA 1:

Beginn ab: 23.10.2026 - 30.07.2027

04. Auszuführende Leistungen
Wärmeversorungsanlagen BA 1

05. Lage der Baustelle / Objekt:
Roither Weg 15, 15 a
93173 Wenzenbach
Siehe Lageplan
Siehe Übersichtsplan Zufahrts- und Abfahrtsweg
Gelände und Höhenlage:
Das Gelände liegt auf ca. 359 NHN

06. Verkehrsverhältnisse auf der Baustelle:
Die Baustelle ist über die öffentlichen Straßen gut erreichbar, die
vorhandenen
Verkehrsbeschränkungen sind zu beachten und bei den zuständigen Stellen
(Landratsamt /
Stadt) zu erfragen.
Die Gemeinde Wenzenbach ist über die B16 zu erreichen. Über die
öffentlichen
Verkehrsstraßen kann das Baufeld direkt angefahren werden.
Baustellenzugänge / Baustellenzufahrt:
Die Baustelle ist über die, an das Baugelände, nördlich angrenzende
Straße (Roither Weg)
erreicht werden.

07. Für den Verkehr freizuhaltende Flächen:
Siehe BE-Plan.

08.  Kranstandorte / Transporteinrichtungen:
Siehe BE-Plan

## Zusätzlicher Text
Hinweis Baustelleneinrichtung

Einrichten und Räumen der Baustelle, Vorhalten der Baustelleneinrichtung
für sämtliche  in der
Leistungsbeschreibung aufgeführten Leistungen sind nicht zu vergütende
Nebenleistungen
Ebenso das notwendige Hebezeug und die damit verbundenen
Sicherungsmassnahmen. Dies
betrifft auch die temporäre Abdeckung von geöffneten Bestandflächen
während, wenn die
Witterung dies erfordert.
Ein Fassadengerüst mit seitlichem Dachfanggerüst  steht zur Verfügung.
Darüber hinaus sind notwendige Personensicherungsmaßnahmen der eigenen
Leistung nicht
zu vergütende Nebenleistungen.

## Zusätzlicher Text
Allgemeine Vorbemerkungen QNG / BNB

Allgemeine Vorbemerkungen QNG / BNB
Landkreis Regensburg/Gemeinde Wenzenbach
Generalsanierung Mittelschule Wenzenbach mit Teilabbrüchen und Neubau
von Lernhäusern
für Grund- und Mittelschule sowie Mehrfeldsporthalle und
Freiflächensportanlage

QNG/BNB LV-Vorbemerkungen Wärmeversorgungsanlagen

Der Bauherr beabsichtigt das Bauvorhaben - Generalsanierung Mittelschule
Wenzenbach und
Neubau von Lernhäusern - nach den ZertiÞzierungsanforderungen des
BNB (Bewertungssystem Nachhaltiges Bauen) Gesellschaft für
Nutzungsvariante
Unterrichtsgebäude
(BNB_UN V2017) zu zertiÞzieren. Die Zertifizierungsstufe ist mindestens
BNB "Bronze", bzw.
BNB "SILBER".
Weiter ist eine Förderung im Programm BEG KFN (Klimafreundlicher Neubau)
beantragt. Für
diese Förderung sind einerseits der Energiestandard EG40 und
andererseits die besonderen
Anforderungen des Qualitätssiegels Nachhaltiges Gebäude (QNG) für
Nichtwohngebäude
einzuhalten.

Allgemeiner Hinweis
Der Auftragnehmer verpflichtet sich, die für eine Zertifizierung
relevanten Unterlagen und
Dokumente, wieim Pflichtenheft beschrieben, dem Auftraggeber und seinem
Auditor bereit zu
stellen:
< Die Übergabe BNB/QNG relevanter Dokumentationsunterlagen erfolgt in
digitaler Form.
< Sämtliche Dokumentationen sind entsprechend dem gebauten Zustand
aktualisiert im PDF
oder DWGFormat bereitzustellen.

Folgende Hinweise zum nachhaltigen Bauen (BNB/DGNB) sind
Vertragsbestandteil und die
geforderten Nachweise ohne gesonderte Aufforderung zu übergeben:
Anforderungen bezüglich Schadstofffreiheit und Umweltverträglichkeit der
Baumaterialien
< Im Hinblick auf die BNB/QNG-Zertifizierung sind alle Angaben zu
Risikostoffen zwingend
einzuhalten
< Für alle einzubauenden Produkte und Materialien, außer reine Metalle
und rein mineralische
Baumaterialien, ist hinsichtlich materialökologischer Anforderungen vor
Bestellung eine
Freigabe durch den Auditor einzuholen.
< Leistungsbestandteil des AN ist die Beibringung und Zusammenstellung
aller dafür
geforderten Unterlagen und Nachweise.
Der AN hat unverzüglich nach Beauftragung, spätestens 4 Wochen nach
Vergabe bzw. 2
Wochen vor Bestellung, mindestens Produktangaben wie Menge, Einsatzort
sowie Produkt- und
Sicherheitsdatenblätter, ggf. EPD (Environmental Product Declaration),
und wenn nötig
Herstellererklärung / Prüfzertifikat, der Bauleitung und dem Auditor
(GLE) unaufgefordert und in
digitaler Form zur Verfügung zu stellen. Die Unterlagen werden dann
geprüft und die Materialien
schriftlich per E-Mail freigegeben. Sollten Materialien nicht den
bauökologischen
Materialanforderungen entsprechen, ist der AN verpflichtet ein
kostenneutrales Ersatzprodukt zur Verfügung zu stellen. Dieses
durchläuft dann nochmals den
Prüfungsprozess.
< Aufgrund des Prüfvorganges muss eine Vorlaufzeit zwischen Einreichung
und Freigabe der
Materialen von 2 Wochen berücksichtigt werden.
< Es dürfen nur Produkte eingesetzt werden, die vom Auditor freigegeben
und BNB/DGNB/QNG-
konform sind. Andernfalls behält sich der AG u.a. vor, die Produkte auf
Kosten des AN
austauschen zu lassen.
< Die Bauleitung dokumentiert die Verwendung / den Einbau der Produkte
anhand des
Materialkatasters von GLE

Anforderungen an Einsatz zertifizierter Hölzer - QNG/BNB:
< Alle verbauten Hölzer, Holzprodukte und / oder Holzwerkstoffe stammen
aus nachhaltiger Forstwirtschaft, sind FSC oder PEFC zertifiziert und
verfügen über das zugehörige
CoCHandelszertifikat des Lieferanten.
< Auf jedem Lieferschein ist die Holzmenge und die CoC-Nummer mit
Zuordnung zum
Bauvorhaben anzugeben und der Bauleitung zu übergeben.
Anforderungen gemäß BNB_UN 5.2.1 Baustelle / Bauprozess

Abfallarme Baustelle
Es sind folgende Maßnahmen vorzusehen und einzuhalten
(Selbstverpflichtung des AN,
Kontrolle und
Dokumentation durch die Bauleitung):
Nach dem KrWAbfG und Landesabfallgesetz sind Abfälle zu vermeiden, zu
verwerten oder
umweltgerecht
zu entsorgen. Dazu sind die Abfälle auf der Baustelle nach den Vorgaben
der
Gewerbeabfallverordnung vom 1.8.2017, Anpassung vom 1.1.2019, zu
trennen.

Die Bauabfälle werden mindestens in die Fraktionen
< Mineralische Abfälle
< Wertstoffe (Metalle)
< Problemabfälle / Schadstoffhaltige Abfälle
< Holz
< gemischte Baustellenabfälle getrennt.
Darüber hinaus werden die am Bauprozess Beteiligten gezielt auf die
Abfalltrennung geschult.
Die Bauleitung kontrolliert die Materialtrennung und die korrekte
Nutzung der Sammelstellen.

Lärmminderung
Es sind folgende Maßnahmen vorzusehen und einzuhalten
(Selbstverpflichtung des AN):
< Der AN hat für seine Arbeiten ein baustellenbezogenes
Lärmvermeidungskonzept zu erstellen
und umzusetzen.
< Der AN muss seine Mitarbeiter ist auf der Baustelle hinsichtlich
Lärmvermeidung schulen und
dies der Bauleitung dokumentieren (Protokolle).
Zu berücksichtigen sind insbesondere:
< Die 32. BImSchV (Geräte- und Maschinenlärmschutzverordnung) in
Verbindung mit der EU
Richtlinie 2000/14/EG
< Nur lärmarme Baumaschinen gemäß RAL-UZ 53
< Alle vereinbarten Schutzzeiten und Lärmschutzmaßnahmen

Staubvermeidung
Es sind folgende Maßnahmen, entsprechend BImSchG, vorzusehen und
einzuhalten
(Selbstverpflichtung
des AN):
< Der AN hat für seine Arbeiten ein baustellenbezogenes
Staubvermeidungskonzept zu
erstellen und umzusetzen.
< Der AN muss seine Mitarbeiter auf der Baustelle hinsichtlich
Staubvermeidung schulen und
dies der Bauleitung dokumentieren (Protokolle).

Zu berücksichtigen sind insbesondere:
< Maschinen und Geräte sind mit einer wirksamen Absaugung versehen,
Stäube sind an der
Entstehungsstelle möglichst vollständig zu erfassen und gefahrlos zu
entsorgen.
< Die Ausbreitung des Staubs auf unbelastete Arbeitsbereiche wird
verhindert, soweit das
technisch möglich ist. Ablagerungen sind zu vermeiden. Zur Beseitigung
werden Feucht- bzw.
Nassverfahren oder saugende Verfahren durchgeführt.
< Einrichtungen zum Abscheiden, Erfassen von Stäuben entsprechen dem
aktuellen Stand der
Technik.

Die Einrichtungen werden regelmäßig gewartet und geprüft.
< Einsatz Staubschutzmasken gemäß TRGS 500
< Einsatz Lüftungsanlagen
Bodenschutz und Gewässerschutz
Es sind folgende Maßnahmen vorzusehen und einzuhalten
(Selbstverpflichtung des AN,
Kontrolle und Dokumentation durch die Bauleitung):
< Der AN hat für seine Arbeiten ein baustellenbezogenes Konzept zur
Vermeidung von
Schadensfällen hinsichtlich Boden- und Gewässerschutz zu erstellen und
umzusetzen.
< Der AN muss seine Mitarbeiter ist auf der Baustelle hinsichtlich der
Maßnahmen zum Boden-
und Gewässerschutz schulen und dies der Bauleitung dokumentieren
(Protokolle).

Zu berücksichtigen sind insbesondere:
< Gewachsene Bodenschichten sind zu schützen. Der Schutz auf dem
Baugrund vorhandener
wertvoller Böden oder Biotope ist durch nicht befahrbare, eingezäunte
Schutzflächen zu
gewährleisten. Wertvolle Oberböden müssen auf Mieten abgeschoben werden.
< Vermeidung von Kontaminierung durch chemische Verunreinigungen
< Kontaminierte Böden getrennt behandeln / lagern und fachgerecht
entsorgen.
< Die Bundes-Bodenschutz und Altlastenverordnung ist zu befolgen
< Stoffe mit folgenden R-Sätzen dürfen nicht in Kontakt mit der Umwelt
kommen:
R50/R51/R52/R53/R54/R55/R56/R57/R58/R59 - diese Stoffe sind in
auslaufsicheren Behältern
gesichert zu lagern.
< Stetiges Sauberhalten der Baustelle, um Bodenverunreinigungen und das
Verwehen von
Schuttresten zu vermeiden

Materialanforderungen für BNB_UN 1.1.6 / QNG
Für die Verwendung von Baumaterialien und Produkten sind die
Anforderungen zur
Schadstofffreiheit nach Kriterium BNB 1.1.6 einzuhalten und
nachzuweisen. Diese sind nach
Produktgruppen aufgeschlüsselt nachstehend angegeben.

Es gilt die Qualitätsstufe in diesem Indikator: Qualitätsstufe 4

< Der AN hat für folgende Produktgruppen die geforderten Nachweise in
Form von Produkt- und
Sicherheitsdatenblättern und ggf. Herstellererklärungen unaufgefordert
mind. 2 Wochen vor
Materialbestellung der Bauleitung und dem Auditor (GLE) vorzulegen (Die
"Zeile" bezieht sich
auf dieMaterialmatrix der BNB - diese wird hier auszugsweise
wiedergegeben).
< Es dürfen keine Materialien eingebaut werden, die nicht durch den
Auditor ausdrücklich
hinsichtlich BNB -Anforderungen freigegeben wurden.
< Die Anforderungen gelten nicht für rein mineralische Baustoffe, Mine
Mralfaserdämmungen, PE-Folien, Bitumenbahnen.
< Nur Produktgruppen, die verwendet werden, sind zu deklarieren:

 < Tab. 1: Auszug Schadstoffvermeidung in Baumaterialien
QNG-Anforderungskatalog
Anhangdokument 313 (Stand Version 1.3
Korrekturfassung 14.09.2023); Auflistung ohne Anspruch auf
Vollständigkeit

## Zusätzlicher Text
Nachhaltige Produktauswahl gemäß DGNB Qualitätsstufe 4
Für das Bauvorhaben sind zusätzliche Bauökologische
Materialanforderungen bei der Auswahl
der Baustoffe zu beachten. Besondere Anforderungen sind zu erfüllen für
alle dort für die
jeweiligen Gewerke genannten Materialtypen.
Das vorliegende Leistungsverzeichnis definiert die gewünschte
bautechnische Qualität; dieses
gilt auch soweit Leitprodukte aufgeführt werden.
Die Auswahl der der Kalkulation zugrunde gelegten Baustoffe hat darüber
hinaus die
zusätzlichen Bauökologischen Materialanforderungen zwingend zu
berücksichtigen.
Der AG wird bei der Prüfung der Angebote davon ausgehen, dass vom Bieter
im Angebot
aufgeführte Baustoffe die vorgegebenen Bauökologischen
Materialanforderungen (z. B.
GISCODE, EMICODE, Umweltzeichen) erfüllen oder die Gleichwertigkeit
nachgewiesen werden
kann.
Falls der Bieter im Einzelfall die Einhaltung der Materialanforderungen
nicht eindeutig erkennen
kann,
- empfehlen wir für diese Produkte bereits mit dem Angebot technische
Merkblätter und
Sicherheitsdatenblätter als prüffähige Nachweise vorzulegen
und
- sich vom Hersteller (insbesondere für Fertigprodukte wie,
Plattenmaterialien, Wand- oder
Deckenplatten etc. ) die Erfüllung der vorgeschriebenen Bauökologischen
Materialanforderungen per rechtsgültiger Herstellererklärung bestätigen
zu lassen
oder
 -sich vom Hersteller geeignete Ersatzprodukte empfehlen zu lassen.
Damit erfolgt die
Materialauswahl durch den AN auf der Grundlage nachprüfbarer
Herstellerangaben.
Nach der Auftragsvergabe wird der vom Bauherrn beauftragte DNGB Auditor
die vom AN
vorzulegenden Nachweise prüfen. Freigegeben werden nur Materialien, die
nachweislich die
ausgeschriebenen Bauökologischen Materialanforderungen erfüllen. Aus
einer fachlich
begründeten Ablehnung einzelner Baustoffe, die diese Anforderungen nicht
erfüllen, kann der
AN keinen Nachtragsanspruch ableiten. Weiterhin schuldet der AN die
Erfüllung der Vorgaben
zum Umweltschutz auf der Baustelle und die Zuarbeit der
entsprechenden Nachweise.
Das weitere Verfahren regelt das Pflichtenheft Materialökologie und
Baustellenumweltschutz.

Mit seiner Unterschrift auf dem Formblatt "213.H Angebotsschreiben"
bestätigt der
Bieter, dass die oben genannten Anforderungen für nachhaltige
Produktauswahl von ihm
kalkulatorisch berücksichtigt sind und eingehalten werden.
Unser Angebot berücksichtigt die Bauökologischen Materialanforderungen.

Hinweis die Tabelle DGNB Bauprodukte Nachhaltiges Bauen und das Freigabe
Bauprodukte
liegen der Anlage Pläne bei.

## Zusätzlicher Text
ANLAGENBESCHREIBUNG Heizung

Heizungsinstallation

Die Gemeinde Wenzenbach, vertreten den 1. BGM Sebastian Koch, Frau Brey
bzw. den Gemeinderat, Hauptstraße 40, 93173 Wenzenbach, beabsichtigen
die Generalsanierung der Mittelschule. Der teils neu entstehende
Gebäudekomplex teilt sich in mehrere Bauabschnitte auf.

Beschrieben und ausgeführt wird hier der BA 1.

Die Wärmeerzeugung befindet sich im Untergeschoss im BA 1 und besteht
aus folgenden Kompontenten:

Pelletskessel mit Sicherheitseinrichtungen, Pelletsbunker,
Pufferspeicher und Kaminanlage
Wärmepumpenanlage über Geothermiesonden, Sicherheitseinrichtungen und
Pufferspeicher (Das Geothermiefeld, die Rohleitungen und Sonden,
Bohrungen und Verteilerschächte sind nicht Teil des Gewerks Heizung)
Wärmeverteilung bestehend aus einem Hochtemperaturnetz und einem
Niedertemperaturnetz
Die Pufferspeicher, der Pelletskessel und die Wärmepumpe kommen auf
bauseitige Maschinen bzw. Lastfundamente

Die Einbringverhältnisse der schweren und sperrigen Anlagen sind
durchwegs in separaten Positionen zu kalkulieren. Vor der Organisation
der Einbringung wird empfohlen, die Verhältnisse vor Ort selbst in
Augenschein zu nehmen. Mehrkosten aufgrund mehrfacher Anfahrten oder
zusätzlich nötigen Hebe- und Kranzwerkzeug werden nicht akzeptiert.

Der Kamin wird in einzelnen Segmenten, in bauseitige Deckenaussparungen
eingebraucht. Das Innenrohr wird daraufhin vom Dach entsprechend
eingebracht.
Nach Montage ist zügig ein Termin mit dem BKM zu vereinbaren und eine
Begehung durchzuführen. Über das Ergebnis ist Protokoll zu führen.

Die Heizkreis-Regelung und Steuerung der Wärmeerzeugung wird mittels
einer "übergeordneten" System-Hauptregelung (MSR/GLT) und zusätzlichen
Modulen für die Heizkreise geregelt.
Die Wärme wird über einen Verteiler mit mehreren Heizkreisen für die
einzelnen Bereiche des Neubaus mit Heizkörper- und Lüftungskreise bzw.
Warmwasserbereitung aufgeteilt und mittels geregelten Pumpengruppen
verteilt. Die Verrohrung des Verteileraufbaus erfolgt mit schwarzem
Stahlrohr bzw. Edelstahlrohr, die Verteilleitungen zu den Heizkörpern
bzw. Lüftungsgeräten sind mit Edelstahlrohr mit Pressfittingen unter der
Decke der Geschosse geplant. Die Dämmung aller Heizleitungen erfolgt
nach gültiger GEG mit alukaschierter Mineralwolle, die im sichtbaren
Bereich eine Ummantelung aus PVC oder Blech erhält. Für den vorbeugenden
Brandschutz werden geeignete Mineralwoll-Brandschutzdurchführungen durch
die Brandwände vorgesehen.

Zur Erwärmung der Zuluft der bauseitigen Lüftungsgeräte sind dort
Wärmerückgewinnungen und nachgeschaltete Erhitzer eingebaut. Diese
Erhitzer zur Erreichung der geforderten Einblas-Temperatur der Zuluft
werden über den Verteilerabgang und einer geregelten Pumpengruppe
(Mischer und Pumpe) als Zubringerpumpe mitversorgt.

Die Beheizung der einzelnen Gebäude inkl. sämtlicher Verkehrsflächen
wird über Fußbodenheizungen mit FBH-Verteilern in Unterputzschränken
geplant. Die Dämmung wird vom Architekten vorgesehen. Das auszuführende
System besteht aus einer Trägerplatte und einem Klettrohr. Im UG im Flur
kommen konventionelle Heizkörper zur Ausführung.

Um innerhalb der Bauzeit auch im Winter ordnungsgemäß arbeiten zu können
wurde eine umfangreiche Baubeheizung mit aufgenommen. Die Wärme wird
über mehrere mobile Lufterhitzer innerhalb der Geschosse verteilt und so
eine Temperatur von rund 10°C erreicht. Die Lufterhitzer und das
Vertgeilungssystem sind nach Beendigung der Heizarbeiten dem AG zu
übergeben.

## Zusätzlicher Text
Zuordnung Wärmedämmung, Brandschutz und Ummantelung

Die Dämmung der Armaturen im Rohrleitungssystem der Geschosse erfolgt
durch denselben AN.

Abwasser Wärmedämmung:
- Synthetischer Kautschuk 20 mm auf Entlüftungs-Kunststoffrohr auf
letztem 1,0 m vor Dachaustritt
  (AN Dämmung)
- Alukaschierte Mineralwolle 20 mm auf SW-Kunststoffrohr Fall- und
Sammelleitungen (AN Dämmung)
- Synthetischer Kautschuk 20 mm auf Gussrohren für Regenwasser (AN
Dämmung)
- PE-Weichschaum 9 mm an Kunststoffrohr-Anbindeleitungen in
Installationswänden (AN Sanitär)

Brandschutzdurchführung Abwasser:
- Brandschutzdurchführungen an SW-Kunststoffrohr/Gussrohren/Stahlrohren
(AN Sanitär)
- Durchbruch/Kernbohrung schließen (AN Sanitär)

Wasser Wärmedämmung:
- PE-Weichschaum 9 - 25 mm auf Edelstahl-Anbindeleitungen in
Installationswänden /Unterputz (AN Sanitär)
- Alukaschierte Mineralwolle 20 - 100 mm auf
Edelstahl-Verteil-/Steigleitungen (AN Dämmung)

Brandschutzdurchführung Wasser:
- Alukaschierte Mineralwolle an Edelstahl-/PE-Xa-Rohr (AN Sanitär)
- Durchbruch/Kernbohrung schließen (AN Sanitär)

Ummantelung der Wasser-Wärmedämmung:
- Im Technikraum und sichtbar mit Blech (AN Dämmung)
- In abgehängten Decken ohne Ummantelung

Heizung Wärmedämmung:
- PE-Weichschaum 13 - 25 mm an Edelstahl-Anbindeleitungen in
Trockenbauwänden/Unterputz (AN Heizung)
- Alukaschierte Mineralwolle 20 -100 mm auf Stahlrohr-Haupt-und
Verteilleitungen (AN Dämmung)
- Alukaschierte Mineralwolle 20 -100 mm auf
Edelstahl-Verteil-/Steig-/Anbindeleitungen (AN Dämmung)
- Synthetischer Kautschuk 25 mm auf Stahlrohr Primärkreis Geothermie (AN
Dämmung)

Brandschutzdurchführung Heizung:
- Alukaschierte Mineralwolle an Stahl- und Kupferrohr (AN Heizung)
- Durchbruch/Kernbohrung schließen (AN Heizung)

Ummantelung der Heizungs-Wärmedämmung:
- Im Technikraum und sichtbar mit Blech (AN Dämmung)
- In abgehängten Decken ohne Ummantelung

Lüftung
Wärmedämmung:
- Synthetischer Kautschuk 20 mm auf Aussen- und Fortluft bei zentralen
und dezentralen Anlagen (AN Dämmung)
- 30 mm Mineralwolle auf, Zu- und Abluft Hauptstränge/Schächte (AN
Dämmung)
- In Technikräumen 30 mm Mineralwolle auf Zu- und Abluft (AN Dämmung)
- 9 mm Schutzschlauch auf Lüftungsleitungen Wickelfalzrohr in
Installationswänden (AN Lüftung)

Kühlung Wärmedämmung:
- Synthetischer Kautschuk 20 mm auf Kältekufperrohr
  (AN Dämmung, Rohr großteils vorisoliert)
- Synthetischer Kautschuk an Tropfwasser-Edelstahlrohr (AN Dämmung)

Brandschutzdurchführung Kühlung:
- intumeszierende Bandage/Matte an isolierten Kältekupferrohr (AN
Lüftung)
- Synthetischer Kautschuk bis 10 mm an Tropfwasser-Edelstahlrohr (AN
Lüftung)
- Brandschutztechnischer Verschluss von Durchbrüchen (Nass) mit Medien
(AN Lüftung)

Ummantelung der Kühlungsdämmung:
- sichtbar Blech (AN Dämmung)
- Blechverblendung im Außenbereich auf Dach (AN Dämmung)
- In abgehängten Decken und Schächten ohne Ummantelung der Dämmung

## Heizungsinstallation
Datum: 02.04.26

*Hinweis*
Anlagen zum LV:
- Lageplan
- Baustelleneinrichtungsplan
- Grundrisse UG, EG, OG1, Dach
- Schnitte

Der beigefügten Pläne dienen lediglich der Übersicht.
Die Positionstexte sind Basis für die Kalkulation.

Automatische Sortierung
Die Verdingungsunterlagen wurden automatisch sortiert.
Der Bieter hat die Vollständigkeit der Unterlagen
anhand der Seitenzahlen zu prüfen und fehlende Blätter
beim ausschreibenden Landratsamt anzufordern.
Doppelseiten sind auszusortieren und zu vernichten.

*Hinweis*
Hinweis zu allgemeinen Pflichten des AN und
insbesondere zu den vorzulegenden Unterlagen durch den
AN.

Im Zuge der Genehmigungsplanung wurde ein
Brandschutznachweis aufgestellt, dieser wurde durch
einen Prüfsachverständigen bescheinigt.

Die Bauausführung wird ebenfalls durch einen
Prüfsachverständigen bescheinigt.

Eine grundlegende Pflicht des AN regelt Art. 52 BayBO.
"(1) Jeder Unternehmer ist für die mit den
öffentlich-rechtlichen Anforderungen übereinstimmende
Ausführung der von ihm übernommenen Arbeiten und
insoweit für die ordnungsgemäße Einrichtung und den
sicheren Betrieb der Baustelle verantwortlich.
Erforderliche Nachweise und Unterlagen hat er zu
erbringen und auf der Baustelle bereitzuhalten. Werden
Bauprodukte verwendet, die die CE-Kennzeichnung nach
der Verordnung (EU) Nr. 305/2011 tragen, ist die
Leistungserklärung bereitzuhalten.
(2) Jeder Unternehmer hat auf Verlangen der
Bauaufsichtsbehörde für Arbeiten, bei denen die
Sicherheit der Anlage in außergewöhnlichem Maße von der
besonderen Sachkenntnis und Erfahrung des Unternehmers
oder von einer Ausstattung des Unternehmens mit
besonderen Vorrichtungen abhängt, nachzuweisen, dass er
für diese Arbeiten geeignet ist und über die
erforderlichen Vorrichtungen verfügt."

Die erforderlichen Nachweise und Unterlagen sind
entsprechend der beauftragten Leistung systematisch
gegliedert und vollständig im Original und digital als
pdf-Datei zu übergeben.

Diese Nachweise und Unterlagen sind grundlegender
Bestandteil der zu erbringenden Leistung und
Voraussetzung für eine Nutzung. Daher sind diese auch
zentraler Bestandteil der geschuldeten Leistung.

Unvollständige Unterlagen und Nachweise berechtigen den
AG zum Kürzen der Vergütung der betroffenen Positionen
sowie zur Verweigerung der Abnahme bis die Unterlagen
vorliegen.

### Bereich 01 Wärmepumpenanlage

#### Abschnitt 01.01 Wärmepumpenanlage

**01.01.0010 Wassergekühlte Wärmepumpenanlage**
Wassergekühlte Wärmepumpenanlage Kältemaschine
wassergekühlt

Allgemein

Der Kühl- oder Warmwasserbedarf wird von einer im Werk
montierten und getesteten wassergekühlten
Wasserkühlmaschine/Wasser-zu-Wasser-Wärmepumpe gedeckt,
welche mit einer vollständigen Betriebsladung an
R515B-Kältemittel und Schmieröl, Schraubenverdichter
und elektronischem Expansionsventil ausgeliefert wird.

Geräteabdeckungen, Rahmen und Metalloberflächen werden
vor dem Versand lackiert. Die Lacktrocknung erfolgt an
der Luft. Schwingungsdämpfende Neopren-Unterlagen für
die Standfüße werden mitgeliefert. Der Maschine liegt
eine Anleitung für die Inbetriebnahme und den Betrieb
durch im Werk geschulte Fachkräfte bei.

Qualitätssicherung
Das Gerät wird gemäß einem nach den Standards ISO 9001
und 14001 zertifizierten Qualitätssicherungs- und
Umweltschutzverfahren konstruiert und gefertigt.

Das Gerät wird nach dem Standard EN14511 getestet und
verfügt damit über eine Eurovent- und
AHRI-Zertifizierung. Alle Geräte werden nach einem
Produktionsqualitätsplan getestet, um vor der
Auslieferung an den Einsatzort einen ordnungsgemäßen
Betrieb zu gewährleisten.

Die Fertigung entspricht den folgenden europäischen
Richtlinien:

-Druckgeräte-Richtlinie (PED) 97/23/EG
- Maschinenrichtlinie (MD) 2006/42/EG
- Niederspannungsrichtlinie 2006/95/EG
- Richtlinie zur elektromagnetischen Verträglichkeit
(EMV)  2004/108/EG
- Sicherheitsnorm für elektrische Maschinen EN 60204-1
- Elektromagnetische Emissions- und Störsicherheitsnorm
EN 61800-3 Kategorie C3
- Ökodesign-Anforderungen gemäß Richtlinie 2009/125/EG

Verdichter und Motor
Bei dem Schraubenverdichter handelt es sich um einen
halbhermetischen, direkt angetriebenen
Kältemittel-Differenzdruck-Ölkreislauf Ölpumpe und mit
Ölheizgerät.
bei der Wärmepumpe erfolgt die Leistungsregelung über
den eine interne Regelung, um die Leistungswerte bei
Teillast zu optimieren, wodurch die Leistung bis auf 25
% bis 36% des Maximalwerts reduziert werden kann (je
nach Modell).
Der Verdichter startet immer entlastet.
Als Antrieb dient ein sauggasgekühlter, hermetischer,
zweipoliger Kurzschlussläufermotor mit vier
druckölgeschmierten Rollelementen, wobei die
Dreheinheit durch Lagereinheiten gestützt wird. Die
Motorlager sind auf die gesamte Lebensdauer des Geräts
ausgelegt.
Das Modell ist mit einem Verdichter ausgestattet.

Ölmanagementsystem
Das Gerät wird mit einem Ölmanagementsystem ohne
Ölpumpe ausgerüstet, das die korrekte Ölzirkulation
durch die gesamte Maschine sicherstellt. Die
wichtigsten Komponenten des Systems umfassen einen
Ölabscheider und einen Ölfilter mit einem
Partikelrückhaltevermögen von mindestens 5µm.
Ein Ölerhitzer wird installiert, um Systemstarts bei
niedriger Öltemperatur zu vermeiden.
Bei Verwendung der Maschine für hohe
Verflüssigertemperaturen oder niedrige
Verdampfertemperaturen wird ein optionaler Ölkühler
installiert.

Der Verdichter wird mit einer internen Regelung
ausgestattet, der im Werk montiert, getestet und
verdrahtet wird. Der Frequenzumrichter treibt den
Einschalt- und Auffahrvorgang des Geräts sowie den
Teillastbetrieb an.
Gehäuse ist standardmäßig IP55 mit integriertem
Luftkühlsystem bestehend aus einem Ventilator unterhalb
des Rahmens.

Verdampfer
Der Verdampfer ist ein kupferhartgelöteter
Plattenwärmetauscher aus Edelstahl, der für den
ordnungsgemäßen und effizienten Einsatz mit
Kältemittelfüllung ausgelegt ist.
Der maximale Betriebsdruck auf Wasserseite darf 1 MPa
nicht übersteigen. Der Verdampfer wird vollständig mit
der geeigneten Materialstärke an geschlossenen Zellen
isoliert. Es gibt nur einen Anschluss für den
Wasserein- und einen für den Wasserauslass.
Die Kühlmaschine muss folgende Wassertemperaturen ab
Verdampfer liefern können:
- Für Komfortkühlanwendungen: zwischen 5 °C und 30 °C
  Für Prozessanwendungen:
- Bei hohen Temperaturen, zwischen 5 °C und 30 °C
- Bei Solebedingungen, zwischen -12 °C und 5 °C

Verflüssiger
Der Verflüssiger ist ein kupferhartgelöteter
Plattenwärmetauscher aus Edelstahl, der für den
ordnungsgemäßen und effizienten Einsatz mit
Kältemittelfüllung ausgelegt ist.
Der maximale Betriebsdruck auf Wasserseite darf 1 MPa
nicht übersteigen. Es gibt nur einen Anschluss für den
Wasserein- und einen für den Wasserauslass.
Die Wasserkühlmaschine muss für den Betrieb mit einer
Wasserauslasstemperatur am Verflüssiger zwischen 10 °C
und 80 °C geeignet seind.

Kältemittelkreislauf
Jedes Gerät ist mit einem Kältemittelkreislauf mit nur
einem Schraubenverdichter ausgestattet. Der
Kältemittelkreislauf umfasst den Verdichter, einen
Befüllanschluss, Hochdruck-Sicherheitsventile und ein
elektronisches Expansionsventil.

Elektrik
Das Gerät sollte durch Sicherungen oder optional durch
Trennschalter geschützt sein. Der Schaltschrank sollte
über die Schutzart IP20 verfügen.

Gerätesteuerung
Das mikroprozessorgesteuerte Regel- und Steuermodul
wird werkseitig eingebaut und geprüft. Das Regel- und
Steuersystem wird über einen Steuerstromtransformator
mit Spannung versorgt. Dieser be- bzw. entlastet das
Gerät durch Verstellung des Verdichter-Schieberventils.

Serienmäßige Wassertemperatursollwert-Verstellung in
Abhängigkeit der Wassereintrittstemperatur. Nur wenn
die abnormale Betriebsbedingung länger andauert und der
Sicherheitsgrenzwert erreicht ist, wird der
Kältemittelkreislauf abgeschaltet.  Die Steuerung der
Maschine beinhaltet eine Schutzabschaltung, die bei
folgenden Störungsursachen eine manuelle Rückstellung
erfordert:
- Verdampfungstemperatur und -druck zu niedrig
- Verflüssigungsdruck zu hoch
- Niedriger Ölstrom
- Kritische Fühlerwerte oder Feststellung von Störungen
im Kältemittelkreislauf
- Motorstromüberlastung
- Hohe Verdichterauslasstemperatur
- Kommunikationsverlust zwischen Modulen
- Störungen im Stromnetz: Phasenverlust,
Phasenungleichheit, Phasenumkehr
- Externe und lokale Not-Ausschaltung

Die Steuerung beinhaltet auch eine Schutzabschaltung
der Maschine mit automatischer Rückstellung nach
Behebung folgender Störungsursachen:
- Momentaner Stromausfall.
- Über-/Unterspannung.
- Unterbrechung des Wasserdurchflusses im Verdampfer
- Unterbrechung des Wasserdurchflusses im Verflüssiger

Bei Erfassung einer Störung werden Diagnoseprüfungen
durchgeführt und angezeigt. Angezeigt werden die
Störung, die Art der erforderlichen Rückstellung, Datum
und Uhrzeit der Diagnose, der Betriebsmodus zum
Zeitpunkt des Fehlerauftretens und ein Hilfe-Hinweis.
Alarme und Diagnosen werden in chronologischer
Reihenfolge mit einem Farb-/Symbolcode angezeigt: rotes
Achteck für sofortige Abschaltung, gelbes Dreieck für
normale Abschaltung und blauer Kreis für Warnmeldungen.

Bedienung über Touch Display
  Werksseitig an der Seite des Steuerpults angebracht
  UV-beständiger Touchscreen
  Betriebstemperatur -40 bis 70 °C
  mit Schutzklassifikation IP56
  CE-Zertifizierung
  Emissionen: EN55011 (Klasse B)
  Störsicherheit: EN61000 (Industriell)
  7-Zoll-Bildschirmdiagonale
  800x480 Pixel
  TFT LCD mit einer Helligkeit von 600 Nit
  Display mit 16-Bit-Farbtiefe

Merkmale des Displays:
  Alarmmeldungen
  Berichte
  Geräteeinstellungen
  Display-Einstellungen
  Diagramme
  Unterstützung für 15 Sprachen

Potenzialfreie Kontakte
Mit dem Modul UC800 können Alarm- oder
Betriebszustandsmeldungen durch Schließen eines
potenzialfreien Kontaktes an einem externen Standort
angezeigt werden (über eine fest verdrahtete
Verbindung). Vier Relais sind für diese Funktion
verfügbar.
Technische Daten:

Betriebspunkt I:

Kälteleistung min.  227 kW
Kältemittelart  R515B
Verdichter  1 St
Leistungsstufen  stufenlos 25 -
100 %
Leistungsaufnahme max.  63,9 kW
Nennstrom max  223 A
Stromart  400/50/3
V/Hz/Ph

Kaltwassereintritt  8 °C
Kaltwasseraustritt  5°C
Kaltwassermenge  ca.  19,38 l/s
Druckverlust im Verdampfer  92,7 kPa

Kühlwassereintritt / Austritt angepasst an angebotenes
Rückkühlwerk zur Sicherstellung der Leistung der
Kältemaschine bei Auslegungsbedingungen

Ethylen Glykol Anteil  0 %
Kühlwassermenge  6,95 l/s
Druckverlust im Verflüssiger  17,7 kPa

Betriebspunkt II:

Kälteleistung  min.  192,42 kW
Kältemittelart  R515B
Verdichter  1 St
Leistungsstufen  stufenlos 25 -
100 %
Leistungsaufnahme  max.  101,39 kW
Nennstrom max  max.  223 A
Stromart  400/50/3
V/Hz/Ph

Kaltwassereintritt  15 °C
Kaltwasseraustritt  10 °C
Kaltwassermenge  9,83 l/s
Druckverlust im Verdampfer  26 kPa

Kühlwassereintritt / Austritt angepasst an angebotenes
Rückkühlwerk zur Sicherstellung der Leistung der
Kältemaschine bei Auslegungsbedingungen

Ethylen Glykol Anteil  0 %
Kühlwassermenge  4,72 l/s
Druckverlust im Verflüssiger  8,1 kPa

Länge max  2241 mm
Breite max  901 mm
Höhe  2050 mm
Betriebsgewicht:  max.  1928 kg

Angebotenes Fabrikat: '

....................................................'
  (Vom Bieter
einzutragen)
Menge: 1,000 Stck
Zuordnung: 421

**01.01.0020 Lasttrennschalter mit Sicherung**
Lasttrennschalter mit Sicherung

Starterschrank ausgestattet mit Lasttrennschalter und
Sicherung.Der Trennschalter unterbricht zudem über eine
mechanische Verriegelung die Netzverbindung des
Starters, bevor die Tür des Starterschranks geöffnet
wird.
Menge: 1,000 Stck
Zuordnung: 421

**01.01.0030 Gerät mit schallisolierendem Gehäuse**
Gerät mit schallisolierendem Gehäuse

Die Geräte sind mit schallisolierten Gehäusen
ausgestattet, die das gesamte Gerät abdecken.
Menge: 1,000 Stck
Zuordnung: 421

**01.01.0040 Strömungswächter**
Strömungswächter

zum bauseitigen Einbau in die Kaltlwasser- und
Kühlwasserleitung.

Überdrucksicheres, robustes und unempfindliches
Membranmesswerk. Die Prozessdrücke wirken auf federnd
gelagerte Messmembrane. Umsetzung und Ausgabe des
Messwets durch Integrierte Elektronik als Anzeige,
Schaltkontakt und Ausgangssignal.

Zubehör:
1m Kabel 4 polig
1m Kabel 5 polig
Technische Daten

zul. Medientemperatur:  -10 ... 70  °C
Schutzart:  IP 65
Nennspannung:  24 V DC/AC
Ausgangssignal:  4 - 20 mA
Leistungsaufnahme:  2 W
Anzeige Messwert:  3 1/2 stellige LED
Schaltkontakt: 2 Stk.  pot frei max. 30V
Anschluss:  G 1/8, IG
Gehäuse:  Polyamid PA 6.6
Medienberührt:  Messing, NBR
Menge: 1,000 Stck
Zuordnung: 421

**01.01.0050 BACNet Kommunikationsschnittstelle**
BACnetT- IP Kommunikationsschnittstelle

Ermöglicht dem Benutzer die einfache Verbindung mit
BACnet IP über ein Twisted-Pair-Kabel zu einer
werksseitig installierten und getesteten
Kommunikationskarte.

weiterhin verfügbare Kommunikationsschnittstellen:
- Modbus RTU
- LonTalk
- Master/Slave Schnittstelle

Ohne Dienstleistung wie einrichten der Schnittstelle
oder 1 : 1 Datenpunkttest.
Menge: 1,000 Stck
Zuordnung: 421

**01.01.0060 Schnittstelle ext. Kaltwassersollwert**
Externer Kaltwassersollwert

Die externe Einstellung des
Kaltwassertemperatur-Sollwertes kann über ein 2-10 V DC
oder ein 4-20 mA Eingangssignal erfolgen.
Externer Strombegrenzungssollwert Die externe
Begrenzung der Stromaufnahme kann über ein 2-10 V DC
oder ein 4-20mA Eingangssignal erfolgen.
Menge: 1,000 Stck
Zuordnung: 421

**01.01.0070 Relaiskarte zur Betriebs- und Störmeldung**
Programmierbare Relais (Alarm und Status)

Mit dem Modul UC800 können Alarm- oder
Betriebszustandsmeldungen durch Schließen eines
potenzialfreien Kontaktes an einem externen Standort
angezeigt werden (über eine fest verdrahtete
Verbindung). Vier Relais sind für diese Funktion
verfügbar.
Menge: 1,000 Stck
Zuordnung: 421

**01.01.0080 Doppelsicherheitsventil**
Doppelsicherheitsventil

Ausstattung der Apparate (Verdampfer & Verflüssiger)
mit Doppel-Sicherheitsventils. Zu jedem doppelten
Überdruckventil gehört ein Absperrventil. Einzelne
Überdruckventile sind Standard.
Menge: 1,000 Satz
Zuordnung: 421

**01.01.0090 Schwingungsdämpfer (kompl. Satz).**
Schwingungsdämpfer (kompl. Satz)

Schwingungsdämpfende Neoprenunterlagen
als kompletter Satz zur Aufstellung der
Kältemaschine.
Menge: 1,000 Satz
Zuordnung: 421

**01.01.0100 System-Pufferspeicher 5000 l**
Pufferspeicher 5000 Liter für alle
Warmwasser-Zentralheizungsanlagen. Verwendbar für
Festbrennstoffkessel, ölgefeuerte Heizkessel,
Wärmepumpen, Solaranlagen, Gas- oder
Elektrodurchlauferhitzer. Gefertigt aus Qualitätsstahl
S235 JRG2. Außen mit Rostschutzanstrich, innen roh.

Nenninhalt:  ca. 5000 l
Betriebsdruck Speicher max.:  6 bar
Prüfdruck Speicher:  9 bar
Minimaldruck Speicher:  0 bar
Betriebstemperatur max.:  95 C
Min. Temperatur:  4 C

Ausrüstung:
- 6 x Flansch DN100/PN6 inkl. internem Bogenrohr DN100
zur Strömungsberuhigung
- 9 x 1/2" Muffe
- 2 x 1 1/2" Muffe für E-Heizeinsatz

Montagezeichnung Speicher ist vorab mit der Bauleitung
abzustimmen und freizugeben.

EU-RICHTLINIE FÜR ENERGIEEFFIZIENZ
Energieeffizienzklasse:  B
EnergieeffizienzklassenSpektrum:  A+ -> F
Warmhalteverlust:  110,0 W
Speichervolumen:  1935,0 l

Abmessungen ohne Isolierung
Durchmesser d:  ca. 1400 mm
Höhe h:  ca. 2610 mm
Kippmaß:  ca. 2700 mm
Menge: 2,000 Stck
Zuordnung: 421

**01.01.0110 Puffer 5000 l Isolierung**
Puffer 5000 l Isolierung, passend zu vorgenannten
Puffer 5000 l,
100mm mit Polystyrolmantel
Menge: 2,000 Stck
Zuordnung: 421

**01.01.0120 Einbringungen Wärmepumpenanlage/Pufferanlage**
Einbringung des vorgenannten
Wärmepumpenanlage/Pufferanlage in den Heizraum des
Untergeschosses über eine 3x3 Bodenöffnung  bzw. 2,2 x
2,4 große Wandöffnung, zur Einbringung.  Einbringen,
Positionieren und Verbinden mit den Rohrleitungen,
unter Bereitstellung der notwendigen Hebe- und
Transportwerkzeuge (Kran, Hubwagen,...) nach Wahl des
AN. Die Position gilt für die Montage der gessamten
Wärmeerzeugung und Speicherung, werden dazu mehrere
Einsätze benötigt, sind diese in diese Position mit
einzurechnen.
Menge: 1,000 psch
Zuordnung: 421

**01.01.0130 Inbetriebnahme/Einweisung der Wärmepumpenanlage/Pufferanlage**
Inbetriebnahme (Kälte, nötige Servicetechniker,
Softwarekopplungen) der Wärmepumpenanlage/Pufferanlage,
inkl. Einweisung des Bedienpersonals das vom
Auftraggeber gestellt wird. Es ist nicht davon
auszugehen, dass die Einweiseung nach Abschluss der
Montage durchgeführt werden kann. Es ist eine
gesonderte Anfahrt zu kalkulieren.
Menge: 1,000 psch
Zuordnung: 421

**01.01.0140 Nachregulierung**
Nachregulierung nach ca. 3 Monaten Laufzeit der Anlage
zur  Optimierung der Regel- und Steuereinheit auf die
Gegebenhei- ten des Objektes. In Zusammenarbeit mit
einem Techniker des Herstellers, der Bauleitung und des
Betreibers.
inkl. Abstimmung mit der GLT
Menge: 1,000 psch
Zuordnung: 421

#### Abschnitt 01.02 Rohrleitungen und Armaturen

*Hinweis*
Installationssystem aus schwarzem nahtlosem Stahlrohr,
mittelschwer nach DIN2440 (DIN EN 10255).
Verbinden durch Schweißen und mit schwarzen Fittings
nach DIN EN 10242 aus Temperguss.
Oder bis DN 100 mit Pressverbinder aus unlegiertem
Stahl, Werkstoff-Nr. 1.0308, mit einer äußeren
hochwertigen Zink-Nickel-Beschichtung, mit Dichtringen
und im unverpressten Zustand undicht.

Betriebs- und Umgebungstemperatur max. 90°C
Medium: Wasser Glykol Gemisch 25%

Hinweis: Die Rohrleitungen sind so vorzuspannen, daß
sie im Betriebszustand senkrecht bzw. waagrecht
verlaufen.

**01.02.0010 Schwarz nahtloses Gewinderohr DN 150 (6)**
Schwarz nahtloses Gewinderohr DN 150 (6)
wie vor beschrieben
Menge: 10,000 m
Zuordnung: 422

**01.02.0020 Schwarz nahtloses Gewinderohr DN 200 (8)**
Schwarz nahtloses Gewinderohr DN 200 (8)
wie vor beschrieben
Menge: 50,000 m
Zuordnung: 422

**01.02.0030 Siederohrbögen DN 150 (6)**
Siederohrbögen DN 150 (6), normalwandig nach DIN2605
Menge: 4,000 Stck
Zuordnung: 422

**01.02.0040 Siederohrbögen DN 200 (8)**
Siederohrbögen DN 200 (8), normalwandig nach DIN2605
Menge: 8,000 Stck
Zuordnung: 422

**01.02.0050 T-Stück DN 150 (6)**
T-Stück DN 150 (6) zum Einschweißen
Menge: 2,000 Stck
Zuordnung: 422

**01.02.0060 T-Stück DN 200 (8)**
T-Stück DN 200 (8) zum Einschweißen
Menge: 2,000 Stck
Zuordnung: 422

**01.02.0070 Reduzierstück DN 150 (6)**
Reduzierstück DN 150 (6) zum Einschweißen
Menge: 2,000 Stck
Zuordnung: 422

**01.02.0080 Reduzierstück DN 200 (8)**
Reduzierstück DN 200 (8) zum Einschweißen
Menge: 4,000 Stck
Zuordnung: 422

**01.02.0090 Sattelstutzen DN 150 (6)**
Sattelstutzen DN 150 (6) zum Einschweißen
Menge: 2,000 Stck
Zuordnung: 422

**01.02.0100 Sattelstutzen DN 200 (8)**
Sattelstutzen DN 200 (8) zum Einschweißen
Menge: 2,000 Stck
Zuordnung: 422

**01.02.0110 Schweißmuffe DN 15 (1/2)**
Schweißmuffe DN 15 (1/2) aus Temperguß schwarz
Menge: 10,000 Stck
Zuordnung: 422

**01.02.0120 Einzelflansch DN 150 PN 6**
Einzelflansch DN 150 PN 6, wie vor beschrieben
inkl. Dichtung und Schrauben.
Menge: 8,000 Stck
Zuordnung: 422

**01.02.0130 Einzelflansch DN 200 PN 6**
Einzelflansch DN 200 PN 6, wie vor beschrieben
inkl. Dichtung und Schrauben.
Menge: 6,000 Stck
Zuordnung: 422

**01.02.0140 Trockenläufer-Hocheffizienz-Einzelpumpe**
Trockenläufer-Hocheffizienz-Einzelpumpe
und elektronischer
Leistungsanpassung in Trockenläufer-Bauart. Die Pumpe
ist
ausgeführt als einstufige Niederdruckkreiselpumpe mit
Flanschanschluss und Gleitringdichtung. Die Pumpe ist
vorrangig für die Förderung von Heizungswasser (nach
VDI 2035),
Kaltwasser und Wasser-Glykol-Gemischen ohne abrasive
Stoffe inHeizungs-, Klima- und Kühlsystemen konzipiert.
Konstruktion:
- Einstufige Niederdruck-Kreiselpumpe
- Spiralgehäuse in Inline-Bauart (Saug- und
Druckstutzen mit
gleichen Flanschen in einer Linie), Flansche PN 16 -
gebohrt nachEN 1092-2
- Druckmessanschlüsse (R 1/8) für angebauten
Differenzdruckgeber (Ausführung ...-R1 ohne
Differenzdruckgeber)
- Pumpengehäuse und Motorflansch serienmäßig mit
Kataphoresebeschichtung.
- Gleitringdichtung für die Wasserförderung bis Tmax. =
+140°C.
Bis T = +40°C ist eine Glykolbeimischung von 20% bis
40%Volumenanteil zulässig. Bei Wasser-Glykol Gemischen
mit
Anteilen Glykol >40% bis max. 50% Volumenanteil und
einer
Medientemperatur von > + 40°C bis max. +120°C oder
anderenvon Wasser abweichenden Medien ist eine
alternative
Gleitringdichtung vorzusehen. Bei Verwendung von
WasserGlykol-Gemischen wird generell der Einsatz einer
S1 Variante mit
entsprechender Gleitringdichtung empfohlen.
- Anschlussspannungen: 3~380 V +-10 % 50/60 Hz; 3~400 V
+-
10 % 50/60 Hz; 3~440 V +-10 % 50/60 Hz
Zubehör:
- 1 Konsole mit Befestigungsmaterial für
Fundamentaufbau
- Montagehilfe für Gleitringdichtung
- IR-Stick
- IF-Modul PLR für Anbindung an
PLR/Schnittstellenkonverter
- IF-Modul LON für Anbindung an das LONWORKS-Netzwerk
- IF-Modul BACnet
- IF-Modul Modbus
- IF-Modul CAN
- Regelsystem VR-HVAC
- Regelsystem CCe-HVAC
- Regelsystem SCe-HVAC
- Differenzdruckgeber (DDG)
Serienmäßige Ausrüstung:
- Ein-Knopf-Handbedienebene für:
- Pumpe Ein/Aus
- Sollwert- bzw. Drehzahleinstellung
- Wahl der Regelungsart: Deltap-c (Differenzdruck
constant),p-v
(Differenzdruck variabel), PID-Regelung, n-constant
(Steller)- Wahl der Betriebsart bei Doppelpumpenbetrieb
(Haupt-
/Reservebetrieb, Additionsbetrieb)
- Konfiguration der Betriebsparameter
- Fehlerquittierung
- Pumpendisplay zur Anzeige von:
- Regelungsart

- Sollwert (z.B. Differenzdruck oder Drehzahl)
- Fehler- und Warnmeldungen
- Istwerte (z.B. Leistungsaufnahme, Istwert des
Sensors)
- Betriebsdaten (z.B. Betriebsstunden,
Energieverbrauch)
- Zustandsdaten (z.B. Zustand des SSM- und SBM-Relais)
- Gerätedaten (z.B. Pumpenname)
Zusatzfunktionen:
Schnittstellen:
- 1x Steuereingang "Vorrang AUS", - 1x "Externer
Pumpentausch" (nur wirksam bei
Doppelpumpenbetrieb),
- 1x Analogeingang 0-10 V, 2-10 V, 0-20 mA, 4-20 mA für
Stellerbetrieb (DDC) oder zur Sollwert-Fernverstellung,
- 1x Analogeingang 0-10 V, 2-10 V, 0-20 mA, 4-20 mA für
Istwert-Signal des Drucksensors,
- IR-Schnittstelle zur drahtlosen Kommunikation mit
Bedien- undService-Gerät,
- Steckplatz für Module zur Anbindung an die
Gebäudeautomation,
- Konfigurierbare, potentialfreie Stör- und Betriebs-
/Bereitschaftsmeldung,
- 1x Schnittstelle zur Doppelpumpenkommunikation
- Drehstrommotor mit Frequenzumrichter
- Integriertes Doppelpumpenmanagement
- Einstellbares Zeitintervall für den Pumpentausch (bei
Doppelpumpenbetrieb)
- Integrierter Motorvollschutz
- Unterschiedliche Betriebsarten für Heizungsanwendung
(HV)
oder Klimaanwendung (AC)
- Zugriffssperre
- Unterschiedliche Bedienebenen: Standard/Service
- Serienmäßige Kondensatablaufbohrungen im Motorgehäuse
(bei
Auslieferung verschlossen)
Betriebsdaten
Fördermedium: Propylenglykol 25 %Medientemperatur:
20,00 °C
Angefragter Volumenstrom: 63,00 m³/h
Förderhöhe ca. : 10,00 m
Min. Medientemperatur: -20 °C
Max. Medientemperatur: 140 °C
Min. Umgebungstemperatur: 0 °C
Max. Umgebungstemperatur: 40 °C
Maximaler Betriebsdruck: 16 bar
Auslegungshinweis:
Mindesteffizienzindex (MEI): = 0.4
Antrieb
Netzanschluss: 3~400V/50 Hz
Motor-Effizienzklasse: IE5
Leistungsaufnahme: 11.500 W
Motornennleistung: 11 kW
Strom (max): 17,8 A
Drehzahl max.: 2.950 1/min
Störaussendung: EN 61800-3
Störfestigkeit: EN 61800-3
Isolationsklasse: F
Schutzart Motor: IP55

Motorschutz: KLF integriert
Werkstoffe
Pumpengehäuse: 5.1301, EN-GJL-250 KTL-beschichtet
Laufrad: EN-GJL-200
Welle: 1.4122
Wellendichtung: Q1Q1X4GG
Laterne: 5.1301, EN-GJL-250 KTL-beschichtet
Einbaumaße
Saugseitiger Rohranschluss: DN 100, PN 16
Druckseitiger Rohranschluss: DN 100, PN 16

Baulänge: 500 mm
Gewicht: ca. 150 kg

Lieferumfang
- Pumpe
- Flanschpumpen mit Gegenflanschen, Dichtung und
  Flanschschrauben
- 2x Kabelverschraubung M16 x 1,5
- Unterlegscheiben für Flanschschrauben M12 und M16
- 2x Dichtungen bei Gewindeanschluss
- Wärmedämmschale mit fester Außenhaut
- Einbau- und Betriebsanleitung kompakt

Angebotenes Fabrikat: '

....................................................'
  (Vom Bieter
einzutragen)
Menge: 1,000 Stck
Zuordnung: 422

**01.02.0150 Flanschenstrangregulierventil DN 150**
Flanschenstrangregulierventil DN 150, für Wasser mit
Glykolanteil bis 25% und Temperaturen bis 50°C, mit
Flanschanschluss, Gehäuse aus Gusseisen GG-25, Handrad
mit Hubbegrenzung und Feststellvorrichtung, mit
wartungsfreier Spindelabdichtung, Sitz weichdichtend,
PN 16, mit Stell- ungsanzeige, mit zwei Messanschlüssen
für Differenzdruck- messung. inkl. Schrauben und
Dichtungen
Menge: 2,000 Stck
Zuordnung: 422

**01.02.0160 Flanschenabsperrventil DN 150**
Flanschenabsperrventil DN 150,
inkl. Schrauben und Dichtungen, wie vor bechrieben
Menge: 2,000 Stck
Zuordnung: 422

**01.02.0170 Flanschenabsperrventil DN 200**
Flanschenabsperrventil DN 200,
inkl. Schrauben und Dichtungen, wie vor bechrieben
Menge: 2,000 Stck
Zuordnung: 422

**01.02.0180 Flanschenschmutzfänger DN 200**
Flanschenschmutzfänger DN 200, Maschenweite 1,0 mm
inkl. Schrauben und Dichtungen, wie vor bechrieben
Menge: 1,000 Stck
Zuordnung: 422

**01.02.0190 Einklemm-Rückschlagventil DN 100**
Einklemm-Rückschlagventil DN 100 aus Messing, PN6, in
Kurz- baulänge EN 558-1/49 (früher DIN 3202/3 K4),
wartungsfrei, Zentrierung mittels Gehäuse, Abdichtung
mittels federbelasteter Platte aus Kunststoff, inkl.
verlängerter Flansch-Schrauben zur Montage am
Absperrventil (nicht an Pumpe!).
Menge: 1,000 Stck
Zuordnung: 422

**01.02.0200 Tauchhülse 45 mm - 100 mm**
Tauchhülse 45 mm - 100 mm inkl. aller Dichtungs- und
Hilfsmittel
Menge: 10,000 Stck
Zuordnung: 422

**01.02.0210 Bimetall-Thermometer0°C-120°C, Kl. 1 aus CrNiSt,**
Bimetall-Thermometer 0°C-120°C, Kl. 1, aus CrNiSt, d
100 mm,
Tauchlänge 60-100 mm, 1/2", Anschluß hinten, inkl.
Tauchhülse
Menge: 4,000 Stck
Zuordnung: 422

**01.02.0220 Wassersackrohr-Manometer 0-16 bar, 1/2**
Manometer 0-16 bar, Anschluß G½" A, Ø 100 mm,
inkl. Manometerhahn, Wassersackrohr und Einschweißmuffe
Menge: 2,000 Stck
Zuordnung: 422

**01.02.0230 Kessel-Füll- u. Entleerungshahn 1/2**
Kessel-Füll- und Entleerungshahn 1/2", aus Messing mit
selbst- dichtendem Aussengewinde, bis PN 16, mit
Schlauchverschrau- bung, Verschlusskappe und Kette, R
1/2
Menge: 8,000 Stck
Zuordnung: 422

**01.02.0240 Flansch-Gummikompensator DN 200**
Flansch-Gummikompensator DN200, für axiale, laterale
und an- gulare Bewegungen. Balg-Festigkeitsträger aus
Synthesefaser, mit drehbaren verzinkten Stahlflanschen
(PN6),
inkl. Dichtung und Schrauben.
Menge: 2,000 Stck
Zuordnung: 422

**01.02.0250 Übergangsflansch DN 150 - PE 100 RC 180x24,6 mm**
Übergangsflansch DN 150 - PE 100 RC 180x24,6 mm
inkl. Dichtung und Schrauben.
Menge: 4,000 Stck
Zuordnung: 422

### Bereich 02 Pelletanlage

#### Abschnitt 02.01 Pelletanlage

**02.01.0010 Biomassekessel 200 kW, Anschluss links**
Biomassekessel 200 kW mit Stokeranschluss links
mit integrierter Rücklaufanhebung EP und AGR
fuer Hackgut/Pellets P16S und P31S bis 35%
Wassergehalt (=54% Feuchte) gemaess
ISO 17225-4 und fuer Holzpellets
ISO 17225-2 / ENplus A1 und
getrockentem Hackgut.
Modulierende Feuerung, schamottierte
Retorte mit getrennter Primaer- und
Sekundaerluftfuehrung, Abgasrueck-
Fuehrung zur Begrenzung der Feuerraumtemperatur, Lambdasonde für
automatische Anpassung von Einschub,
Primär- u.Sekundärluft an Brennstoff,
Rueckbrandsicherung mit messerbestueckter Einkammer-Zellradschleuse,
drehzahlgeregelter Saugzugventilator,
Keramikgluehzuendung, automatische
Entaschung der Retorte mittels Drehrost
Waermetauscher in Dreizugtechnik mit
automatischer Reinigung mittels Wirbulatoren, Vollentaschung des gesamten
Kessels mit einer Ascheschnecke in
einen abnehmbaren Aschebehaelter, Asche
wird im Behälter komprimiert (lange
Entleerintervalle).
Integrierte Ruecklaufanhebung mit
Mischer und Hocheffizienzpumpe und
integriertem elektrostatischen
Partikelabscheider mit vollautomatischer Reinigung (Abscheidegrad 80%)
Integrierter Sensor zur Erfassung der
erzeugten Waermemenge (nicht geeicht).
Geprueft BLT Wieselburg und TUEV Sued.

Mikroprozessorregelung:
Bedienung mit Touchscreen mit
intuitiver Benutzerfuehrung,
1 Mischerheizkreis mit Wochenprogramm,
Erweiterung mit Raumfuehlern moeglich.
Speicherladung oder Frischwassermodul,
Zirkulationspumpe, Puffermanagement
Eingang fuer externe Waermeanforderung
(Start/Stop), potentialfreier Ausgang
(Wechsler) fuer Stoermeldung,
LAN Schnittstelle fuer Internetanbindung.
Fernbedienung der Regelung und E-mail

1 Aussen-, 1 Mischerkreisvorlauf- und
1 WW-Speicherfuehler im Lieferumfang,
Kessel fertig verdrahtet und Einschubeinheit steckerfertig vorverdrahtet.

Technische Daten:
Nennleistungsbereich (M25):60-200kW
Kesseltemperatur einstellbar:  70-90 C
Kesselwirkungsgrad:Teil/Nenn ca. 96,6/95,0%
Kesselabmessungen inklusive Einschub:
BxTxH  max.  1760x2340x2040mm
Einbringabmessungen:  max.  1080x2080x2000mm
Gesamtgewicht mit Zellrad-Stoker: max. 2100kg
Einbringgewicht:  max. 2000kg
Aschebehaeltervolumen:  mind. 94lt
Abgasanschlussdurchmesser:  200/250mm
Mindestanschlusshoehe Kamin:  2400mm
Elektrische Leistungsaufnahme:  max. 390/743W
Stromanschluss  3x400V / 50Hz / 16A

Angebotenes Fabrikat: '

....................................................'
  (Vom Bieter
einzutragen)
Menge: 1,000 Stck
Zuordnung: 421

**02.01.0020 Thermische Ablaufsicherung 3/4**
Thermische Ablaufsicherung
PCE Thermische Ablaufsicherung  R3/4
Fuehler 145x16 R1/2 10bar 1,8m3/h
Fuer Notkuehlung des Kessels ueber
Kesselsicherheitswaermetauscher oder
als thermisches Sprinklerventil fuer
den Fallschacht (SLE).
Menge: 1,000 Stck
Zuordnung: 421

**02.01.0030 Grundset Pelleaustragung**
Pelletsaustragkanal-Grundset für vorgenannten
Biomassekessel waagrecht, Motor, Startstueck, Endstueck
fuer den waagrechten Einbau geeignet.
Geschlossener Kanal zur Durchfuehrung
durch Lagerraummauer (max. 300mm).
Motor 0,37 kW fuer die Austragschnecke,
Modulares System: Ein Grundset und mehrere
Pelletsaustragschnecken koennen bis zu einer gesamten
Austragungslaenge von 6m verbunden werden.
Menge: 1,000 Stck
Zuordnung: 421

**02.01.0040 Grundset seitliche Übergabe**
Grundset seitliche Übergabe Biomassekessel wie
vorgenannt, Antrieb 1,5kW 29U/min + Steuerung Einbau
Kessel
Menge: 1,000 Stck
Zuordnung: 421

**02.01.0050 Pelletsaustragschnecke 2,0 m**
Pelletsaustragschnecke 2,0 m für vorgenannten
Biomassekessel, offener Trog für Lagerraum
Menge: 3,000 Stck
Zuordnung: 421

**02.01.0060 Trogschnecken Verlängerung 1,5 m**
Trogschnecken Verlängerung 1,5 m, für vorgenannten
Biomassekessel, Deckel abnehmbar, Keilwellenverbindung
für Schnecke und geschraubter Trogflansch
Menge: 1,000 Stck
Zuordnung: 421

**02.01.0070 M Bus Modul Wärmemengenzählung**
M Bus Modul Wärmemengenzählung, für vorgenannten
Biomassekessel mit Regelung, zur Anbindung von
Wärmemengenzähler, Stromzähler und Wasserzähler
Menge: 1,000 Stck
Zuordnung: 421

**02.01.0080 Fühlerset Pufferschichtladekonzept**
Fühlerset Pufferschichtladekonzept
Erforderlich fuer Kaskadenregelung
Fünf Tauchfuehler mit 10m Kabel
Menge: 2,000 Stck
Zuordnung: 421

**02.01.0090 Schichtpuffer 3000 l**
Schichtpuffer 3000 l
fuer Heizungswasser, 3 bar, 95C
4 x R2 mit Einstroemlanzen,
4 x R6/4 mit thermischen Weichen,
1 x R6/4 ohne thermische Weiche,
1 x R6/4 oben
6 x Temperaturtauchrohre Dm 9mm,
Durchmesser ohne Isolierung: 1250 mm
Durchmesser mit Isolierung: 1450 mm
Hoehe: 2712 mm, Kipphoehe 2740 mm
Menge: 2,000 Stck
Zuordnung: 421

**02.01.0100 Schichtpuffer 3000 l Isolierung**
Schichtpuffer 3000 l Isolierung, passend zu
vorgenannten Schichtpuffern 3000 l,
100mm mit Polystyrolmantel
Menge: 2,000 Stck
Zuordnung: 421

**02.01.0110 Grundset Ascheaustragung**
Grundset Ascheaustragung ohne Tonne
für vorgenannten Biomassekessel
Für Aufstellung der Aschetonnen links
oder rechts vom Kessel geeignet.
Ohne Tonne
Menge: 1,000 Stck
Zuordnung: 421

**02.01.0120 Aschetonne 240 Liter**
Aschetonne 240 Liter
Aschetonne 240lt zur externen Entaschung
Entleerung oben, geeignet zur
Entleerung durch Muellwagen
Menge: 2,000 Stck
Zuordnung: 421

**02.01.0130 Z-Schienen für Lagerraumtür 1,135x1,135 m**
Z-Schienen für Lagerraumtür 1,135x1,135 m
inkl.Schrauben u.Duebel
Bestehend aus 2 x Z-Schiene und
Befestigungsmaterial
Menge: 1,000 Stck
Zuordnung: 421

**02.01.0140 Biomasse Kessel Schallschutz Set**
Biomasse Kessel Schallschutz Set, passend für
vorgenannten Biomassekessel, zur Begrenzung von
Körperschall bzw. Luftschall
Menge: 1,000 Stck
Zuordnung: 421

**02.01.0150 Schallschutz Set Externe Entaschung**
Schallschutz Set Externe Entaschung, passend für
vorgenannten Biomassekessel, Schallschutzelemente aus
Sylomer zur Unterlage, zur Begrenzung von Körperschall
bzw. Luftschall
Menge: 1,000 Stck
Zuordnung: 421

**02.01.0160 Schallschutz Set Pelletsaustragung**
Schallschutz Set Pelletsaustragung, passend für
vorgenannten Biomassekessel, zur Begrenzung von
Körperschall bzw. Luftschall
Menge: 3,000 Stck
Zuordnung: 421

**02.01.0170 Entaschung ohne Anfahrt**
Entaschung ohne Anfahrt
bis 250kW netto mit baus. Helfer
Menge: 1,000 Stck
Zuordnung: 421

**02.01.0180 Einbringungen Kessel-/Pufferanlage/Austragschnecke UG**
Einbringung des vorgenannten Pelletkessels mit
Zubehör-Kom-
ponenten,Bunkeraustragung/Brennstoffbeschickung und
Puffer- speicher in den Heizraum des Untergeschosses
über eine 3x3 Bodenöffnung bzw. 2,2 x 2,4 große
Wandöffnung, zur Einbringung.  Einbringen,Positionieren
und Verbinden mit den Rohrleitungen, unter Bereitstellung der notwendigen Hebe- und Transportwerkzeuge
(Kran, Hubwagen,...) nach Wahl des AN. Einbringung der
Pelletsschnecke durch die Pelletbunkeröffnung 1,135 x
1,135 m, inkl. Abstimmung der Bunkeraustragung
(Schnecke) mit den Ersteller der Bunkerschrägwände. Die
Position gilt für die Montage der gessamten
Wärmeerzeugung und Speicherung, werden dazu mehrere
Einsätze benötigt, sind diese in diese Position mit
einzurechnen.
Menge: 1,000 psch
Zuordnung: 421

**02.01.0190 Inbetriebnahme/Einweisung der Kessel-/Pufferanlage 200kW**
Inbetriebnahme der Pelletkesselanlage mit
Pufferspeicher und Brennstoff-Beschickung, inkl.
Einweisung des Bedienpersonals das vom Auftraggeber
gestellt wird. Es ist nicht davon auszuge- hen, dass
die Einweiseung nach Abschluss der Montage durchgeführt werden kann. Es ist eine gesonderte Anfahrt zu
kalkulie- ren.
Menge: 1,000 psch
Zuordnung: 421

**02.01.0200 Nachregulierung**
Nachregulierung nach ca. 3 Monaten Laufzeit der Anlage
zur  Optimierung der Regel- und Steuereinheit auf die
Gegebenhei- ten des Objektes. In Zusammenarbeit mit
einem Techniker des Herstellers, der Bauleitung und des
Betreibers.
inkl. Abstimmung mit der GLT
Menge: 1,000 psch
Zuordnung: 421

#### Abschnitt 02.02 Pelletbunker inkl. Zubehör

*Hinweis*
Pelleteinbringung

**02.02.0010 Pelletseinblasstutzen**
Pelletseinblasstutzen f.Lagerraum gerade mit
belueftetem Deckel bestehend aus:

3 Stk. Alu-Rohre DN100 L=0,5m
mit Mauermontageflansch und Erdungslasche am Rohrende
3 Stk. A-110 Festkupplung mit Gummidichtring montiert
2 Stk. Alurohr DN 100 gerade L=1,0m
Menge: 1,000 Stck
Zuordnung: 421

**02.02.0020 Prallschutzmatte**
Prallschutzmatte fuer Deckenmontage
Breite 1000mm x Hoehe 1200mm
Wird vor der dem Einblasstutzen gegen- ueberliegenden
Lagerraumwand montiert.
Menge: 2,000 Stck
Zuordnung: 421

*Hinweis*
Pelletlager Größe L/B/H 7,3 x 4,5 m x 3,6 m
Bestehend aus insgesamt 28 Dreiecksträgern mit
Ausfachung.  Ausführung Fichte Vollholz gehobelt,
Querschnitt 70*110 mm.
Die schrägen Seitenflächen (35°) sowie die
schräge Stirnseite am Ende der
Austragungsschnecke werden aus Siebdruckplatte
21 mm, gefertigt.
Die Anschlusskanten der Siebdruckplatte zu den
Raumwänden werden mit Kompriband abgedichtet
um die Dichtheit und Schallentkopplung zu
gewährleisten.
Ein  Schraubrecht im Bereich der
Austragungsschnecke ist zu kalkulieren.

Einbringung in das Untergeschoss über eine 3x3 m große
Bodenöffnung bzw. eine 1,13 x 1,13 m große Wandöffnung,
als Bausatz zum zusammensetzen bzw. verschrauben.

Das Pelletsgewicht, vollgefüllt beträgt ca. 45 Tonnen.
Die Einzelkomponenten sind auf dieses Maximalgewicht
auszulegen.

An der Decke befindet sich eine ca. 15 cm dicke
Deckendämmung. Diese ist aus bauphysikalischen Gründen
nötig und darf nicht beschädigt werden.

Die Abdichtung gegen aufsteigende Feuchte wird bauseits
erstellt.

**02.02.0030 Siebdruckplatte 2500x1250x21 mm**
Siebdruckplatte 2500x1250x21 mm zum Verschrauben am
Holzgerüst, als oberes Bauteil der Schrägwände und
Schneckenwände.
Inkl. Schrauben und Kompriband bzw. Dichtband zur
Körperschallentkopplung.
Menge: 60,000 m²
Zuordnung: 421

**02.02.0040 Kantholz gehobelt**
Kantholz gehobelt, inkl. Schrauben, Konstruktionsmetall
und Kompriband bzw. Dichtband zur
Körperschallentkopplung.

Ausführung Fichte Vollholz gehobelt,
Querschnitt 70*110 mm.
Menge: 200,000 m
Zuordnung: 421

**02.02.0050 Stahlkonstruktion, Balkenschuhe**
Stahlkonstruktion, Balkenschuhe, verzinkt, als
Schienensystem für Stütz-, Hänge-, Trag- und
Sonderbefestigung, schallentkoppelt gelagert, inkl.
Stand-/ Wand-Konsolen, Schrauben, Muttern, Verbindungswinkel, U-Scheiben, Stoßschutz mit Kunststoffkappen und
Befestigungsmaterial wie Gewindestangen, Stockschrauben
und Metall-/Hohlraumdübel

Im Heizraum, Technikbereichen daneben, sowie im
überbauten Parkgaragenbereich, kommt eine
Unterdeckendämmung mit ca. 15 cm Stärke zur Ausführung.
In diesen Bereichen sind vor Montage der
Unterdeckendämmung bzw. der Trockenbauunterkonstruktion
die Montageschienen, samt Gewindestangen an der Decke
anzubringen. Der Mehraufwand für diese
notwendigenVorabmaßnahmen ist mit einzukalkulieren.
Menge: 50,000 kg
Zuordnung: 421

**02.02.0060 Schraubrecht aus OSB Platten, 30 mm**
Schraubrecht aus OSB Platten, 30 mm, zum Einbau in
Schrägwände zur Durchführung oder Verstärkung
Menge: 10,000 m²
Zuordnung: 421

**02.02.0070 Einbrinung und Aufbau der vorgenannten Komponenten**
Einbrinung und Aufbau der vorgenannten Komponenten
über eine bauseitige Bodenöffnung mit 3 x 3 m in das UG
und einer Wandöffnung 1,13 x 1,13 in den Pelletsbunker.
Die Wandöffnung ist auf einer Brüstungshöhe von ca. 1,0
m. in dieser Position ist der gesamte Aufwand der
Materialeinbrigung und Montageaufbau der
Schrägwandkonstruktion zu kalkulieren.
Menge: 1,000 psch
Zuordnung: 421

**02.02.0080 Fugen verschließen mit dauerelastischen Material**
Fugen verschließen mit dauerelastischen Material, zum
Verfugen der Anschlussfugen der Siebdruckplatten
Menge: 100,000 m
Zuordnung: 421

#### Abschnitt 02.03 Kaminanlage

*Hinweis*
Technische Vorbemerkungen Kaminanlage:

1) Die neu zu erstellende Kaminanlage hat eine
Gesamthöhe von ca. 17,0 m.

2) Als Wärmeerzeuger wird ein Pelletskessel eingebaut.

3) Der neue Kaminquerschnitt ist zu bemessen und mit
dem zuständigen bevollm. Bezirksschornsteinfeger
abzusprechen. Die Kaminquerschnittsermittlung des AN
ist der Bauleitung vor Arbeitsbeginn vorzulegen.

4) Ebenso sind alle, unten aufgeführten Positionen zu
dimensionieren und mit den angebotenen Heizgerät
abzustimmen.

5) Als Berechnungsgrundlage gilt folgendes:
- DIN 18160
- DIN 13084 oder ein anderes zugelassenes
  Berechnungsverfahren
- DIN 4705, Teil 3
- DIN EN 13384
- DIN 18800, Teil 1, 2, 3, 4, 7
- Bauaufsichtliche Richtlinien für Querschnittsverminderungen an Hausschornsteinen
- TA-Luft
- Feuerungsanlagenverordnung
- Nachweis Güteüberwachung Material
- Nachweis Güteüberwachung Montage
- Nachweis Arbeitsschutzmanagementsystem

Werden noch andere Verordnungen berührt, so gelten
diese sinngemäß.

Weitere Vorbemerkungen:

 Unklarheiten sind vor Angebotsabgabe beim Bauherrn
anzumelden. Die angebotene Kaminanlage muß in jedem
Fall, auch bei Unklarheiten im LV, funktionsfähig und
sicher sein, dem neuesten Stand der Technik und allen
Vorschriften entsprechen.

**02.03.0010 Baustelleneinrichtung**
Baustelleneinrichtung
Einrichten und Räumen der Baustelle,
Auf- und Abbau von Aufzügen, Kränen etc.
und notwendigen Gerüsten bis 5 m, Unterhalt
der eingebrachten Werkzeuge und Materialien,
Lagerkosten, An- und Abreise der jeweiligen
Monteure.
Menge: 1,000 psch
Zuordnung: 421

**02.03.0020 Kaminquerschnittsberechnung**
Kaminquerschnittsberechnung
Anfertigung der prüffähigen Kaminquerschnittsberechnung nach DIN EN 13384. Die Berechnung
ist in 1-facher Ausfertigung dem Bauherrn zu übergeben.
Menge: 1,000 psch
Zuordnung: 421

**02.03.0030 Einbau Kaminschachtsystem**
Einbau Kaminschachtsystem
bestehend aus zugelassenen Montagebau-Mantelsteinsystem
zur Aufnahme des nachfolgenden Kamineinsatzes.
Die Elemente sind in Montagebauweise zu montieren,
erforderl. Kleber, Mörtel etc. sind einzukalkulieren.
Auf Grund der beengten Örtlichkeiten dürfen die
vorgegebenen Außenmaße nicht überschritten werden.
Höhe: ca. 13 m
Außenmaß: ca. 50x50 cm

Güteüberwachung Material: DIN ISO 9001 ff
Güteüberwachung Montage: RAL-Güteschutz
Arbeitsschutzmanagement: AMS-Bau

Angebotenes Fabrikat: '

....................................................'
  (Vom Bieter
einzutragen)
Menge: 1,000 psch
Zuordnung: 421

**02.03.0040 Kaminhalter**
Kaminhalter
Vorgenannten Montagebauschacht mittels Halter im
Betondecken-/Dachdurchgang befestigen zur Herstellung
der Standsicherheit.
(HINWEIS: Ausbetonieren bei Bedarf bauseits!)
Menge: 3,000 Stck
Zuordnung: 421

**02.03.0050 Wandöffnung**
Wandöffnung im Montagebau-Mantelsteinsystem
Erstellen der Montageöffnungen ca. 35 x 45 cm  für den
Einbau der Prüföffnung einschließlich vermauern der
Wandöffnung.
Menge: 1,000 Stck
Zuordnung: 421

**02.03.0060 Wandöffnung**
Wandöffnung im Montagebau-Mantelsteinsystem
Erstellen von Montageöffnungen ca. 35 x 45 cm für den
Einbau von Rauchrohranschlußelementen einschließlich
vermauern der Wandöffnung
Menge: 1,000 Stck
Zuordnung: 421

**02.03.0070 Wandöffnung im Montagebau-Mantelsteinsystem**
Wandöffnung im Montagebau-Mantelsteinsystem
Erstellen von Montageöffnungen ca. 35 x 45 cm für den
Einbau von Kaminzugregler einschließlich vermauern der
Wandöffnung
Menge: 1,000 Stck
Zuordnung: 421

**02.03.0080 Statikset**
Statikset
zur Abstützung des bis ca. 1,0 m über Dach ragenden
Kaminschachtsystems
Menge: 1,000 Stck
Zuordnung: 421

**02.03.0090 Kaminabdeckung**
Kaminabdeckung
mit umlaufenden Überstand und Tropfnase zur Aufnahme
der bauseitigen Kaminverkleidung liefern und aufsetzen.
Menge: 1,000 Stck
Zuordnung: 421

**02.03.0100 Dacheindichtkragen verzinkt**
Dacheindichtkragen verzinkt
passend zu vorgenannter Kaminanlage,
vorab zum bauseitigen Einbau liefern.
Menge: 1,000 Stck
Zuordnung: 421

**02.03.0110 Kamineinsatz**
Einbau von dünnwandigen,
temperatur-, säure-, korrosionsbeständigen,
rauchgasdichtenKeramikrohren in
feuchtigkeitsunempfindlicher Ausführung. Einbau in den
vorhandenen Kaminschacht.
Verbindung der Rohrteile mit Dichtungsmasse.

Güteüberwachung Material: DIN ISO 9001 ff
Güteüberwachung Montage: RAL-Güteschutz
Arbeitsschutzmanagement: AMS-Bau

Technische Daten:
Kaminhöhe: ca. 13 stgm
Querschnitt neu: nach DIN EN 13384 ca. 300 mm
Feuerstätte(n): Pellets modulierend

Angebotenes Fabrikat: '

....................................................'
  (Vom Bieter
einzutragen)
Menge: 1,000 Stck
Zuordnung: 421

**02.03.0120 Einbringung Kaminschachtsystem mit Innenrohr**
Einbringung des Kaminschachtsystems 50 x 50 cm mit
Innenrohr in bauseitigen Durchbruch - Geschossweise 60
x 60 cm inkl. Montagematerial und Hilfmittel auf das
Dach des 1. Bauabschnitts heben und in die Durchbrüche
unter Bereitstellung der notwendigen Hebe- und
Transportwerkzeuge (Kran, Gerüst,...) und mit
geeigneten Sicherungsmaßnahmen (z.B.
Sicherheitsgeschirre) nach Wahl des AN, nach
Hersteller- angaben einlassen.

Gebäudehöhe Attika ca. 10 m
Kranausleger bis ca. 20 m
Kaminmantelstein 50x50 cm, Länge ca. 13 m gesamt
Kamininnenrohr Keramik Querschnitt ca. 300 mm

Die Position gilt für die fertige Einbringung aller
nötigen Bauteile des Kamins mit sämtlichen Zubehör auf
dem Dach, werden dazu mehrere Einsätze benötigt, sind
diese einzurechnen.
Menge: 1,000 psch
Zuordnung: 421

*Hinweis*
Nachstehende Bauteile als Zuschlag:

**02.03.0130 Schornsteindämmung**
Schornsteindämmung für vorg. Kamineinsatz
in vorh. Kaminschacht einbringen.
Menge: 1,000 psch
Zuordnung: 421

**02.03.0140 Kondensattopf**
Lieferung und Einbau des Kondensattopfes mit
Kondensatablauf und Syphon
Menge: 1,000 Stck
Zuordnung: 421

**02.03.0150 Lochteil für RV im KG**
Lochteil für Reinigungsformstück im KG
liefern und fachgerecht einbauen
Menge: 1,000 Stck
Zuordnung: 421

**02.03.0160 Lochteil für Rauchrohrformstück 90°**
Lochteil für Rauchrohrformstück 90°
und Zugreglerformstück
liefern und fachgerecht einbauen
Menge: 2,000 Stck
Zuordnung: 421

**02.03.0170 Stutzenformstück für Reinigung im KG**
Stutzenformstück für Reinigung im KG
liefern und fachgerecht einbauen
Menge: 1,000 Stck
Zuordnung: 421

**02.03.0180 Stutzenformstück für Rauchrohr 90°**
Stutzenformstück für Rauchrohr 90°
liefern und fachgerecht einbauen
Menge: 1,000 Stck
Zuordnung: 421

**02.03.0190 Revisionsverschluss im KG**
Revisionsverschluss "drehbar" im KG
liefern und fachgerecht einbauen
Menge: 1,000 Stck
Zuordnung: 421

**02.03.0200 Kamintüre im Heizungsraum**
Kamintüre im Heizungsraum
PA IV geprüft, l. W. 20/30 cm
einschließlich aller Maurer- und Verputzarbeiten
liefern und montieren.
Menge: 1,000 Stck
Zuordnung: 421

**02.03.0210 Mauerschellen aus Edelstahl**
Mauerschellen aus Edelstahl
passend zu vorg. Kaminanlage
liefern und montieren.
Menge: 2,000 Stck
Zuordnung: 421

**02.03.0220 Zugregleranschlußadapter**
Zugregleranschlußadapter
längsnaht geschweißt, mit angeschweißtem
Stutzen, Material V4A, passend zu vorg.
Kaminanlage liefern und montieren.
Menge: 1,000 Stck
Zuordnung: 421

**02.03.0230 Kaminzugregler nach DIN 4795**
Kaminzugregler nach DIN 4795
als Starthilfe für Gebläsebrenner,
für konstanten Auftrieb und zur Durchlüftung der Abgasanlage in den Stillstandszeiten, fachgerecht einbauen
Menge: 1,000 Stck
Zuordnung: 421

**02.03.0240 Abstandshalter aus Edelstahl**
Abstandshalter aus Edelstahl
passend zu vorg. Kaminanlage
liefern und montieren.
Menge: 4,000 Stck
Zuordnung: 421

**02.03.0250 Schachtabdeckung mit Regenkragen**
Schachtabdeckung mit Regenkragen
als oberen Abschluss des Kaminschachtes
liefern und montieren.
Menge: 1,000 Stck
Zuordnung: 421

**02.03.0260 Doppelwandfutter aus Edelstahl**
Doppelwandfutter aus Edelstahl
passend zu vorgenannter Kamin- und
Heizkesselanlage liefern und montieren.
Menge: 1,000 Stck
Zuordnung: 421

**02.03.0270 Kamin-Dichtmasse**
Kamin-Dichtmasse
passend zur vorg. Kaminanlage liefern und einbauen
Menge: 1,000 psch
Zuordnung: 421

**02.03.0280 Kamin-Einfassungsrahmen verzinkt**
Kamin-Einfassungsrahmen verzinkt,
passend zu vorgenannter Kaminanlage,
zur bauseitigen Eindichtung in die Dachhaut vor
Kaminmontage frei Baustelle liefern.
Montage durch bauseitigen Dachdecker.
Menge: 1,000 psch
Zuordnung: 421

**02.03.0290 Kaminerhöhung doppelwandig**
Kaminerhöhung doppelwandig,
passend zu vorgenannter Abgasanlage aus
Edelstahl in Elementbauweise mit innenliegendem
Keramikinnenrohr passend zu Schachtsystem.
Bei Bedarf sind zusätzliche Klemmbänder
zu verwenden.
Geprüftes System mit CE-Zertifizierung
Länge = ca. 4,5 m ab Grundplatte

Angebotenes Fabrikat: '

....................................................'
  (Vom Bieter
einzutragen)
Menge: 1,000 Stck
Zuordnung: 421

**02.03.0300 Grundplatte**
Grundplatte
als Übergang vom Bestandskamin mit neuem
Keramikrohreinsatz auf doppelwandige Kaminerhöhung
liefern und montieren.
Menge: 1,000 Stck
Zuordnung: 421

**02.03.0310 Reinigungselement**
Reinigungselement
in vorgenannter doppelwandigen Kaminerhöhung
integriert, liefern und montieren.
Menge: 1,000 Stck
Zuordnung: 421

**02.03.0320 Abschlußelement**
Abschlußelement
passend zu vorg. doppelwandigen Kaminerhöhung, liefern
und montieren.
Menge: 1,000 Stck
Zuordnung: 421

**02.03.0330 Teleskopabstützung**
Teleskopabstützung aus Edelstahlrohr
Ø 38,2 x 2 mm / Ø 42,2 x 2 mm
liefern und am Kaminhalter und bauseitigen
Anschlagpunkt fachgerecht montieren.
Menge: 1,000 Stck
Zuordnung: 421

**02.03.0340 Verbindungsleitung**
Verbindungsleitung
zwischen Heizkessel und Kaminrohrsäule montieren,
bestehend aus Metall-Längenelementen in einwandiger,
überdruckdichter Ausführung,in Teillängen nach Wahl und
örtlichen Gegebenheiten. Jedes Bauelement hat eine
obere Muffe und eine untere umlaufende Sicke. Die
Längenelemente sind laserlängsnahtgeschweißt.
Plasma-Längsnähte werden aus Qualitätsgründen nicht
gewertet. Die Überdruckdichtheit wird durch metallische
Verbindung gewährleistet.
Länge = ca. 3 m; DN Ø 300 mm

Ausführung: Edelstahlgüte V4A
Oberfläche: III-D (hochglänzend)
Schweißart: laser-längsnahtgeschweißt
Verbindungstechnik: metallisch mit Konus
Druckdicht bis 5000 Pa
Güteüberwachung Material: DIN ISO 9001 ff
Güteüberwachung Montage: RAL-Güteschutz
Arbeitsschutzmanagement: AMS-Bau

WICHTIGER HINWEIS:
Die Montage der Verbindungsleitung erfolgt zeitlich
versetzt zur Kaminmontage.
Eine zeitlich versetzte, weitere Baustellenan- und
-abfahrt ist einzukalkulieren.
Menge: 1,000 Stck
Zuordnung: 421

*Hinweis*
Nachstehende Bauteile als Zuschlag:

**02.03.0350 Längenelement mit Prüföffnung**
Längenelement mit Prüföffnung
aus Edelstahl V4A, passend zu vorg. Verbindungsleitung
HINWEIS: Deckel metallisch dichtend. Bauteile mit
Dichtungen dürfen aus Haltbarkeitsgründen nicht
eingebaut werden.
Menge: 1,000 Stck
Zuordnung: 421

**02.03.0360 Rohrpasselemente 20-40 cm**
Rohrpasselemente 20-40 cm
passend zu vorg. Verbindungsleitung.
Hinweis: Die Passstücke sind mittels Aufmuffgerät
vor Ort zu erstellen; Bauteile mit Dichtungen dürfen
aus Haltbarkeitsgründen nicht eingebaut werden.
Menge: 1,000 Stck
Zuordnung: 421

**02.03.0370 Kesselanschlußstück aus Edelstahl V4A**
Kesselanschlußstück aus Edelstahl V4A
mit Reduzierung/Erweiterung für vorg.
Heizkessel liefern und montieren.
Menge: 1,000 Stck
Zuordnung: 421

**02.03.0380 Meßöffnung aus Edelstahl V4A**
Meßöffnung aus Edelstahl V4A,
passend zu vorg. Verbindungsleitung liefern und
montieren
Menge: 1,000 Stck
Zuordnung: 421

**02.03.0390 Bögen 90° mit Prüföffnung,**
Bögen 90° mit Prüföffnung,
längsnaht geschweißt, Material V4A,
passend zu vorg. Verbindungsleitung liefern und
montieren
HINWEIS: Deckel metallisch dichtend. Bauteile
mit Dichtungen dürfen aus Haltbarkeitsgründen
nicht eingebaut werden.
Menge: 2,000 Stck
Zuordnung: 421

**02.03.0400 Übergangsstück/Reduzierung**
Übergangsstück/Reduzierung,
längsnaht geschweißt, Material V4A, passend zu vorg.
Verbindungsleitung liefern und montieren
Menge: 1,000 Stck
Zuordnung: 421

**02.03.0410 Bögen 45° längsnaht geschweißt**
Bögen 45° längsnaht geschweißt
Material V4A, passend zu vorg. Verbindungsleitung
liefern und montieren
Menge: 1,000 Stck
Zuordnung: 421

**02.03.0420 Abstützung/Aufhängung**
Abstützung/Aufhängung
für Verbindungsleitung liefern und montieren
Menge: 2,000 Stck
Zuordnung: 421

**02.03.0430 Spannbänder**
Spannbänder
passend zu vorg. Verbindungsleitung liefern und
montieren.
Menge: 10,000 Stck
Zuordnung: 421

**02.03.0440 Körperschallabsorber**
Körperschallabsorber
zur Verminderung der Übertragung der vom Wärmeerzeuger
ausgehenden Körperschallschwingungen, bestehend aus
Spezialhülse mit beidseitigen Spannschloß einschl.
Dämpfungseinlage mit ca. 30 Shorehärte und inneren Steg
liefern und montieren.
Menge: 1,000 Stck
Zuordnung: 421

**02.03.0450 Gerüsterstellung**
Gerüsterstellung
Aufstellen eines Kamingerüstes innerhalb der
Räume bis 3 m und für die Kaminrohrmontage
über Dach gemäß UVV

Gerüsthöhe: ca. 3-4 m
Gerüstbreite ca. 50 cm
Menge: 1,000 psch
Zuordnung: 421

*Hinweis*
Regiearbeiten:
Für nicht vorhergesehene Arbeiten werden nachfolgende
Regiestundensätze in Rechnung gestellt. Anfallende
Regiearbeiten sind vor Beginn mit der Bauleitung
abzusprechen (mit allen Zuschlägen).

**02.03.0460 Regiestunden - Schornsteinbau-Facharbeiter**
Menge: 2,000 h
Zuordnung: 421

**02.03.0470 Regiestunden - Schornsteinbau-Helfer**
Menge: 2,000 h
Zuordnung: 421

**02.03.0480 Druckprüfung**
Druckprüfung
Erstellen einer Druckprüfung mit zugelassenem
Abdrückgerät sofort nach Abschluss der Montagearbeiten
und Erstellen eines Druckprotokolls.
Hinweis: Die Druckprobe muss von der ausführenden Firma
selbst durchgeführt werden.
Menge: 1,000 Stck
Zuordnung: 421

**02.03.0490 Abnahme durch Kaminkehrer**
Veranlassung der Abnahme der Kaminanlage durch den
zuständigen bevollm. Bezirksschornsteinfeger zur
Vorlage der mängelfreien Bescheinigung. (Kosten der
Abnahme müssen durch Bauherrn übernommen werden).
Menge: 1,000 psch
Zuordnung: 421

### Bereich 03 Allgemeines Heizungsinstallation

#### Abschnitt 03.01 Sicherheitseinrichtungen Zentrale

*Hinweis*
Sicherheitseinrichtungen Geothermie

**03.01.0010 Sicherheitsventil DN32 für Wärmeerzeuger 260kW**
Sicherheitsventil für Wärmeerzeuger, gemäß TRD 721,
Kennbuchstabe H.
Eintrittsnennweite : G 1 1/4
Austrittsnennweite : G 1 1/2
Abblaseleistung erforderl. : 260 kW
Ansprechdruck : 3,0 bar
Menge: 1,000 Stck
Zuordnung: 421

**03.01.0020 Membrandruckausdehnungsgefäß Glykol 600 l Geothermiekreis**
Nicht durchströmtes Membran-Druckausdehnungsgefäß für
Wasserversorgungsanlagen, die nicht der DIN 1988
unterliegen, z.B. Feuerlösch- und
Betriebswassersysteme, Fußbodenheizungen oder
Wärmequellenanlagen. Gefäße sind konstruiert und
gefertigt nach DIN EN 13831. Zulassung
gemäß Richtlinie für Druckgeräte 2014/68/EU.
· Vollmembran nach DIN EN 13831 / ab 50 Liter tauschbar

· Für Frostschutzmittelzusatz mindestens 25 bis 50 %
· Wasserberührende Teile korrosionsgeschützt
· Langlebige Epoxidharzbeschichtung
· 33 Liter mit Befestigungslaschen, ab 50 Liter mit
Füßen
· inkl. Manometer und Vordruckventil durch Metallbügel
geschützt

Membranmaterial: Butyl
Nennvolumen: 600 l
Max. Nutzvolumen: 450 l
Max. zul. Systemtemperatur: 70 °C
Min. zul. Betriebstemperatur: -10 °C
Max. zul. Betriebstemperatur: 70 °C
Max. zul. Betriebsüberdruck: 10 bar
Gasvordruck werksseitig: 4 bar
Anschluss: G 1 1/2"
Durchmesser: max. 740 mm
Max. Höhe: ca. 1871 mm
Höhe Wasseranschluss: ca. 264 mm
Kippmaß ca.: 1907 mm
Gewicht: maximal 139.00 kg

Angebotenes Fabrikat: '

....................................................'
  (Vom Bieter
einzutragen)
Menge: 1,000 Stck
Zuordnung: 421

**03.01.0030 Membrandruckausdehnungsgefäß Wasser 35 l Kühlung**
Membrandruckausdehnungsgefäß Wasser 35 l Kühlung
Membran-Druckausdehnungsgefäß für geschlossene Heiz-
und Kühlwassersysteme. Gefäße sind
konstruiert und gefertigt nach DIN EN 13831. Zulassung
gemäß Richtlinie für Druckgeräte
2014/68/EU.
· Langlebige Epoxidharzbeschichtung
· Nicht tauschbare Halbmembran nach DIN EN 13831
· Ab 35 Liter stehend
· Für Frostschutzmittelzusatz mindestens 25 bis 50 %
· Mit Gewindeanschlüssen
· Max. zulässige Systemtemperatur 120 °C
· Max. zulässige Betriebstemperatur 70 °C

Membranmaterial: SBR
Nennvolumen: 35 l
Max. Nutzvolumen: 31.5 l
Max. zul. Systemtemperatur: 120 °C
Min. zul. Betriebstemperatur: -10 °C
Max. zul. Betriebstemperatur: 70 °C
Max. zul. Betriebsüberdruck: 4 bar
Gasvordruck werksseitig: 1.5 bar
Anschluss: R 3/4"
Durchmesser: 376 mm
Max. Höhe: 466 mm
Höhe Wasseranschluss: 130 mm
Kippmaß ca.: 599 mm
Gewicht: 5.60 kg
Menge: 1,000 Stck
Zuordnung: 421

**03.01.0040 Kappenventil 3/4"**
Kappenventil 3/4"
Für Membran-Druckausdehnungsgefäße in geschlossenen
Heizungs- und Kühlwasseranlagen.
Mit einer gegen unbeabsichtigtes Schließen gesicherten
Absperrung und einer Entleerung gemäß
DIN EN 12828.
Max. zul. Betriebstemperatur: 120 °C
Betriebstemperatur: 120 °C
Max. zul. Betriebsüberdruck: 10 bar
Betriebsüberdruck: 10 bar
Anschluss: G 3/4"
Menge: 1,000 Stck
Zuordnung: 421

**03.01.0050 Sicherheitsventil DN15 für Wärmeerzeuger 20kW**
Sicherheitsventil für Wärmeerzeuger, gemäß TRD 721,
Kennbuchstabe H.
Eintrittsnennweite : G 1/2
Austrittsnennweite : G 3/4
Abblaseleistung erforderl. : 20 kW
Ansprechdruck : 3,0 bar
Menge: 2,000 Stck
Zuordnung: 421

**03.01.0060 MAG Anschlussgruppe**
MAG Anschlussgruppe zur einfachen, fachgerechten
Montage und Wartung von Membrandruckausdehnungsgefäßen
in
Heizungs-, Kühlwasser- und Wasserversorgungssystemen
für Nicht-Trinkwasser.
Bestehend aus Rohranschlussstück mit flachdichtender
Gefäßanschschlussverschraubung, Füll-/
Entleerungskugelhahn G 1/2" und Kappenkugelhahn mit
gesicherter Absperrung gemäß DIN EN
12828. Besonders geeignet für stehende MAG mit einem
flachdichtenden Gewindenippelanschluss
Typ: AG 1 1/2"
Max. zul. Betriebstemperatur: 100 °C
Betriebstemperatur: 100
Max. zul. Betriebsüberdruck: 10 bar
Betriebsüberdruck: 10 bar
Anschluss: R 1 1/2"
Gewicht: 1.15 kg
Menge: 2,000 Stck
Zuordnung: 421

**03.01.0070 automatischer Schnell/Großentlüfter 1/2**
Automatischer Schnell-/Großentlüfter für die permanente
Ablei- tung von Gasblasen aus Hochpunkten oder
Sammelstellen.
Gehäusewerkstoff :  Messing
Systemanschluss :  IG 1/2
max. Betriebsüberdruck :  10 bar
max. Betriebstemperatur:  110 °C
Höhe: :  ca. 122 mm
Durchmesser :  ca. 63 mm
Gewicht :  ca. 1 kg
Menge: 2,000 Stck
Zuordnung: 421

*Hinweis*
Sicherheitseinrichtungen und Nachspeisung Zentrale
Daten der angeschl. Versorgungsanlage:
Nennwärmeleistung:  950 kW
Wärmeerzeuger SV:  3,0 bar
Wärmeerzeuger STB: 95 °C
statische Höhe:  10 m
Wasserinhalt gesamt :  ~6.500 Liter
Härte Nachspeisewasser : ~13°dH
Härte erf.(VDI 2035/T1): 0,1 °dH

Eine Befüllung über die Nachspeisung ist nicht
gestattet!

**03.01.0080 Pneumatik und Steuerungsmodul für kompressorgesteuerte Druckhaltestation**
Pneumatik und Steuerungsmodul für kompressorgesteuerte
Druckhaltestation zum Druck halten und zur
Nachspeisewassersteuerung in geschlossenen Heizwasser-
und Kühlkreisläufen.Gebaut nach DIN EN 12828 und den
Anforderungen der VDI 4708 mit CE-Kennzeichen.
Funktionseinheit bestehend aus Pneumatikteil und
Control Touch Steuerungs- und Bedieneinheit. Beides ist
ergonomisch und wartungsfreundlich in ein modulares
bodenstehendes
Rahmensystem aus Aluminiumpräzisionsprofilen
eingebunden und mit CE Kennzeichen. Im Pneumatikteil
wird die Druckhaltung mittels Druckluftkompressor in
Verbindung
einem Druckluftmagnetventil als Überströmeinrichtung
realisiert.Ein Sicherheitsventil dient zur
Druckabsicherung des anzuschließenden Grundgefäß RG
bzw. RF Folgegefäßes. Die
Systemdruckmessung erfolgt mittels elekronischem
Sensor. Im Pneumatikteil wird die Druckhaltung mittels
eines Druckluftkompressors in Verbindung mit einem
Druckluftmagnetventil als Überströmeinrichtung
realisiert. Die Systemdruckmessung erfolgt mittels
elektronischem
Sensor. Pneumatikteil bestehend aus:
· Druckluftkompressor
· bauteilgeprüftes Luftmagnetventil
· bauteilgeprüftes Sicherheitsventil zur
Druckabsicherung des Membran-
Druckausdehnungsgefäßes
· elekronischem Drucksensor
· entsprechende Verbindungsleitungen
Die Control Touch Bedieneinheit mit Farb-Display inkl.
Kommunikationselektronik ist in einem
als Tableau gestalteten robusten Kunststoffgehäuse
integriert und direkt an der Steuerung
horizontal ausgerichtet montiert. Eine optionale
separate und vertikale Wandmontage in max. drei
Meter Entfernung zur Leistungselekronik ist möglich.
Kommunikationselektronik bestehend aus:
· 4,3" resistivem Farb-Touchdisplay zur Programmierung,
Betriebsdokumentation und
Überwachung sowie Bereitstellung von Hilfetexten für
sämtliche Funktionen
· zwei Schnittstellen RS485 als Daten- bzw.
Kommunikationsschnittstellen
· serielle TTL-Schnittstelle mit zwei Anschlussklemmen
zum Anschluss von 2 IO-Platinen
· potenzialfreier Ausgang zur Weiterleitung der
Sammelmeldung
· zwei galvanisch getrennte analoge Ausgänge z.B. für
Systemdruck
· Eingang zur Auswertung von Kontaktwasserzählern
· Steckplatz für ein Kompakt-Busmodul, eine SD-Karte
z.B. zur Datenauslesung,
Softwareaktualisierung usw.
· 230V Ausgang zum Anschluss niveauabhängiger
Nachspeise- /Entgasungsstationen
Die Leistungselektronik ist in einem eigenen
Kunstoffschaltschrank direkt unterhalb der
Bedieneinheit montiert. Die Spannungsversorung erfolgt
über einen Hauptschalter. Im Einzelnen
bestehend aus:
· Hauptschalter an Gehäuseaußenseite
· Kompressorsteuerung
· Kabelmanagement für externe Anschlüsse
· Montageplatz für optionale Module Steuereinheit
komplett montiert und anschlussfertig
nach VDE-Vorschriften verdrahtet
Control Touch  ist eine vollautomatische und frei
parametrierbare Mikroprozessorsteuerung mit
Touch Bedienung, Echtzeituhr, differenzierendem Fehler-
und Parameterspeicher, kombinierte
grafische und klartextliche Darstellung  von
Systemdruck, Gefäßfüll- niveau und allen relevanten
Betriebs- und Störmeldungen, Funktionsschema,
Signalisierung des aktiven Betriebsmodus,
Sammelstörmeldung, Minimalfüllniveau sowie der Funktion
der Kompressoren, Luftmagnetventil
und Nachspeiseventil.
Funktionsweise der Druckhaltung in den Grenzen +/- 0,1
bar inkl.  Kompressorüberwachung.
Kontrollierte Nachspeisung, automatische Unterbrechung
und Störmeldung bei Überschreitung der
Laufzeit und/oder der Zyklenanzahl.
Auswertemöglichkeit eines Kontaktwasserzählers inkl.
optional möglicher Kapazitätsüberwachung von
Ionentauschern in der Nachspeiseleitung.
Dokumentation und Kontrolle des Gesamtsystems bezüglich
o.g. Parameter.
Gebaut nach DIN EN 12828 und den Anforderungen der VDI
4708 mit CE-Kennzeichen.

Steuerungstyp: Control Touch
Steuereinheit: nebenstehend
Max. zul. Sicherheitstemperatur: 110 °C
Max. zul. Betriebstemperatur: 90 °C
Max. zul. Betriebsüberdruck: 6 bar
Max. Schalldruckpegel: 72 dB(A)
Schutzart: IP 54
Anschluss elektrisch: 400V/50Hz
Max. elektr. Nennleistung: 1.10 kW
Max. Höhe: 921 mm
Breite: 480 mm
Tiefe: 491 mm
Gewicht: 45.00 kg

Nennwärmeleistung [kW]: 200 kW
Wärmeerzeuger STB: 95 °C
statische Höhe: 12,0 m
Wärmeerzeuger SV: 3,0 bar

Angebotenes Fabrikat: '

....................................................'
  (Vom Bieter
einzutragen)
Menge: 1,000 Stck
Zuordnung: 421

**03.01.0090 Membran-Ausdehnungsgefäß für kompressorgesteuerte Druckhaltestation 1500 Liter**
Membran-Ausdehnungsgefäß für kompressorgesteuerte
Druckhaltestation für geschlossene Heiz- und
Kühlwasseranlagen. Zulassung gemäß
EU-Druckgeräterichtlinie 2014/68/ EU. Gefässe sind
gebaut nach DIN EN 13831 und VDI 4708 bzw. AD 2000.
· stehend mit Fußkonstruktion
· austauschbare Butyl Vollmembran nach DIN EN 13831
· Innen- und außen kunststoffbeschichtet
· Gefäßabsicherung über bauteilgeprüftes
Luftsicherheitsventil (SV)
· inklusive angeschweißter seitlicher Muffe zum
Anschluss eines Membranbruchmelders
· Grundgefäße RG inkl. Messumformer für Niveaumessung

Nennvolumen: 1500 l
Max. Nutzvolumen: 1350 l
Max. zul. Systemtemperatur: 120 °C
Max. zul. Sicherheitstemperatur: 110 °C
Min. zul. Betriebstemperatur: -10 °C
Max. zul. Betriebstemperatur: 70 °C
Max. zul. Betriebsüberdruck: 6 bar
Anschluss: DN65/PN6
Durchmesser: max. 1200 mm
Max. Höhe: max. 2020 mm
Höhe Wasseranschluss: 190 mm
Kippmaß ca.: 2096 mm
Gewicht: max. 328.00 kg

Angebotenes Fabrikat: '

....................................................'
  (Vom Bieter
einzutragen)
Menge: 1,000 Stck
Zuordnung: 421

**03.01.0100 Kappenventil 1"**
Kappenventil 1"
Für Membran-Druckausdehnungsgefäße in geschlossenen
Heizungs- und Kühlwasseranlagen.
Mit einer gegen unbeabsichtigtes Schließen gesicherten
Absperrung und einer Entleerung gemäß
DIN EN 12828.
Max. zul. Betriebstemperatur: 120 °C
Betriebstemperatur: 120 °C
Max. zul. Betriebsüberdruck: 10 bar
Betriebsüberdruck: 10 bar
Anschluss: G 1"
Menge: 3,000 Stck
Zuordnung: 421

**03.01.0110 Bus-Modul Ethernet**
Busmodul zur Umsetzung der Informationen wie z. B.
Betriebs- zustand oder variable Netzparameter aus der
RS486-Steuer- ungsschnittstelle der Druckhaltestation
oder Entgasung in das Datenteegramm. Im
Kunststoffgehäuse für direkte Integration in zugehörige
Steuereinheit oder für die Wandmontage.
Die Kabelverbindung zur Mikroprozessorsteuerung erfolgt
über RS 485 Schnittstelle. Ethernetseitig steht ebenso
ein J 45-An- schluss zur Anbindung an ein 100-Base
TX-Netzwerk zur Ver- fügung. Der Datenaustausch kann
über Ethernet/IP,  Modbus/ TCP und HTTP Protokolle
abgerufen werden. Ebenso Darstell- ung des Protokolls
html-Seite. Schutzgrad IP54. 230V/50Hz.
Zur Fernsteuerung der Funktionen und Parameter durch
GLT.
Menge: 1,000 Stck
Zuordnung: 421

**03.01.0120 Entgasungssystem mit Nachspeiseentgasung**
Entgasungssystem mit Nachspeiseentgasung
in geschlossenen Heizwasser- und Kühlkreisläufen, als
vollautomatische Multifunktionseinheit mit "auto
start"-
Funktion und selbsttätigem hydraulischen Abgleich des
Entgasungsprozesses sowie Steuerung und Überwachung der
Nachspeisefunktion. Geeignet für die Medien Wasser und
Wasser/Glykolgemisch bis zu einem Mischungsverhältnis
von 50/50%. Funktionseinheit bestehend aus
Hydraulikteil und Control Touch Steuerungs- und
Bedieneinheit.
Beides ist ergonomisch und wartungsfreundlich in ein
modulares bodenstehendes Rahmensystem
aus Aluminiumpräzisionsprofilen eingebunden mit CE
Kennzeichen.
Im Hydraulikteil erfolgt die Entgasung mittels einer
Edelstahl-Kreiselpumpe in Verbindung mit in
einem vertikal angeordneten Edelstahl-Vakuum-Sprührohr.
Dieses ist mit Vakuumsprühdüse,
Peilrohrentgasung und Druck-/Niveauüberwachung
ausgerüstet.
Die Control Touch Bedieneinheit mit Farb-Display inkl.
Kommunikationselektronik ist in einem
als Tableau gestalteten robusten Kunststoffgehäuse
integriert und direkt an der Steuerung
horizontal ausgerichtet montiert. Eine optionale
separate und vertikale Wandmontage in max. drei
Meter Entfernung zur Leistungselekronik ist möglich.
Kommunikationselektronik bestehend aus:
· 4,3" resistivem Farb-Touchdisplay zur Programmierung,
Betriebsdokumentation und
Überwachung sowie Bereitstellung von Hilfetexten für
sämtliche Funktionen
· zwei Schnittstellen RS485 als Daten- bzw.
Kommunikationsschnittstellen
· serielle TTL-Schnittstelle mit zwei Anschlussklemmen
zum Anschluss von 2 IO-Platinen
· potenzialfreier Ausgang zur Weiterleitung der
Sammelmeldung
· zwei galvanisch getrennte analoge Ausgänge z.B. für
Systemdruck
· Eingang zur Auswertung von Kontaktwasserzählern
· Steckplatz für ein Kompakt-Busmodul, eine SD-Karte
z.B. zur Datenauslesung,
Softwareaktualisierung usw.
· Eingang zur Nachspeise-Funktionsanforderung über
externes Signal
Die Leistungselektronik ist in einem eigenen
Kunststoffschaltschrank direkt unterhalb der
Bedieneinheit montiert. Die Spannungsversorgung erfolgt
über einen Hauptschalter. Im Einzelnen
bestehend aus:
· Hauptschalter an Gehäuseaußenseite
· Pumpensteuerung
· Kabelmanagement für externe Anschlüsse
· Montageplatz für optionale Module
Steuereinheit komplett verrohrt und anschlussfertig
nach VDE-Vorschriften verdrahtet.
Systemanschlüsse mittels integrierten Absperrungen.

Control Touch ist eine vollautomatische und frei
parametrierbare Mikroprozessorsteuerung mit
Touch Bedienung, Echtzeituhr, differenzierendem Fehler-
und Parameterspeicher, kombinierte
grafische und klartextliche Darstellung  von
Systemdruck und allen relevanten Betriebs- und
Störmeldungen mit Funktionsschema. Signalisierung des
aktiven Betriebsmodus,
Sammelstörmeldung, Minimalfüllniveau sowie der Funktion
von Pumpe und Nachspeiseventil.
Vakuum-Sprührohrentgasung des Inhalts-,  Füll- und
Nachspeisewassers in selbstoptimierendem
Betrieb mit Zyklen für Dauer-, Intervall- und
Nachspeiseentgasung.  Kontrollierte Nachspeisung
über betriebssicheren Zweiwegemotorkugelhahn. Die
Ansteuerung erfolgt über eine integrierte
Systemdruckauswertung oder ein externes 230 V Signal
(z.B. einer Druckhaltestation), mit
automatischer Unterbrechung und Störmeldung bei
Überschreitung der Laufzeit und/oder der
Zyklenanzahl. Die Nachspeisung kann alternativ aus
einem offenen Netztrennbehälter erfolgen.
Auswertemöglichkeit eines Kontaktwasserzählers inkl.
optional möglicher Kapazitätsüberwachung
von Ionentauschern in der Nachspeiseleitung.
Dokumentation und Kontrolle des Gesamtsystems
bezüglich o.g. Parameter.

Max. Anlagenvolumen: 220 m³
Max. Anlagenvolumen Glykol: 50 m³
Max. zul. Betriebstemperatur: 90 °C
Max. zul. Betriebsüberdruck: 8 bar
Arbeitsdruck: 0.5 - 4.5 bar
Mindestzulaufdruck Nachspeisung: 0.10 bar
Max. Schalldruckpegel: 55 dB(A)
Anschluss elektrisch: 230V/50Hz
Anschluss Druckseite: G 1"
Anschluss Abströmseite: G 1/2"
Anschluss Nachspeisung: G 1/2"
Ausscheidegrad gelöste Gase bis: 90 %

Max. Teilvolumenstrom Netz: 0.550 m³/h
Max. Volumenstrom Nachspeisung: 0.550 m³/h
Elektr. Nennstrom: 5.00 A
Max. elektr. Nennleistung: 1.10 kW
Max. Höhe: 1150 mm
Breite: max. 653 mm
Tiefe: max. 486 mm
Gewicht: 38.80 kg

Wasserinhalt: 10421 L
Wärmeerzeuger SV: 3,0 bar
Mindestbetriebsdruck: 1,4 bar
Enddruck der Druckhaltung: 2,5 bar
Mindestzulaufdruck Nachsp.: 1,0 bar

Angebotenes Fabrikat: '

....................................................'
  (Vom Bieter
einzutragen)
Menge: 2,000 Stck
Zuordnung: 421

**03.01.0130 Membrandruckausdehnungsgefäß Einzelabsicherung Kessel 80 l**
Membrandruckausdehnungsgefäß Wasser 80 l Kühlung
Membran-Druckausdehnungsgefäß für geschlossene Heiz-
und Kühlwassersysteme. Gefäße sind
konstruiert und gefertigt nach DIN EN 13831. Zulassung
gemäß Richtlinie für Druckgeräte
2014/68/EU.
· Langlebige Epoxidharzbeschichtung
· Nicht tauschbare Halbmembran nach DIN EN 13831
· Ab 35 Liter stehend
· Für Frostschutzmittelzusatz mindestens 25 bis 50 %
· Mit Gewindeanschlüssen
· Max. zulässige Systemtemperatur 120 °C
· Max. zulässige Betriebstemperatur 70 °C

Membranmaterial: SBR
Nennvolumen: 80 l
Max. Nutzvolumen: 72 l
Max. zul. Systemtemperatur: 120 °C
Min. zul. Betriebstemperatur: -10 °C
Max. zul. Betriebstemperatur: 70 °C
Max. zul. Betriebsüberdruck: 4 bar
Gasvordruck werksseitig: 1.5 bar
Anschluss: R 1"
Durchmesser: 512 mm
Max. Höhe: 558 mm
Höhe Wasseranschluss: 172 mm
Kippmaß ca.: 757 mm
Gewicht: 13,28 kg
Menge: 1,000 Stck
Zuordnung: 421

**03.01.0140 Kappenventil 3/4"**
Kappenventil 3/4"
Für Membran-Druckausdehnungsgefäße in geschlossenen
Heizungs- und Kühlwasseranlagen.
Mit einer gegen unbeabsichtigtes Schließen gesicherten
Absperrung und einer Entleerung gemäß
DIN EN 12828.
Max. zul. Betriebstemperatur: 120 °C
Betriebstemperatur: 120 °C
Max. zul. Betriebsüberdruck: 10 bar
Betriebsüberdruck: 10 bar
Anschluss: G 3/4"
Menge: 1,000 Stck
Zuordnung: 421

**03.01.0150 Membrandruckausdehnungsgefäß Einzelabsicherung WP**
Membrandruckausdehnungsgefäß Wasser 50 l Kühlung
Membran-Druckausdehnungsgefäß für geschlossene Heiz-
und Kühlwassersysteme. Gefäße sind
konstruiert und gefertigt nach DIN EN 13831. Zulassung
gemäß Richtlinie für Druckgeräte
2014/68/EU.
· Langlebige Epoxidharzbeschichtung
· Nicht tauschbare Halbmembran nach DIN EN 13831
· Ab 35 Liter stehend
· Für Frostschutzmittelzusatz mindestens 25 bis 50 %
· Mit Gewindeanschlüssen
· Max. zulässige Systemtemperatur 120 °C
· Max. zulässige Betriebstemperatur 70 °C

Membranmaterial: SBR
Nennvolumen: 50 l
Max. Nutzvolumen: 45 l
Max. zul. Systemtemperatur: 120 °C
Min. zul. Betriebstemperatur: -10 °C
Max. zul. Betriebstemperatur: 70 °C
Max. zul. Betriebsüberdruck: 4 bar
Gasvordruck werksseitig: 1.5 bar
Anschluss: R 3/4"
Durchmesser: 441 mm
Max. Höhe: 487 mm
Höhe Wasseranschluss: 175 mm
Kippmaß ca.: 657 mm
Gewicht: 9,60 kg
Menge: 1,000 Stck
Zuordnung: 421

**03.01.0160 Kappenventil 3/4"**
Kappenventil 3/4"
Für Membran-Druckausdehnungsgefäße in geschlossenen
Heizungs- und Kühlwasseranlagen.
Mit einer gegen unbeabsichtigtes Schließen gesicherten
Absperrung und einer Entleerung gemäß
DIN EN 12828.
Max. zul. Betriebstemperatur: 120 °C
Betriebstemperatur: 120 °C
Max. zul. Betriebsüberdruck: 10 bar
Betriebsüberdruck: 10 bar
Anschluss: G 3/4"
Menge: 1,000 Stck
Zuordnung: 421

**03.01.0170 Schmutz- und Schlammabscheider DN 65**
Schmutz- und Schlammabscheider DN 65
ür Heiz- und Kühlwassersysteme bzw. geschlossene
flüssigkeitsgefüllte Anlagensysteme.

Für die Montage mit Normeinbaulänge F1 (DIN 3202-1)
nach DIN EN 558:2017-05.
Geeignet für die Medien Wasser und Wasser/Glykolgemisch
bis zu einem Mischungsverhältnis
von 50/50%.

Armatur für die Entfernung von Partikeln ab einer Größe
von 5 Mikrometern aus dem

Die Reinigung und Entleerung des Schmutzsammelraums ist
über einen eigenen
Entschlammungskugelhahn ohne Betriebsunterbrechung
möglich.

Gehäusewerkstoff: Stahl lackiert
Einbauvariante: vertikal
Max. zul. Betriebstemperatur: 110 °C
Betriebstemperatur: 0 °C - 110 °C
Max. zul. Betriebsüberdruck: 6 bar
Betriebsüberdruck: 6 bar
Anschluss: DN65/PN6
Reinigungsanschluss: IG 1"
Anschlussvariante: Flansch
Lochzahl Flansch: 4-Loch
Max. Volumenstrom: 20.0 m³/h
Durchfluss-Kennwert kvs: 109.5 m³/h
Durchmesser: 206 mm
Max. Höhe: 617 mm
Min. Wartungshöhe: 370 mm
Einbaulänge: 290 mm
Mitte Flansch-Mantel: 306 mm
Gewicht: 15.80 kg
Menge: 1,000 Stck
Zuordnung: 421

**03.01.0180 Hochenergie Dauermagnet 1"**
Hochenergie Dauermagnet 1"
zum optionalen bzw. nachträglichen Einbau in
vorgenannten
Schlamm- und Schmutzabscheider.
Magnet besteht aus einem isostatisch gepressten
Neodym-Eisen-Bor Stab, der in eine
Einschraubtauchhülse eingesetzt ist. Separierung und
Fixierung von ferromagnetischen Partikeln
aus dem Abscheideprozess.
Partikel können durch herausdrehen der Magnethülse aus
dem Abscheidergehäuse und deren
anschließender Reinigung dauerhaft und gezielt aus
Fluidstrom entfernt werden.

Max. zul. Betriebstemperatur: 110 °C
Betriebstemperatur: 110
Max. zul. Betriebsüberdruck: 10 bar
Betriebsüberdruck: 10 bar
Anschluss: G 1"
Durchmesser: 25 mm
Min. Wartungshöhe: 365 mm
Einbaulänge: 315 mm
Menge: 1,000 Stck
Zuordnung: 421

**03.01.0190 Schmutz- und Schlammabscheider DN 100**
Schmutz- und Schlammabscheider DN 100
ür Heiz- und Kühlwassersysteme bzw. geschlossene
flüssigkeitsgefüllte Anlagensysteme.

Für die Montage mit Normeinbaulänge F1 (DIN 3202-1)
nach DIN EN 558:2017-05.
Geeignet für die Medien Wasser und Wasser/Glykolgemisch
bis zu einem Mischungsverhältnis
von 50/50%.

Armatur für die Entfernung von Partikeln ab einer Größe
von 5 Mikrometern aus dem

Die Reinigung und Entleerung des Schmutzsammelraums ist
über einen eigenen
Entschlammungskugelhahn ohne Betriebsunterbrechung
möglich.

Gehäusewerkstoff: Stahl lackiert
Einbauvariante: vertikal
Max. zul. Betriebstemperatur: 110 °C
Betriebstemperatur: 0 °C - 110 °C
Max. zul. Betriebsüberdruck: 6 bar
Betriebsüberdruck: 6 bar
Anschluss: DN100/PN6
Reinigungsanschluss: IG 1"
Anschlussvariante: Flansch
Lochzahl Flansch: 4-Loch
Max. Volumenstrom: 47.0 m³/h
Durchfluss-Kennwert kvs: 219,8 m³/h
Durchmesser: 206 mm
Max. Höhe: 717 mm
Min. Wartungshöhe: 370 mm
Einbaulänge: 350 mm
Mitte Flansch-Mantel: 323 mm
Gewicht: 24,4 kg
Menge: 1,000 Stck
Zuordnung: 421

**03.01.0200 Hochenergie Dauermagnet 1"**
Hochenergie Dauermagnet 1"
zum optionalen bzw. nachträglichen Einbau in
vorgenannten
Schlamm- und Schmutzabscheider.
Magnet besteht aus einem isostatisch gepressten
Neodym-Eisen-Bor Stab, der in eine
Einschraubtauchhülse eingesetzt ist. Separierung und
Fixierung von ferromagnetischen Partikeln
aus dem Abscheideprozess.
Partikel können durch herausdrehen der Magnethülse aus
dem Abscheidergehäuse und deren
anschließender Reinigung dauerhaft und gezielt aus
Fluidstrom entfernt werden.

Max. zul. Betriebstemperatur: 110 °C
Betriebstemperatur: 110
Max. zul. Betriebsüberdruck: 10 bar
Betriebsüberdruck: 10 bar
Anschluss: G 1"
Durchmesser: 25 mm
Min. Wartungshöhe: 415 mm
Einbaulänge: 365 mm
Menge: 1,000 Stck
Zuordnung: 421

**03.01.0210 Kombinationsarmatur zur automatischen Nachspeisung**
Kombinationsarmatur mit Montagebügel zur direkten
Verbind- ung von Nachspeiseeinrichtungen für
Heizwassersysteme mit Trinkwassernetzen inklusive
elektronischer Wasserzähleraus- wertemöglichkeit,
bestehend aus:
- zwei Absperrkugelhähnen,
- Systemtrenner nach DIN 1988-100 bzw. DIN EN 1717
(BA),
  mit integriertem Schmutzfänger,
- Wasserzähler mit potenzialfreiem Impulsausgang,
- Montagebügel zur horiz. Wandmontage.
zul. Betriebsüberdruck:  10 bar
zul. Betriebstemperatur:  60 °C
Durchfluß-Kennwert kvs:  0,8 m3/h
Reedkontakt Zyklus:  1 pro 10 l
Anschlusskabel:  2 x 0,14 mm2, 1,5m lang
max. Schaltleistung:  4 W DC
Leergewicht:  1,7 kg
Einbaulänge:  293 mm
Anschluss Eintritt:  G 1/2
Austritt:  G 1/2
Menge: 1,000 Stck
Zuordnung: 421

**03.01.0220 Stellmotor Nachspeisung**
Stellmotor Nachspeisung ist durch Federkraft
stromlos geschlossen, was für zusätzliche Sicherheit
sorgt. Sowohl der hydraulische als auch der
elektrische Anschluss erfolgen bauseits, während die
Ansteuerung flexibel über die Fillcontrol
Smart oder eine separate Steuereinheit erfolgen kann.
Diese Lösung bietet eine sichere und effiziente
Automatisierung für Ihre Füllanlagen.
Inkl. Wandhalterung
Menge: 1,000 Stck
Zuordnung: 421

**03.01.0230 Kompakte Enthärtungsarmatur**
Kompakte Enthärtungsarmatur für die Aufbereitung von
Nach- speisewasser bzw. zum Schutz vor Steinbildung in
Wärmeer- zeugern u. Warmwasserheizungsanlagen gemäß VDI
2035.
Leergehäuse montagefertig mit Wandhalterung zur
Bestückung mit zwei Enthärtungs-/Entsalzungspatronen,
bestehend aus:
- zwei in Reihe geschaltete zylindrische
Polypropylen-Gehäuse
  mit Messinggewindeanschlüssen zur Aufnahme je zwei
Wasserbehadlungspatrone
- Durchflussbegrenzer
- Absperrkugelhahn mit Probeentnahmehahn
zum Einbau in die Nachspeisewasserleitung.
zul. Betriebsüberdruck:  8,0 bar
zul. Betriebstemperatur:  5-40 °C
max. Volumenstrom:  360 l/h
kvs:  0,4 m³/h
Anschluss Ein-/Ausgang:  Rp 1/2/ Rp 1/2
Länge/Tiefe/Höhe:  260/130/600 mm
Inkl. Filterkopfschlüssel
Menge: 1,000 Stck
Zuordnung: 421

**03.01.0240 Mischbettharzpatrone zur Entsalzung**
Mischbettharzpatrone zur
Füll-/Ergänzungswasserentsalzung passend in
vorgenanntes Patronengehäuse. Bestehend aus zylindrischer Polypropylen-Patrone gefüllt mit
Mischbettharz zur Entsalzung nach z.B. VDI 2035
und/oder Herstellerangaben in Warmwasserheizungsanlagen
nach DIN EN 12828. Entsalzungsgrad bis auf eine
Leitfahigkeit 10 µS/cm.
Entsalzungs-Kapazität: 3.000,0 l °dH
Durchmesser :  ca. 76 mm
Länge :  ca. 514 mm
Gewicht :  ca. 1,5 kg
Menge: 2,000 Stck
Zuordnung: 421

**03.01.0250 Entsalzungs-Überwachung**
Sensor zur Uberwachung des Kapazitatszustandes von
Entsalz- ungspatronen bei der Aufbereitung von Full-
und Erganzungs- wasser für Heizungsanlagen. Besonders
geeignet für eine salz- armen Fahrweise nach VDI 2035.
Messzelle mit 1/4" Aussenge- winde. Montage direkt im
Kopf des Enthärtungsarmatur-Gehäu- ses. Konstante
Ermittlung der elektrischen Leitfahigkeit des entsalzten Wassers und Anzeige des Entsalzungsgrades über
blin- kende Leuchtdioden:
"grün" (<10 µS/cm), "gelb" (10-100 µS/cm), "rot"  (>100
µS/cm)
Hohe:  58 mm
Durchmesser:  40 mm
Gewicht:  0,06 kg
zul. Temperatur:  30°C
zul. Betriebsdruck:  8 bar

Angebotenes Fabrikat:................................
  Typ:
................................
Menge: 1,000 Stck
Zuordnung: 421

**03.01.0260 Wasserstandsbegrenzer DN 20**
Wasserstandsbegrenzer DN 20
dient der Absicherung von Heizkesseln in Warmwasser-
Heizungsanlagen gegen Ausglühen infolge von
Wassermangel. Bei geschlossenen Heizungsanlagen nach
DIN EN 12828 mit einer Heizleistung von mehr als 300 kW
ist der Einbau zwingend vorgeschrieben. Bei Heizkesseln
mit geringerer Heizleistung ist der Einbau
vorgeschrieben, wenn nicht sichergestellt ist, dass
eine unzulässige Aufheizung im Falle von Wassermangel
auftreten kann. Zusätzlich kann der
Wasserstandbegrenzer 933 überall dort eingesetzt
werden, wo wasserstandabhängige, elektrische
Schaltvorgänge ausgelöst werden sollen und eine
Prüfmöglichkeit ohne Absenken des Wasserstandes
gefordert wird.

Technische Daten:
Betriebsüberdruck: max. 10 bar
Betriebstemperatur: max. 120 °C
Max. Umgebungstemperatur: max 70 °C
Schutzart: IP 65
Mikroschalter: Wechsler 1-polig
Einbaulage: Hauptachse senkrecht
Belastbarkeit: 10 (4) A / 250 V Wechselstrom
Menge: 1,000 Stck
Zuordnung: 421

**03.01.0270 Einbringungen Sicherheitseinrichtungen UG**
Einbringung des vorgenannten Sicherheitseinrichtungen
mit Zubehör-Komponenten, in den Heizraum des
Untergeschosses über eine 3x3 Bodenöffnung  bzw. 2,2 x
2,4 große Wandöffnung, zur Einbringung.
Einbringen,Positionieren und Verbinden mit den
Rohrleitungen, unter Bereitstellung der notwendigen
Hebe- und Transportwerkzeuge (Kran, Hubwagen,...) nach
Wahl des AN. Die Position gilt für die Montage der
gessamten Sicherheitseinrichtung, werden dazu mehrere
Einsätze benötigt, sind diese in diese Position mit
einzurechnen.
Menge: 1,000 psch
Zuordnung: 421

#### Abschnitt 03.02 Verteiler, Pumpen und Armaturen

**03.02.0010 Vor- und Rücklaufverteiler, 5 HK, ~12m³/h HT**
Kombinierter Vor- und Rücklaufverteiler für
Heizungswasser, thermisch getrennt, Volumenstrom ca.
12m³/h, bestehend aus Vierkantrohr mit neben- einander
angeordneten, durch sinusförmige Trennwände geteilte
Kammern, aus schwarzem Stahlblech St235 mit 6mm Wandstärke. Anschlußstutzen Kreise nach unten als
Flanschstutzen PN6/PN16 ausgeführt und auf Höhe der
Absperr-/Regulierarma- turen ausgerichtet,
Kesselanschluß von oben. Entlüftungsmuf- fen 3/4" für
Vor-/Rücklaufkammer, druckgeprüft und grundiert.
Anzahl der Heizkreise: 4 HK, VL+RL oben
  (DN 65, DN 25, DN 40, DN 80)
Kesselkreis:  DN 80, VL+RL oben (bzw. seitlich)
Stutzenabstand:  350 mm, max. Länge: 3,5 m
Betriebsüberdruck  max. 6 bar
Betriebstemperatur  max. 110°C
Montagehöhe  am Boden bzw. ca. 50 cm ü. OKFFB
inkl. Wandkonsolen, schallgedämmt und galvanisch
verzinkte, und benötigtes Befestigungsmaterial,
Menge: 1,000 Stck
Zuordnung: 422

**03.02.0020 Isolierung des vorgenannten Heizungsverteilers**
Verteilerisolierung, bestehend aus 50mm PUR-Schaum im
verzinkten Stahlblechmantel, nicht diffusionsdicht.
Menge: 1,000 Stck
Zuordnung: 422

**03.02.0030 Entleerungsrinne 100/125/100 mm**
Entleerungsrinne aus verz. Stahlblech, Grösse
100/125/100mm, 2"-Ablaufsieb, inkl. verz. Wandkonsolen
und Befestigungs- material, passend zu vorgenanntem
Verteiler.
Menge: 3,500 m
Zuordnung: 422

**03.02.0040 Vor- und Rücklaufverteiler, 3 HK, ~22m³/h NT**
Kombinierter Vor- und Rücklaufverteiler für
Heizungswasser, thermisch getrennt, Volumenstrom ca.
22m³/h, bestehend aus Vierkantrohr mit neben- einander
angeordneten, durch sinusförmige Trennwände geteilte
Kammern, aus schwarzem Stahlblech St235 mit 6mm Wandstärke. Anschlußstutzen Kreise nach unten als
Flanschstutzen PN6/PN16 ausgeführt und auf Höhe der
Absperr-/Regulierarma- turen ausgerichtet,
Kesselanschluß von oben. Entlüftungsmuf- fen 3/4" für
Vor-/Rücklaufkammer, druckgeprüft und grundiert.
Anzahl der Heizkreise: 2 HK, VL+RL oben
  (DN 100, DN 50)
Kesselkreis:  DN 100, VL+RL oben (bzw. seitlich)
Stutzenabstand:  350 mm, max. Länge: 2,10 m
Betriebsüberdruck  max. 6 bar
Betriebstemperatur  max. 110°C
Montagehöhe  am Boden bzw. ca. 50 cm ü. OKFFB
inkl. Wandkonsolen, schallgedämmt und galvanisch
verzinkte, und benötigtes Befestigungsmaterial,
Menge: 1,000 Stck
Zuordnung: 422

**03.02.0050 Isolierung des vorgenannten Heizungsverteilers**
Verteilerisolierung, bestehend aus 50mm PUR-Schaum im
verzinkten Stahlblechmantel, nicht diffusionsdicht.
Menge: 1,000 Stck
Zuordnung: 422

**03.02.0060 Entleerungsrinne 100/125/100 mm**
Entleerungsrinne aus verz. Stahlblech, Grösse
100/125/100mm, 2"-Ablaufsieb, inkl. verz. Wandkonsolen
und Befestigungs- material, passend zu vorgenanntem
Verteiler.
Menge: 2,100 m
Zuordnung: 422

**03.02.0070 Vor- und Rücklaufverteiler, 2 HK, ~63m³/h GEO**
Kombinierter Vor- und Rücklaufverteiler für
Heizungswasser mit Glykolanteil 25%, thermisch
getrennt, Volumenstrom ca. 63m³/h, bestehend aus
Vierkantrohr mit neben- einander angeordneten, durch
sinusförmige Trennwände geteilte Kammern, aus schwarzem
Stahlblech St235 mit 6mm Wand- stärke. Anschlußstutzen
Kreise nach unten als Flanschstutzen PN6/PN16
ausgeführt und auf Höhe der Absperr-/Regulierarma-
turen ausgerichtet, Kesselanschluß von oben.
Entlüftungsmuffen 3/4" für Vor-/Rücklaufkammer,
druckgeprüft und grundiert.
Anzahl der Heizkreise: 2 HK, VL+RL oben
  (DN 150)
Kesselkreis:  DN 200, VL+RL oben (bzw. seitlich)
Stutzenabstand:  430 mm, max. Länge: 2,6 m
Betriebsüberdruck  max. 6 bar
Betriebstemperatur  max. 110°C
Montagehöhe  am Boden bzw. ca. 50 cm ü. OKFFB
inkl. Wandkonsolen, schallgedämmt und galvanisch
verzinkte, und benötigtes Befestigungsmaterial,
Menge: 1,000 Stck
Zuordnung: 422

**03.02.0080 Isolierung des vorgenannten Heizungsverteilers**
Verteilerisolierung, bestehend aus 50mm PUR-Schaum im
verzinkten Stahlblechmantel, nicht diffusionsdicht.
Menge: 1,000 Stck
Zuordnung: 422

**03.02.0090 Entleerungsrinne 100/125/100 mm**
Entleerungsrinne aus verz. Stahlblech, Grösse
100/125/100mm, 2"-Ablaufsieb, inkl. verz. Wandkonsolen
und Befestigungs- material, passend zu vorgenanntem
Verteiler.
Menge: 2,600 m
Zuordnung: 422

**03.02.0100 Wärmetauscher Sommerfall Temperieren, ~174kW, DN 150, Flansch**
gelöteter Plattenwärmetauscher aus Edelstahl (1.4404)
mit Kup- ferlot vakuum-verlötet. mit DIN
Flanschanschluss. gemäß gülti- ger Richtlinie für
Druckgeräte und CE Kennzeichen. inkl. Monta- ge- und
Befestigungsmaterial für waWandmontage
gemäß gültiger Richtlinie für Druckgeräte.
Techn. Daten: bei Leistung ~174.0 kW
  Primär  Sekundär
Medium  Glykol  Wasser
Eintrittstemp.  5°C  20,5 °C
Austrittstemp.  8°C  16°C
Volumenstrom  ~54 m³/h  ~33 m³/h
Druckverlust  ~25kPa  ~25kPa

Flächenüberschuß:  min 10 %
Übertragungsfläche:  ~32,5 m²
Länge:  ca. 360 mm
Breite:  ca. 310 mm
Höhe:  ca. 800 mm
zul. Betriebsdruck:  25.0 bar
zul. Betriebstemperatur: 110.0 °C
Anschlüsse:  Flansch DN 150 / PN 16
Plattenmaterial:  AISI 316L
Anschlussmaterial:  Stahl C22.8N
Leergewicht:  ~156 kg

Inkl. Halterung als Standkonsole

Angebotenes Fabrikat: '

....................................................'
  (Vom Bieter
einzutragen)
Menge: 1,000 Stck
Zuordnung: 422

**03.02.0110 Wärmedämmung Tauscher**
Wärmedämmung Tauscher, bestehend aus zwei stabilen,
ein- fach montierbaren PU-Halbschalen mit
Verbindungsklammern.
und fester Aussenhaut. Dämmstärke: min. 30 mm.
Menge: 1,000 Stck
Zuordnung: 422

**03.02.0120 Einbringung Verteiler und Komponenten UG Heizraum**
Einbringung der vorgenannten Komponenten in den
Heizraum im Untergeschoss unter Bereitstellung der
notwendigen Hebe- und Transportwerkzeuge (Kran,
Hubwagen,...) nach Wahl des AN, über einen
Einbringschacht im Außenbereich einbringen (max. B 3,0x
L 3,0m-Rohbauöffnung, Tiefe ~4,2m ab GOK Türe 2,2 x 2,4
m) und mit geeignetem Transportwerkzeug im
Untergeschoss zum Aufstellort transportieren
Menge: 1,000 psch
Zuordnung: 422

*Hinweis*
Hocheffizienz-Umwälzpumpen
Hocheffizienz-Inline Nassläufer-Pumpe mit EC-Motor und
elektronischer Leistungsanpassung. Einsetzbar für
Heizungswasser, Kaltwasser und Wasser/Glykolgemische.
Energieeffizienzindex (EEI) je nach Pumpentyp zwischen
min.  = 0,17 und 0,19.
Regelarten:
- Permanente, automatische Leistungs-Anpassung an den
  Anlagenbedarf ohne Sollwertvorgabe
- Konstante Temperatur
- Konstante Differenztemperatur
- Bedarfsgerechte Volumenstromoptimierung der
Zubringerpumpe durch Vernetzung und Kommunikation mit mehreren

  Pumpen
- Konstanter Volumenstrom
- Differenzdruckregelung dp-c an einem entfernten Punkt
im
  Rohrnetz
- Konstanter Differenzdruck
- Variabler Differenzdruck mit der Option der
nominellen
  Betriebspunkteingabe
- Konstante Drehzahl
- Benutzerdefinierte PID-Regelung
Funktionen:
- Wärmemengenerfassung
- Kältemengenerfassung
- Automatische Abschaltung der Pumpe bei
Null-Durchfluss-
  Erkennung
- Umschaltung zwischen Heiz- und Kühlbetrieb
- Einstellbare Volumenstrombegrenzung durch
QLimit-Funktion
- Betriebsarten Doppelpumpen: Wirkungsgradoptimierter
  Additionsbetrieb für dp-c und dp-v,
Haupt-/Reservebetrieb
- Speichern und Wiederherstellen der konfigurierten
  Pumpeneinstellungen
- Störmeldungs-/Warnmeldungsanzeige in Klartext
inklusive
  Abhilfeempfehlung
- Entlüftungsfunktion zur automatischen Entlüftung des
  Rotorraums
- Automatische Nachtabsenkung
- Automatische Deblockier-Funktion und integrierter
  Motorvollschutz
- Trockenlauferkennung
- Volumenstrom
- Temperatur
- Leistungsaufnahme
- Elektrischer Verbrauch
- Aktive Einflüsse

Ausführung:
- 2 konfigurierbare analoge Eingänge : 0-10V, 2-10V,
0-20mA,
  4-20mA und handelsüblicher PT1000;
Spannungsversorgung
  mit 230 V
- 2 konfigurierbare digitale Eingänge (Ext. OFF, Ext.
Min, Ext.
  Max, Heizen/Kühlen, Manuelle Übersteuerung
  (Gebäudeautomation abgekoppelt), Bediensperre
  (Tastensperre und
Fernbedienungs-Konfigurationsschutz))
- 2 konfigurierbare Melderelais für Betriebs- und
Störmeldungen
- Steckplatz für Module mit Schnittstellen für Gebäude-

  automation
- Temperaturfühler integriert
- Automatischer Notbetrieb bei besonderen Zuständen
  (Pumpendrehzahl definierbar) z.B. bei Ausfall der
  Buskommunikation oder von Sensorwerten
- Graphisches Farb-Display (4,3 Zoll) mit Bedienung
über Ein-
  Knopf-Handbedienebene
- Auslesen und Einstellen von Betriebsdaten sowie z.B.
  Erstellen eines Inbetriebnahmeprotokolls über
Bluetooth-
  Schnittstelle (ohne weiteres Zubehör)
- Kabelbrucherkennung bei analogem Signal (in
Verbindung mit
  2-10V oder 4-20mA)
- Außenaufstellung mit Wetterschutz gemäß Einbau- und
  Betriebsanleitung möglich
- Datum und Uhrzeit voreingestellt
- Wärmedämmschale für Heizungsanwendungen
- 5 Jahre Gewährleistung

Lieferumfang
- Pumpe
- Flanschpumpen mit Gegenflanschen, Dichtung und
  Flanschschrauben
- 2x Kabelverschraubung M16 x 1,5
- Unterlegscheiben für Flanschschrauben M12 und M16
- 2x Dichtungen bei Gewindeanschluss
- Wärmedämmschale mit fester Außenhaut
- Einbau- und Betriebsanleitung kompakt

Angebotenes Fabrikat: '

....................................................'
  (Vom Bieter
einzutragen)

**03.02.0130 Umwälzpumpe 23 m³/h bei 5,0m, WP zu Puffer**
Hocheffizienz-Pumpe 23 m³/h bei 5,0m, wie vor
beschrieben

Fördermenge:  23m³/h
Förderhöhe:  5,0 m
Flanschanschluss:  DN 65 / PN 6
Druckbereich  0,5 - 12
Menge: 1,000 Stck
Zuordnung: 422

**03.02.0140 Umwälzpumpe 18 m³/h bei 5,0m, NT Heizkreis BA 2 - 4**
Hocheffizienz-Pumpe 18 m³/h bei 5,0m, wie vor
beschrieben

Fördermenge:  18m³/h
Förderhöhe:  5,0 m
Flanschanschluss:  DN 65 / PN 6
Druckbereich  0,5 - 9
Menge: 1,000 Stck
Zuordnung: 422

**03.02.0150 Umwälzpumpe 15 m³/h bei 4,0m, HT Heizkreis BA 2 - 4**
Hocheffizienz-Pumpe 15 m³/h bei 4,0m, wie vor
beschrieben

Fördermenge:  15m³/h
Förderhöhe:  4,0 m
Flanschanschluss:  DN 50 / PN 6
Druckbereich  0,5 - 9
Menge: 1,000 Stck
Zuordnung: 422

**03.02.0160 Umwälzpumpe 5 m³/h bei 6,0m, NT Heizkreis FBH**
Hocheffizienz-Pumpe 5 m³/h bei 6,0m, wie vor bechrieben

Fördermenge:  5m³/h
Förderhöhe:  6,0 m
Flanschanschluss:  DN 32 / PN 6
Druckbereich  0,5 - 10
Menge: 1,000 Stck
Zuordnung: 422

**03.02.0170 Umwälzpumpe 12 m³/h bei 5,0m, HT Notbetrieb Puffer**
Hocheffizienz-Pumpe 12 m³/h bei 5,0m, wie vor
beschrieben

Fördermenge:  12m³/h
Förderhöhe:  5,0 m
Flanschanschluss:  DN 40 / PN 6
Druckbereich  0,5 - 12
Menge: 1,000 Stck
Zuordnung: 422

**03.02.0180 Umwälzpumpe 12 m³/h bei 5,0m, HT Pelletskessel zu Puffer**
Hocheffizienz-Pumpe 12 m³/h bei 5,0m, wie vor
beschrieben

Fördermenge:  12m³/h
Förderhöhe:  5,0 m
Flanschanschluss:  DN 40 / PN 6
Druckbereich  0,5 - 12
Menge: 1,000 Stck
Zuordnung: 422

**03.02.0190 Umwälzpumpe 1 m³/h bei 3,0m, HT Heizkreis HK**
Hocheffizienz-Pumpe 1 m³/h bei 3,0m, wie vor bechrieben

Fördermenge:  1m³/h
Förderhöhe:  3,0 m
Flanschanschluss:  DN 25 / PN 6
Druckbereich  0,5 - 8
Menge: 1,000 Stck
Zuordnung: 422

**03.02.0200 Umwälzpumpe 2 m³/h bei 3,0m, HT Heizkreis Lüftungsgerät**
Hocheffizienz-Pumpe 2 m³/h bei 3,0m, wie vor bechrieben

Fördermenge:  2m³/h
Förderhöhe:  3,0 m
Flanschanschluss:  DN 25 / PN 6
Druckbereich  0,5 - 8
Menge: 2,000 Stck
Zuordnung: 422

**03.02.0210 Einklemm-Rückschlagventil DN 65**
Einklemm-Rückschlagventil DN 65 aus Messing, PN6, in
Kurz- baulänge EN 558-1/49 (früher DIN 3202/3 K4),
wartungsfrei, Zentrierung mittels Gehäuse, Abdichtung
mittels federbelasteter Platte aus Kunststoff, inkl.
verlängerter Flansch-Schrauben zur Montage am
Absperrventil (nicht an Pumpe!).
inkl. Wärmedämmschale mit fester Außenhaut
Menge: 2,000 Stck
Zuordnung: 422

**03.02.0220 Einklemm-Rückschlagventil DN 50**
Einklemm-Rückschlagventil DN 50 aus Messing,
wie vor beschrieben
Menge: 1,000 Stck
Zuordnung: 422

**03.02.0230 Einklemm-Rückschlagventil DN 40**
Einklemm-Rückschlagventil DN 40 aus Messing,
wie vor beschrieben
Menge: 2,000 Stck
Zuordnung: 422

**03.02.0240 Einklemm-Rückschlagventil DN 32**
Einklemm-Rückschlagventil DN 32 aus Messing,
wie vor beschrieben
Menge: 1,000 Stck
Zuordnung: 422

**03.02.0250 Einklemm-Rückschlagventil DN 25**
Einklemm-Rückschlagventil DN 25 aus Messing,
wie vor beschrieben
Menge: 3,000 Stck
Zuordnung: 422

**03.02.0260 Tauchhülse 45 mm - 100 mm**
Tauchhülse 45 mm - 100 mm inkl. aller Dichtungs- und
Hilfsmittel
Menge: 35,000 Stck
Zuordnung: 422

**03.02.0270 Einbau von MSR gestelltes Flansch-Dreiwegeventil DN20 - DN 65**
Einbau von MSR gestelltes Flansch-Dreiwegeventil
DN20-DN 65, inkl. Schrauben und Dichtungsmaterial
Menge: 5,000 Stck
Zuordnung: 422

**03.02.0280 Einbau von MSR gestelltes Muffen-Dreiwegeventil DN15 - DN 25**
Einbau von MSR gestelltes Muffen-Dreiwegeventil
DN15 - DN 25, inkl. Dichtungsmaterial
Menge: 6,000 Stck
Zuordnung: 422

**03.02.0290 Einbau bauseits gestellter Fühler, Geber**
Einbau bauseits gestellte Temperaturmesswertgeber mit
Schutz rohr, Stabstemperatur-Messwertgeber, STB,
Max-/Min-Druck- begrenzer, usw. inkl. aller Dichtungs-
und Hilfsmittel
Menge: 50,000 Stck
Zuordnung: 422

*Hinweis*
Wärmemengenzähler Ulatraschall, Anschluss an die
bauseitige GLT, in verschiedenen Einbaulagen (vertikal,
horizontal)
inkl. , Einbausatz, Dichtungsmaterial, Fühlersatz, Vor-
und Rücklauf mit Einbauhülsen, Wandhalterung, mit
Flansch inkl. Gegenstück, Baulängen bis 360 mm und DN
100 nach nachfolgender Beschreibung:

Ultraschall-Kompaktenergiezähler
Applikation als Wärmezähler, Kältezähler und
kombinierter Wärme-Kältezähler

Durchflusssensor in Ultraschall-Technologie mit
- integriertem Rechenwerk
- separat zugelassenen Temperaturfühlern
- Temperaturfühlereinbausatz
- Dichtungsmaterial
- Einbau- und Bedienungsanleitung
- Wandhalterung

Durchflusssensor: Ultraschall-Durchflusssensor

- mit wirbelfreier Reflektorumströmung (kein Festsetzen
von Schmutzpartikeln an der Reflektoroberfläche)
- mit Freistrahlprinzip (Messung nur des Volumens, das
durch das Messrohr hindurchströmt)
- Dynamik: 1:100 (Auf Anfrage 1:250)
- keine Einlaufstrecken notwendig
- zugelassen nach MID Klasse 2 und 3 und K 7.2
- Umgebungsklasse C
- Kabellänge zwischen Durchflusssensor und Rechenwerk
bis
1,5 m
- NOWA prüffähig
- Schutzart IP 54 für Wärme- bzw. IP 65 für
Kälteanwendungen
- beliebige Einbaulage des Durchflusssensors
- Austausch des Messeinsatzes ohne Demontage der
Ultraschallwandler
- keine Messung von Luft

Nenndurchfluss:  qp 0,6 bis 100,0 m³/h
Baulängen:  bis 360 mm

Flansch
Druckstufe:  PN 16
Temperaturbereich:  5 °C bis 130 °C (150 °C Überlast)

Rechenwerk:
- 8-stelliges LC Display
- Temperaturbereich:  -9,9 ... 189,9 °C
- Temperaturdifferenz:  3 ... 177 K
- Schutzklasse IP54
- 2 Steckplätze für optionale Module
- automatische Modulerkennung und Anzeige im Display
- automatische Überwachung der Häufigkeit der M-Bus
Auslesung bei Batteriebetrieb - Sicherstellung der
Batterielebensdauer
- 2 Kommunikationssteckplätze (z. B. M-Bus +
integrierter Funk)
- 4 individuell programmierbare Tarife (kombinierbar)
- Stromsparmodus
- Rechenwerk absetzbar mittels Wandhalter bzw.
Absetzhalter
- optische Schnittstelle nach IEC 870-5
- eindeutige Unterscheidung bei Fehlermeldung zwischen
Luft in der Messstrecke (E 7) und fehlerhaften
Ultraschallwandler (E 4)
- Spannungsversorgung:
o Netzteil 230 VAC oder 24 VAC

Kommunikationsversionen:

- ohne Funk (Funknachrüstung über L-Bus Modul und
externes Funkmodul möglich)
- mit integriertem Funk (434 oder 868 MHz, Real Data
oder Open Metering Standard) Übertragung eines
kompletten Funkprotokolls, frei einstellbares
Funkprotokoll (unidirektional, Sendehäufigkeit  12
Sek., Datenaktualität online, d. h. keine
Zeitverzögerung zwischen Messwert-erfassung und
Datenübertragung)

Modulare Erweiterungsmöglichkeiten:

Die folgenden Optionen sind vorzusehen.
- M-Bus Modul (minimale Auslesefrequenz 3 Min.)
- frei einstellbare Impulswertigkeit; programmierbare
Zähleranfangsstände
- Impulsausgangsmodul mit 2 Impulsausgängen
 (1x 4 Hz; 1x 100 Hz), einstellbare Impulsausgangswerte
- kombiniertes Modul mit 2 Impulseingängen und
 1 Impulsausgang, frei einstellbare Impulswertigkeit

Die dauernde Auswertung der Wärmemengenzähler erfolgt
per M-BUS über die GLT!

Temperaturfühler:

Wahlweise Pt 100 oder Pt 500, 2-Leiter, Durchmesser 5,2
mm
(Typ PS Pocket Sensor) und Durchmesser 3,3 mm
(Typ DS Direct Sensor),
Kabellänge Pt 500: in 2, 31, 5 oder 10 m (Typ PS und
DS)
  Pt 100: in 2 m (Typ PS und DS)
Technische Daten:

- Temperaturfühler nach DIN EN 60751
- Temperaturbereich -20 ... +105 °C bzw. 150 °C
- Toleranz-Klasse B (in K): ± (0,30 K + 0,005 x |t|)
- Empfohlener Messstrom 0,7 mA
- Maximalstrom 3,0 mA
- Temperaturkoeffizient:  = 3,850 x 10-3°C-1
(zwischen 0 °C und 100 °C)
- Langzeitstabilität max. RO-drift 0,05%/Jahr
- Isolationswiderstand >10 M  bei Raumtemperatur

Angebotenes Fabrikat: '

....................................................'
  (Vom Bieter
einzutragen)

**03.02.0300 Wärmemengenzähler bis 6 m³/h FBH BA 1**
Wärmemengenzähler bis 6 m³/h
Nennweite DN mm 32
Nenndurchfluss qp m³ø/h 6
Größter Durchfluss (kurzzeitig) qs m³ø/h 12
Kleinster Durchfluss qi l/h 35
Anlaufwert l/h 7
Druckverlust bei qs bar ~ 0.1
inkl. Dämmkappe aus Polyethylen mit fester Außenhaut
Menge: 1,000 Stck
Zuordnung: 422

**03.02.0310 Wärmemengenzähler bis 0,6 m³/h HK BA 1**
Wärmemengenzähler bis 0,6 m³/h
Nennweite DN mm 20
Nenndurchfluss qp m³ø/h 0,6
Größter Durchfluss (kurzzeitig) qs m³ø/h 1,2
Kleinster Durchfluss qi l/h 6
Anlaufwert l/h 1
Druckverlust bei qs bar ~ 0.1
inkl. Dämmkappe aus Polyethylen mit fester Außenhaut
Menge: 1,000 Stck
Zuordnung: 422

**03.02.0320 Wärmemengenzähler bis 2,5 m³/h Lüftung BA 1**
Wärmemengenzähler bis 2,5 m³/h
Nennweite DN mm 20
Nenndurchfluss qp m³ø/h 2,5
Größter Durchfluss (kurzzeitig) qs m³ø/h 5
Kleinster Durchfluss qi l/h 10
Anlaufwert l/h 4
Druckverlust bei qs bar ~ 0.1
inkl. Dämmkappe aus Polyethylen mit fester Außenhaut
Menge: 1,000 Stck
Zuordnung: 422

**03.02.0330 Wärmemengenzähler bis 15 m³/h Pelletskessel**
Wärmemengenzähler bis 15 m³/h
Nennweite DN mm 50
Nenndurchfluss qp m³ø/h 15
Größter Durchfluss (kurzzeitig) qs m³ø/h 30
Kleinster Durchfluss qi l/h 150
Anlaufwert l/h 40
Druckverlust bei qs bar ~ 0.1
inkl. Dämmkappe aus Polyethylen mit fester Außenhaut
Menge: 1,000 Stck
Zuordnung: 422

**03.02.0340 Wärmemengenzähler bis 25 m³/h Wärmepumpe**
Wärmemengenzähler bis 25 m³/h
Nennweite DN mm 65
Nenndurchfluss qp m³ø/h 25
Größter Durchfluss (kurzzeitig) qs m³ø/h 50
Kleinster Durchfluss qi l/h 250
Anlaufwert l/h 50
Druckverlust bei qs bar ~ 0.1
inkl. Dämmkappe aus Polyethylen mit fester Außenhaut
Menge: 1,000 Stck
Zuordnung: 422

**03.02.0350 Wärmemengenzähler bis 100 m³/h Solekreis**
Wärmemengenzähler bis 100 m³/h
Nennweite DN mm 100
Nenndurchfluss qp m³ø/h 100
Größter Durchfluss (kurzzeitig) qs m³ø/h 120
Kleinster Durchfluss qi l/h 1000
Anlaufwert l/h 120
Druckverlust bei qs bar ~ 0.2
inkl. Dämmkappe aus Polyethylen mit fester Außenhaut
Menge: 1,000 Stck
Zuordnung: 422

**03.02.0360 gesetzliche Eichgebühr für Wärmezähler bis qp 100**
gesetzliche Eichgebühr für Wärmezähler bis qp 6 m³/h
Menge: 6,000 Stck
Zuordnung: 422

**03.02.0370 Bimetall-Thermometer0°C-120°C, Kl. 1 aus CrNiSt,**
Bimetall-Thermometer 0°C-120°C, Kl. 1, aus CrNiSt, d
100 mm,
Tauchlänge 60-100 mm, 1/2", Anschluß hinten, inkl.
Tauchhülse
Menge: 20,000 Stck
Zuordnung: 422

**03.02.0380 Wassersackrohr-Manometer 0-16 bar, 1/2**
Manometer 0-16 bar, Anschluß G½" A, Ø 100 mm,
inkl. Manometerhahn, Wassersackrohr und Einschweißmuffe
Menge: 20,000 Stck
Zuordnung: 422

**03.02.0390 Kessel-Füll- u. Entleerungshahn 1/2**
Kessel-Füll- und Entleerungshahn 1/2", aus Messing mit
selbst- dichtendem Aussengewinde, bis PN 16, mit
Schlauchverschrau- bung, Verschlusskappe und Kette, R
1/2
Menge: 30,000 Stck
Zuordnung: 422

**03.02.0400 Kessel-Füll- u. Entleerungshahn 3/4**
Kessel-Füll- und Entleerungshahn 3/4", aus Messing mit
selbst- dichtendem Aussengewinde, bis PN 16, mit
Schlauchverschrau- bung, Verschlusskappe und Kette, R
3/4
Menge: 5,000 Stck
Zuordnung: 422

**03.02.0410 Flanschenstrangregulierventil DN 100**
Flanschenstrangregulierventil DN 100, für Wasser bis
120°C, mit Flanschanschluss, Gehäuse aus Gusseisen
GG-25, Handrad mit Hubbegrenzung und
Feststellvorrichtung, mit wartungsfreier
Spindelabdichtung, Sitz weichdichtend, PN 16, mit
Stell- ungsanzeige, mit zwei Messanschlüssen für
Differenzdruck- messung. inkl. Schrauben und Dichtungen
Menge: 2,000 Stck
Zuordnung: 422

**03.02.0420 Flanschenstrangregulierventil DN 65**
Flanschenstrangregulierventil DN 65,
inkl. Schrauben und Dichtungen, wie vor bechrieben
Menge: 2,000 Stck
Zuordnung: 422

**03.02.0430 Flanschenstrangregulierventil DN 50**
Flanschenstrangregulierventil DN 50,
inkl. Schrauben und Dichtungen, wie vor bechrieben
Menge: 2,000 Stck
Zuordnung: 422

**03.02.0440 Flanschenstrangregulierventil DN 32**
Flanschenstrangregulierventil DN 32,
inkl. Schrauben und Dichtungen, wie vor bechrieben
Menge: 2,000 Stck
Zuordnung: 422

**03.02.0450 Flanschenstrangregulierventil DN 25**
Flanschenstrangregulierventil DN 25,
inkl. Schrauben und Dichtungen, wie vor bechrieben
Menge: 1,000 Stck
Zuordnung: 422

**03.02.0460 Flanschenstrangregulierventil DN 20**
Flanschenstrangregulierventil DN 20,
inkl. Schrauben und Dichtungen, wie vor bechrieben
Menge: 2,000 Stck
Zuordnung: 422

**03.02.0470 Flanschenabsperrventil DN 100**
Flanschenabsperrventil DN 100,
inkl. Schrauben und Dichtungen, wie vor bechrieben
Menge: 12,000 Stck
Zuordnung: 422

**03.02.0480 Flanschenabsperrventil DN 80**
Flanschenabsperrventil DN 80,
inkl. Schrauben und Dichtungen, wie vor bechrieben
Menge: 8,000 Stck
Zuordnung: 422

**03.02.0490 Flanschenabsperrventil DN 65**
Flanschenabsperrventil DN 65,
inkl. Schrauben und Dichtungen, wie vor bechrieben
Menge: 10,000 Stck
Zuordnung: 422

**03.02.0500 Flanschenabsperrventil DN 50**
Flanschenabsperrventil DN 50,
inkl. Schrauben und Dichtungen, wie vor bechrieben
Menge: 6,000 Stck
Zuordnung: 422

**03.02.0510 Flanschenabsperrventil DN 40**
Flanschenabsperrventil DN 40,
inkl. Schrauben und Dichtungen, wie vor bechrieben
Menge: 2,000 Stck
Zuordnung: 422

**03.02.0520 Flanschenabsperrventil DN 32**
Flanschenabsperrventil DN 32,
inkl. Schrauben und Dichtungen, wie vor bechrieben
Menge: 5,000 Stck
Zuordnung: 422

**03.02.0530 Flanschenabsperrventil DN 25**
Flanschenabsperrventil DN 25,
inkl. Schrauben und Dichtungen, wie vor bechrieben
Menge: 4,000 Stck
Zuordnung: 422

**03.02.0540 Flanschenabsperrventil DN 20**
Flanschenabsperrventil DN 20,
inkl. Schrauben und Dichtungen, wie vor bechrieben
Menge: 6,000 Stck
Zuordnung: 422

**03.02.0550 Heizungskugelhahn DN 50**
Heizungs-Kugelhahn DN 50, Gehäuse und Kugel aus
korrosi- onsbeständigem, entzinkungsfreiem Rotguß.
Gehäuse rohrför- mig für durchlaufende Wärmedämmung.
Kugel mit glattem Durchgang. Wartungsfreie
Spindelabdichtung durch zwei O-Rin- ge. Kugelabdichtung
durch PTFE-Ringe. Knebel aus schlagfes- tem Kunststoff,
Anschläge verdeckt. Knebel bei wärmegedäm- mten Gehäuse
von außen bedienbar. Die mediumberührten Materialien
nach E DIN 3433 bzw. der KTW-Empfehlung. Anschluß
Innengewinde für Gewinderohr.
Zul. Betriebstemperatur TB max. 120°C.
Zul. Betriebsüberdruck PB max. 10bar.
inkl. Wärmedämmschale mit fester Außenhaut
Menge: 6,000 Stck
Zuordnung: 422

**03.02.0560 Heizungskugelhahn DN 40**
Heizungs-Kugelhahn DN 40 wie vor beschrieben
Menge: 4,000 Stck
Zuordnung: 422

**03.02.0570 Heizungskugelhahn DN 32**
Heizungs-Kugelhahn DN 32 wie vor beschrieben
Menge: 6,000 Stck
Zuordnung: 422

**03.02.0580 Heizungskugelhahn DN 25**
Heizungs-Kugelhahn DN 25 wie vor beschrieben
Menge: 4,000 Stck
Zuordnung: 422

**03.02.0590 Heizungskugelhahn DN 20**
Heizungs-Kugelhahn DN 40 wie vor beschrieben
Menge: 6,000 Stck
Zuordnung: 422

**03.02.0600 Handentlüfter, 1/2" mit Dichtung, verchromt**
Menge: 12,000 Stck
Zuordnung: 422

#### Abschnitt 03.03 Rohrleitungen Stahl

*Hinweis*
Installationssystem aus schwarzem nahtlosem Stahlrohr,
mittelschwer nach DIN2440 (DIN EN 10255).
Verbinden durch Schweißen und mit schwarzen Fittings
nach DIN EN 10242 aus Temperguss.
Oder bis DN 100 mit Pressverbinder aus unlegiertem
Stahl, Werkstoff-Nr. 1.0308, mit einer äußeren
hochwertigen Zink-Nickel-Beschichtung, mit Dichtringen
und im unverpressten Zustand undicht.

Betriebs- und Umgebungstemperatur max. 90°C

Hinweis: Die Rohrleitungen sind so vorzuspannen, daß
sie im Betriebszustand senkrecht bzw. waagrecht
verlaufen.

**03.03.0010 Schwarz nahtloses Gewinderohr DN 15 (1/2)**
Schwarz nahtloses Gewinderohr DN 15 (1/2)
wie vor beschrieben
Menge: 70,000 m
Zuordnung: 422

**03.03.0020 Schwarz nahtloses Gewinderohr DN 20 (3/4)**
Schwarz nahtloses Gewinderohr DN 20 (3/4)
wie vor beschrieben
Menge: 15,000 m
Zuordnung: 422

**03.03.0030 Schwarz nahtloses Gewinderohr DN 25 (1)**
Schwarz nahtloses Gewinderohr DN 25 (1)
wie vor beschrieben
Menge: 20,000 m
Zuordnung: 422

**03.03.0040 Schwarz nahtloses Gewinderohr DN 32 (1 1/4)**
Schwarz nahtloses Gewinderohr DN 32 (1 1/4)
wie vor beschrieben
Menge: 15,000 m
Zuordnung: 422

**03.03.0050 Schwarz nahtloses Gewinderohr DN 40 (1 1/2)**
Schwarz nahtloses Gewinderohr DN 40 (1 1/2)
wie vor beschrieben
Menge: 15,000 m
Zuordnung: 422

**03.03.0060 Schwarz nahtloses Gewinderohr DN 50 (2)**
Schwarz nahtloses Gewinderohr DN 50 (2)
wie vor beschrieben
Menge: 20,000 m
Zuordnung: 422

**03.03.0070 Schwarz nahtloses Gewinderohr DN 65 (2 1/2)**
Schwarz nahtloses Gewinderohr DN 65 (2 1/2)
wie vor beschrieben
Menge: 40,000 m
Zuordnung: 422

**03.03.0080 Schwarz nahtloses Gewinderohr DN 80 (3)**
Schwarz nahtloses Gewinderohr DN 80 (3)
wie vor beschrieben
Menge: 30,000 m
Zuordnung: 422

**03.03.0090 Schwarz nahtloses Gewinderohr DN 100 (4)**
Schwarz nahtloses Gewinderohr DN 100 (4)
wie vor beschrieben
Menge: 40,000 m
Zuordnung: 422

**03.03.0100 Siederohrbögen DN 15 (1/2)**
Siederohrbögen DN 15(1/2), normalwandig nach DIN2605
Menge: 50,000 Stck
Zuordnung: 422

**03.03.0110 Siederohrbögen DN 20 (3/4)**
Siederohrbögen DN 20 (3/4), normalwandig nach DIN2605
Menge: 10,000 Stck
Zuordnung: 422

**03.03.0120 Siederohrbögen DN 25 (1)**
Siederohrbögen DN 25 (1), normalwandig nach DIN2605
Menge: 15,000 Stck
Zuordnung: 422

**03.03.0130 Siederohrbögen DN 32 (1 1/4)**
Siederohrbögen DN 32 (1 1/4), normalwandig nach DIN2605
Menge: 10,000 Stck
Zuordnung: 422

**03.03.0140 Siederohrbögen DN 40 (1 1/2)**
Siederohrbögen DN 40 (1 1/2), normalwandig nach DIN2605
Menge: 10,000 Stck
Zuordnung: 422

**03.03.0150 Siederohrbögen DN 50 (2)**
Siederohrbögen DN 50 (2), normalwandig nach DIN2605
Menge: 10,000 Stck
Zuordnung: 422

**03.03.0160 Siederohrbögen DN 65 (2 1/2)**
Siederohrbögen DN 65 (2 1/2), normalwandig nach DIN2605
Menge: 15,000 Stck
Zuordnung: 422

**03.03.0170 Siederohrbögen DN 80 (3)**
Siederohrbögen DN 80 (3), normalwandig nach DIN2605
Menge: 10,000 Stck
Zuordnung: 422

**03.03.0180 Siederohrbögen DN 100 (4)**
Siederohrbögen DN 100 (4), normalwandig nach DIN2605
Menge: 14,000 Stck
Zuordnung: 422

**03.03.0190 T-Stück DN 20 (3/4)**
T-Stück DN 32 (1 1/4) zum Einschweißen
Menge: 6,000 Stck
Zuordnung: 422

**03.03.0200 T-Stück DN 25 (1)**
T-Stück DN 25 (1) zum Einschweißen
Menge: 10,000 Stck
Zuordnung: 422

**03.03.0210 T-Stück DN 32 (1 1/4)**
T-Stück DN 32 (1 1/4) zum Einschweißen
Menge: 8,000 Stck
Zuordnung: 422

**03.03.0220 T-Stück DN 40 (1 1/2)**
T-Stück DN 40 (1 1/2) zum Einschweißen
Menge: 8,000 Stck
Zuordnung: 422

**03.03.0230 T-Stück DN 50 (2)**
T-Stück DN 50 (2) zum Einschweißen
Menge: 10,000 Stck
Zuordnung: 422

**03.03.0240 T-Stück DN 65 (2 1/2)**
T-Stück DN 65 (2 1/2) zum Einschweißen
Menge: 20,000 Stck
Zuordnung: 422

**03.03.0250 T-Stück DN 80 (3)**
T-Stück DN 80 (3) zum Einschweißen
Menge: 16,000 Stck
Zuordnung: 422

**03.03.0260 T-Stück DN 100 (4)**
T-Stück DN 100 (4) zum Einschweißen
Menge: 16,000 Stck
Zuordnung: 422

**03.03.0270 Reduzierstück DN 25 (1)**
Reduzierstück DN25 (1) zum Einschweißen
Menge: 6,000 Stck
Zuordnung: 422

**03.03.0280 Reduzierstück DN 32 (1 1/4)**
Reduzierstück DN 32 (1 1/4) zum Einschweißen
Menge: 8,000 Stck
Zuordnung: 422

**03.03.0290 Reduzierstück DN 40 (1 1/2)**
Reduzierstück DN 40 (1 1/2) zum Einschweißen
Menge: 6,000 Stck
Zuordnung: 422

**03.03.0300 Reduzierstück DN 50 (2)**
Reduzierstück DN 50 (2) zum Einschweißen
Menge: 8,000 Stck
Zuordnung: 422

**03.03.0310 Reduzierstück DN 65 (2 1/2)**
Reduzierstück DN 65 (2 1/2) zum Einschweißen
Menge: 10,000 Stck
Zuordnung: 422

**03.03.0320 Reduzierstück DN 80 (3)**
Reduzierstück DN 80 (3) zum Einschweißen
Menge: 10,000 Stck
Zuordnung: 422

**03.03.0330 Reduzierstück DN 100 (4)**
Reduzierstück DN 100 (4) zum Einschweißen
Menge: 6,000 Stck
Zuordnung: 422

**03.03.0340 Sattelstutzen DN 20 (3/4)**
Sattelstutzen DN 20 (3/4) zum Einschweißen
Menge: 6,000 Stck
Zuordnung: 422

**03.03.0350 Sattelstutzen DN 25 (1)**
Sattelstutzen DN 25 (1) zum Einschweißen
Menge: 10,000 Stck
Zuordnung: 422

**03.03.0360 Sattelstutzen DN 32 (1 1/4)**
Sattelstutzen DN 32 (1 1/4) zum Einschweißen
Menge: 8,000 Stck
Zuordnung: 422

**03.03.0370 Sattelstutzen DN 40 (1 1/2)**
Sattelstutzen DN 40 (1 1/2) zum Einschweißen
Menge: 8,000 Stck
Zuordnung: 422

**03.03.0380 Sattelstutzen DN 50 (2)**
Sattelstutzen DN 50 (2) zum Einschweißen
Menge: 10,000 Stck
Zuordnung: 422

**03.03.0390 Sattelstutzen DN 65 (2 1/2)**
Sattelstutzen DN 65 (2 1/2) zum Einschweißen
Menge: 16,000 Stck
Zuordnung: 422

**03.03.0400 Sattelstutzen DN 80 (3)**
Sattelstutzen DN 80 (3) zum Einschweißen
Menge: 16,000 Stck
Zuordnung: 422

**03.03.0410 Sattelstutzen DN 100 (4)**
Sattelstutzen DN 100 (4) zum Einschweißen
Menge: 20,000 Stck
Zuordnung: 422

**03.03.0420 Verschraubung DN 15 (1/2)**
Verschraubung DN 15 (1/2) aus Temperguß schwarz,
IG/IG bzw. IG/AG, flachdichtend, inkl Dichtung
Menge: 10,000 Stck
Zuordnung: 422

**03.03.0430 Verschraubung DN 20 (3/4)**
Verschraubung DN 20 (3/4), wie vor beschrieben
Menge: 6,000 Stck
Zuordnung: 422

**03.03.0440 Verschraubung DN 25 (1)**
Verschraubung DN 25 (1), wie vor beschrieben
Menge: 10,000 Stck
Zuordnung: 422

**03.03.0450 Verschraubung DN 32 (1 1/4)**
Verschraubung DN 32 (1 1/4), wie vor beschrieben
Menge: 6,000 Stck
Zuordnung: 422

**03.03.0460 Verschraubung DN 40 (1 1/2)**
Verschraubung DN 40 (1 1/2), wie vor beschrieben
Menge: 6,000 Stck
Zuordnung: 422

**03.03.0470 Schweißmuffe DN 15 (1/2)**
Schweißmuffe DN 15 (1/2) aus Temperguß schwarz
Menge: 100,000 Stck
Zuordnung: 422

**03.03.0480 Schweißmuffe DN 20 (3/4)**
Schweißmuffe DN 20 (3/4) aus Temperguß schwarz
Menge: 30,000 Stck
Zuordnung: 422

**03.03.0490 Schweißmuffe DN 25 (1)**
Schweißmuffe DN 25 (1) aus Temperguß schwarz
Menge: 30,000 Stck
Zuordnung: 422

**03.03.0500 Einzelflansch DN 20 PN 6**
Einzelflansch DN20 PN 6, als Vorschweißflansch mit
Ansatz, bzw Innengewinde DIN EN 2631, aus Stahl,
schwarz,
inkl. Dichtung und Schrauben.
Menge: 8,000 Stck
Zuordnung: 422

**03.03.0510 Einzelflansch DN 25 PN 6**
Einzelflansch DN25 PN 6, wie vor beschrieben
Menge: 10,000 Stck
Zuordnung: 422

**03.03.0520 Einzelflansch DN 32 PN 6**
Einzelflansch DN 32 PN 6, wie vor beschrieben
Menge: 8,000 Stck
Zuordnung: 422

**03.03.0530 Einzelflansch DN 40 PN 6**
Einzelflansch DN 40 PN 6, wie vor beschrieben
Menge: 8,000 Stck
Zuordnung: 422

**03.03.0540 Einzelflansch DN 50 PN 6**
Einzelflansch DN 50 PN 6, wie vor beschrieben
Menge: 10,000 Stck
Zuordnung: 422

**03.03.0550 Einzelflansch DN 65 PN 6**
Einzelflansch DN 65 PN 6, wie vor beschrieben
Menge: 12,000 Stck
Zuordnung: 422

**03.03.0560 Einzelflansch DN 80 PN 6**
Einzelflansch DN 80 PN 6, wie vor beschrieben
Menge: 12,000 Stck
Zuordnung: 422

**03.03.0570 Einzelflansch DN 100 PN 6**
Einzelflansch DN 100 PN 6, wie vor beschrieben
Menge: 16,000 Stck
Zuordnung: 422

**03.03.0580 Flansch-Gummikompensator DN 100**
Flansch-Gummikompensator DN100, für axiale, laterale
und an- gulare Bewegungen. Balg-Festigkeitsträger aus
Synthesefaser, mit drehbaren verzinkten Stahlflanschen
(PN6),
inkl. Dichtung und Schrauben.
Menge: 2,000 Stck
Zuordnung: 422

#### Abschnitt 03.04 Rohrleitungen Edelstahl

*Hinweis*
Installationssystem aus Edelstahl-Leitungsrohren nach
DIN EN 10088 und DIN EN 10312 aus nichtrostendem Stahl,
Werkstoff Nr. 1.4401, 1.4404 und 1.4408 ohne
DVGW-Zulassung, Werksnorm, lasergeschweißt, mit
zusätzlich innen geglätteter Schweißnaht,
lösungsgeglüht und blankgeglüht  zur Erhöhung der
Korrosionssicherheit, frei von lackbenetzungsstörenden
Substanzen, LABS-frei bzw. silikonfrei gut biegbar,
Rohrenden hygienisch verschlossen, Baustoffklasse A1,
mit Werkseitig eingelegten LBP-Dichtringen (unverpresst
undicht) aus EBDM, mit Pressindikator

Hinweis: Es dürfen nur Original-Preßwerkzeuge zum
Verpressen der Edelstahlrohrleitungen verwendet werden.
Die Verlegerichtlinien des Herstellers sind genau zu
befolgen. Die Heizleitungen sind so vorzuspannen, daß
sie im Betriebszustand senkrecht bzw. waagrecht
verlaufen.

Angebotenes Fabrikat: '

....................................................'
  (Vom Bieter
einzutragen)

**03.04.0010 Edelstahlrohr 15x1,0mm**
Edelstahlrohr 15x1,0mm wie vor beschrieben
Menge: 35,000 m
Zuordnung: 422

**03.04.0020 Edelstahlrohr 18x1,0mm**
Edelstahlrohr 18x1,0mm wie vor beschrieben
Menge: 20,000 m
Zuordnung: 422

**03.04.0030 Edelstahlrohr 22x1,2mm**
Edelstahlrohr 22x1,0mm wie vor beschrieben
Menge: 70,000 m
Zuordnung: 422

**03.04.0040 Edelstahlrohr 28x1,2mm**
Edelstahlrohr 28x1,5mm wie vor beschrieben
Menge: 80,000 m
Zuordnung: 422

**03.04.0050 Edelstahlrohr 35x1,5mm**
Edelstahlrohr 35x1,5mm wie vor beschrieben
Menge: 70,000 m
Zuordnung: 422

**03.04.0060 Edelstahlrohr 42x1,5mm**
Edelstahlrohr 42x1,5mm wie vor beschrieben
Menge: 35,000 m
Zuordnung: 422

**03.04.0070 Edelstahlrohr 54x1,5mm**
Edelstahlrohr 54x1,5mm wie vor beschrieben
Menge: 120,000 m
Zuordnung: 422

**03.04.0080 Edelstahlrohr 76,1x2,0mm**
Edelstahlrohr 76,1x2,0mm wie vor beschrieben
Menge: 40,000 m
Zuordnung: 422

**03.04.0090 Edelstahlrohr 88,9x2,0mm**
Edelstahlrohr  88,9x2,0mm, wie vor beschrieben
Menge: 30,000 m
Zuordnung: 422

**03.04.0100 Edelstahlrohr 108,1x2,5mm**
Edelstahlrohr  108x2,5mm, wie vor beschrieben
Menge: 40,000 m
Zuordnung: 422

**03.04.0110 Edelstahlbogen 15, 15-90°**
Edelstahlbogen 15, 15-90°, IA oder AA,
mit Pressverbindung für Edelstahlrohre.
Menge: 20,000 Stck
Zuordnung: 422

**03.04.0120 Edelstahlbogen 18, 15-90°**
Edelstahlbogen 18, wie vor beschrieben
Menge: 10,000 Stck
Zuordnung: 422

**03.04.0130 Edelstahlbogen 22, 15-90°**
Edelstahlbogen 22, wie vor beschrieben
Menge: 40,000 Stck
Zuordnung: 422

**03.04.0140 Edelstahlbogen 28, 15-90°**
Edelstahlbogen 28, wie vor beschrieben
Menge: 50,000 Stck
Zuordnung: 422

**03.04.0150 Edelstahlbogen 35, 15-90°**
Edelstahlbogen 35, wie vor beschrieben
Menge: 20,000 Stck
Zuordnung: 422

**03.04.0160 Edelstahlbogen 42, 15-90°**
Edelstahlbogen 42, wie vor beschrieben
Menge: 15,000 Stck
Zuordnung: 422

**03.04.0170 Edelstahlbogen 54, 15-90°**
Edelstahlbogen 54, wie vor beschrieben
Menge: 30,000 Stck
Zuordnung: 422

**03.04.0180 Edelstahlbogen 76, 15-90°**
Edelstahlbogen 76, wie vor beschrieben
Menge: 15,000 Stck
Zuordnung: 422

**03.04.0190 Edelstahlbogen 88,9, 15-90°**
Edelstahlbogen  88,9, 15-90°, wie vor beschrieben
Menge: 10,000 Stck
Zuordnung: 422

**03.04.0200 Edelstahlbogen 108, 15-90°**
Edelstahlbogen  108, 15-90°, wie vor beschrieben
Menge: 16,000 Stck
Zuordnung: 422

**03.04.0210 Edelstahl-T-Stück 15, mit Abgang 15**
Edelstahl-T-Stück 15 mit Abgang 15, zur Verpressung von
Edelstahlrohren
Menge: 10,000 Stck
Zuordnung: 422

**03.04.0220 Edelstahl-T-Stück 18 mit Abgang 15 bis 18**
Edelstahl-T-Stück 18 mit Abgang 15 bis 18, wie vor
beschrieben
Menge: 6,000 Stck
Zuordnung: 422

**03.04.0230 Edelstahl-T-Stück 22 mit Abgang 15 bis 22**
Edelstahl-T-Stück 22 mit Abgang 15 bis 22, wie vor
beschrieben
Menge: 12,000 Stck
Zuordnung: 422

**03.04.0240 Edelstahl-T-Stück 28 mit Abgang 15 bis 28**
Edelstahl-T-Stück 28 mit Abgang 15 bis 28, wie vor
beschrieben
Menge: 16,000 Stck
Zuordnung: 422

**03.04.0250 Edelstahl-T-Stück 35 mit Abgang 15 bis 35**
Edelstahl-T-Stück 35 mit Abgang 15 bis 35, wie vor
beschrieben
Menge: 12,000 Stck
Zuordnung: 422

**03.04.0260 Edelstahl-T-Stück 42 mit Abgang 15 bis 42**
Edelstahl-T-Stück 42 mit Abgang 15 bis 42, wie vor
beschrieben
Menge: 8,000 Stck
Zuordnung: 422

**03.04.0270 Edelstahl-T-Stück 54 mit Abgang 22 bis 54**
Edelstahl-T-Stück 54 mit Abgang 22 bis 54, wie vor
beschrieben
Menge: 16,000 Stck
Zuordnung: 422

**03.04.0280 Edelstahl-T-Stück 76 mit Abgang 28 bis 76**
Edelstahl-T-Stück 76 mit Abgang 28 bis 76, wie vor
beschrieben
Menge: 8,000 Stck
Zuordnung: 422

**03.04.0290 Edelstahl-T-Stück 88,9 mit Abgang 22 bis 88,9**
Edelstahl-T-Stück 88,9 mit Abgang 22 bis 88,9, wie vor
beschrieben
Menge: 6,000 Stck
Zuordnung: 422

**03.04.0300 Edelstahl-T-Stück 108 mit Abgang 28 bis 108**
Edelstahl-T-Stück 108 mit Abgang 28 bis 108, wie vor
beschrieben
Menge: 6,000 Stck
Zuordnung: 422

**03.04.0310 Edelstahl-T-Stück 15, mit Abgang 1/2"**
Edelstahl-T-Stück 15 mit Abgang 1/2" Innengewinde,
zur Verpressung von Edelstahlrohren
Menge: 6,000 Stck
Zuordnung: 422

**03.04.0320 Edelstahl-T-Stück 18, mit Abgang 1/2"**
Edelstahl-T-Stück 18 mit Abgang 1/2" Innengewinde,
wie vor beschrieben
Menge: 4,000 Stck
Zuordnung: 422

**03.04.0330 Edelstahl-T-Stück 22, mit Abgang 1/2"**
Edelstahl-T-Stück 22 mit Abgang 1/2" Innengewinde,
wie vor beschrieben
Menge: 8,000 Stck
Zuordnung: 422

**03.04.0340 Edelstahl-T-Stück 28, mit Abgang 1/2"**
Edelstahl-T-Stück 28 mit Abgang 1/2" Innengewinde,
wie vor beschrieben
Menge: 10,000 Stck
Zuordnung: 422

**03.04.0350 Edelstahl-T-Stück 35, mit Abgang 1/2"**
Edelstahl-T-Stück 35 mit Abgang 1/2" Innengewinde,
wie vor beschrieben
Menge: 8,000 Stck
Zuordnung: 422

**03.04.0360 Edelstahl-T-Stück 42, mit Abgang 1/2"**
Edelstahl-T-Stück 42 mit Abgang 1/2" Innengewinde,
wie vor beschrieben
Menge: 4,000 Stck
Zuordnung: 422

**03.04.0370 Edelstahl-T-Stück 54, mit Abgang 1/2"**
Edelstahl-T-Stück 54 mit Abgang 1/2" Innengewinde,
wie vor beschrieben
Menge: 10,000 Stck
Zuordnung: 422

**03.04.0380 Edelstahl-T-Stück 76, mit Abgang 3/4"**
Edelstahl-T-Stück 76 mit Abgang 3/4" Innengewinde,
wie vor beschrieben
Menge: 6,000 Stck
Zuordnung: 422

**03.04.0390 Edelstahl-T-Stück 88,9, mit Abgang 3/4"**
Edelstahl-T-Stück 88,9 mit Abgang 3/4" Innengewinde,
wie vor beschrieben
Menge: 4,000 Stck
Zuordnung: 422

**03.04.0400 Edelstahl-T-Stück 108 mit Abgang 3/4"**
Edelstahl-T-Stück 108 mit Abgang 3/4" Innengewinde,
wie vor beschrieben
Menge: 6,000 Stck
Zuordnung: 422

**03.04.0410 Edelstahl-Reduzier-Muffe oder -Stück 18x15**
Edelstahl-Reduzier-Muffe oder -Stück 18x15, reduziert,
zur Verpressung von Edelstahlrohren.
Menge: 10,000 Stck
Zuordnung: 422

**03.04.0420 Edelstahl-Reduzier-Muffe oder -Stück 22x18 oder 15**
Edelstahl-Reduzier-Muffe oder -Stück 22x18 oder 15
wie vor beschrieben
Menge: 8,000 Stck
Zuordnung: 422

**03.04.0430 Edelstahl-Reduzier-Muffe oder -Stück 28x22 oder 18/15**
Edelstahl-Reduzier-Muffe oder -Stück 28x22 oder 18/15
wie vor beschrieben
Menge: 12,000 Stck
Zuordnung: 422

**03.04.0440 Edelstahl-Reduzier-Muffe oder -Stück 35x28 oder 22**
Edelstahl-Reduzier-Muffe oder -Stück 35x28 oder 22
wie vor beschrieben
Menge: 10,000 Stck
Zuordnung: 422

**03.04.0450 Edelstahl-Reduzier-Muffe oder -Stück 42x35 oder 28/22**
Edelstahl-Reduzier-Muffe oder -Stück 54x42 oder 35/28
wie vor beschrieben
Menge: 6,000 Stck
Zuordnung: 422

**03.04.0460 Edelstahl-Reduzier-Muffe oder -Stück 54x42 oder 35/28**
Edelstahl-Reduzier-Muffe oder -Stück 42x35 oder 28/22
wie vor beschrieben
Menge: 10,000 Stck
Zuordnung: 422

**03.04.0470 Edelstahl-Reduzier-Muffe oder -Stück 76x54 oder 42/35**
Edelstahl-Reduzier-Muffe oder -Stück 76x54 oder 42/35
wie vor beschrieben
Menge: 4,000 Stck
Zuordnung: 422

**03.04.0480 Edelstahl-Reduzier-Muffe oder -Stück 88,9x76,1 oder 42/35**
Edelstahl-Reduzier-Muffe oder -Stück 88,9x76,1 oder
42/35
wie vor beschrieben
Menge: 4,000 Stck
Zuordnung: 422

**03.04.0490 Edelstahl-Reduzier-Muffe oder -Stück 108x88,9 oder 42/35**
Edelstahl-Reduzier-Muffe oder -Stück 108x88,9 oder
42/35
wie vor beschrieben
Menge: 4,000 Stck
Zuordnung: 422

**03.04.0500 Edelstahl-Endkappe 15**
Edelstahl-Endkappe 15, zur Verpressung von
Edelstahlrohren
Menge: 6,000 Stck
Zuordnung: 422

**03.04.0510 Edelstahl-Endkappe 18**
Edelstahl-Endkappe 18, zur Verpressung von Kupferrohren
Menge: 6,000 Stck
Zuordnung: 422

**03.04.0520 Edelstahl-Endkappe 22**
Edelstahl-Endkappe 22, zur Verpressung von Kupferrohren
Menge: 10,000 Stck
Zuordnung: 422

**03.04.0530 Edelstahl-Endkappe 28**
Edelstahl-Endkappe 28, wie vor beschrieben
Menge: 8,000 Stck
Zuordnung: 422

**03.04.0540 Edelstahl-Endkappe 35**
Edelstahl-Endkappe 35, wie vor beschrieben
Menge: 10,000 Stck
Zuordnung: 422

**03.04.0550 Edelstahl-Endkappe 42**
Edelstahl-Endkappe 42, wie vor beschrieben
Menge: 6,000 Stck
Zuordnung: 422

**03.04.0560 Edelstahl-Endkappe 54**
Edelstahl-Endkappe 54, wie vor beschrieben
Menge: 6,000 Stck
Zuordnung: 422

**03.04.0570 Edelstahl-Muffe 15**
Edelstahl-Muffe 15, zur Verpressung von Edelstahlrohren
Menge: 6,000 Stck
Zuordnung: 422

**03.04.0580 Edelstahl-Muffe 18**
Edelstahl-Muffe 18, wie vor beschrieben
Menge: 4,000 Stck
Zuordnung: 422

**03.04.0590 Edelstahl-Muffe 22**
Edelstahl-Muffe 22, wie vor beschrieben
Menge: 10,000 Stck
Zuordnung: 422

**03.04.0600 Edelstahl-Muffe 28**
Edelstahl-Muffe 28, wie vor beschrieben
Menge: 12,000 Stck
Zuordnung: 422

**03.04.0610 Edelstahl-Muffe 35**
Edelstahl-Muffe 35, wie vor beschrieben
Menge: 10,000 Stck
Zuordnung: 422

**03.04.0620 Edelstahl-Muffe 42**
Edelstahl-Muffe 42, wie vor beschrieben
Menge: 6,000 Stck
Zuordnung: 422

**03.04.0630 Edelstahl-Muffe 54**
Edelstahl-Muffe 54, wie vor beschrieben
Menge: 14,000 Stck
Zuordnung: 422

**03.04.0640 Edelstahl-Muffe 76**
Edelstahl-Muffe 76, wie vor beschrieben
Menge: 6,000 Stck
Zuordnung: 422

**03.04.0650 Edelstahl-Muffe 88,9**
Edelstahl-Muffe 88,9, wie vor beschrieben
Menge: 8,000 Stck
Zuordnung: 422

**03.04.0660 Edelstahl-Muffe 108**
Edelstahl-Muffe 108, wie vor beschrieben
Menge: 4,000 Stck
Zuordnung: 422

**03.04.0670 Übergangsstück/-muffe 15x3/8", 1/2" o. 3/4", IG o. AG**
Übergangsstück/-muffe 15x 3/8", 1/2"o. 3/4", mit Außen-
bzw. Innengewinde, in Durchgang- oder Winkelausführung,
zur Ver- pressung von Edelstahlrohren.
Menge: 16,000 Stck
Zuordnung: 422

**03.04.0680 Übergangsstück/-muffe 18x1/2" o. 3/4", IG o. AG**
Übergangsstück/-muffe 18x1/2" o. 3/4", wie vor
beschrieben
Menge: 8,000 Stck
Zuordnung: 422

**03.04.0690 Übergangsstück/-muffe 22x1/2", 3/4" o. 1", IG o. AG**
Übergangsstück/-muffe 22x1/2", 3/4" o. 1", wie vor
beschrieben
Menge: 30,000 Stck
Zuordnung: 422

**03.04.0700 Übergangsstück/-muffe 28x3/4", 1" o. 1 1/4", IG o. AG**
Übergangsstück/-muffe 28x3/4", 1" o. 1 1/4", wie vor
beschrieben
Menge: 24,000 Stck
Zuordnung: 422

**03.04.0710 Übergangsstück/-muffe 35x1" o. 1 1/4", IG o. AG**
Übergangsstück/-muffe 35x1" o. 1 1/4", wie vor
beschrieben
Menge: 20,000 Stck
Zuordnung: 422

**03.04.0720 Übergangsstück/-muffe 42x1 1/4" o. 1 1/2", IG o. AG**
Übergangsstück/-muffe 42x1 1/4" o. 1 1/2", wie vor
beschrieben
Menge: 8,000 Stck
Zuordnung: 422

**03.04.0730 Übergangsstück/-muffe 54x1 1/2" o. 2", IG o. AG**
Übergangsstück/-muffe 54x1 1/2" o. 2", wie vor
beschrieben
Menge: 12,000 Stck
Zuordnung: 422

**03.04.0740 Verschraubungsstück/-winkel 15 x 3/4"**
Verschraubungsstück/-winkel 15x3/4", mit Außen- bzw.
Innen- gewinde, zur Verpressung von Edelstahlrohren.
Menge: 8,000 Stck
Zuordnung: 422

**03.04.0750 Verschraubungsstück/-winkel 18 x 3/4"**
Verschraubungsstück/-winkel 85x3/4", wie vor
beschrieben
Menge: 2,000 Stck
Zuordnung: 422

**03.04.0760 Verschraubungsstück/-winkel 22x3/4"**
Verschraubungsstück/-winkel 22x3/4", wie vor
beschrieben
Menge: 10,000 Stck
Zuordnung: 422

**03.04.0770 Verschraubungsstück/-winkel 28x1"**
Verschraubungsstück/-winkel 28x1", wie vor beschrieben
Menge: 12,000 Stck
Zuordnung: 422

**03.04.0780 Verschraubungsstück/-winkel 35x1 1/4"**
Verschraubungsstück/-winkel 35x1 1/4", wie vor
beschrieben
Menge: 10,000 Stck
Zuordnung: 422

**03.04.0790 Verschraubungsstück/-winkel 42x1 1/2"**
Verschraubungsstück/-winkel 42x1 1/2", wie vor
beschrieben
Menge: 4,000 Stck
Zuordnung: 422

**03.04.0800 Verschraubungsstück/-winkel 54x2"**
Verschraubungsstück/-winkel 54x2", wie vor beschrieben
Menge: 4,000 Stck
Zuordnung: 422

**03.04.0810 Flansch 22x1,2 / DN 20 mit Pressanschluss**
Flansch 22x1,2 / DN 20  mit Pressanschluss bis 22x1,2,
PN 6,  zur Verpressung von Edelstahlrohren, inkl.
Dichtung und Schrauben.
Menge: 2,000 Stck
Zuordnung: 422

**03.04.0820 Flansch 28x1,2 / DN 25 mit Pressanschluss**
Flansch 28x1,2 / DN 25 mit Pressanschluss bis 28x1,2,
PN 6,  zur Verpressung von Edelstahlrohren, inkl.
Dichtung und Schrauben.
Menge: 4,000 Stck
Zuordnung: 422

**03.04.0830 Flansch 35x1,5 / DN 32 mit Pressanschluss**
Flansch 35x1,5 / DN 32 mit Pressanschluss bis 35x1,5,
PN 6,  zur Verpressung von Edelstahlrohren, inkl.
Dichtung und Schrauben.
Menge: 4,000 Stck
Zuordnung: 422

**03.04.0840 Flansch 42x1,5 / DN 40 mit Pressanschluss**
Flansch 42x1,5 / DN 40 mit Pressanschluss bis 42x1,5,
PN 6,  zur Verpressung von Edelstahlrohren, inkl.
Dichtung und Schrauben.
Menge: 2,000 Stck
Zuordnung: 422

**03.04.0850 Flansch 54x1,5 / DN 50 mit Pressanschluss**
Flansch 54x1,5 / DN 50 mit Pressanschluss bis 54x1,5,
PN 6,  zur Verpressung von Edelstahlrohren, inkl.
Dichtung und Schrauben.
Menge: 6,000 Stck
Zuordnung: 422

**03.04.0860 Flansch 76,1x2 / DN 65 mit Pressanschluss**
Flansch 76,1x2 / DN 65  mit Pressanschluss bis 76,1x2,
PN 6,  zur Verpressung von Edelstahlrohren, inkl.
Dichtung und Schrauben.
Menge: 4,000 Stck
Zuordnung: 422

#### Abschnitt 03.05 Rohrleitungen Sonstiges

**03.05.0010 Dichtheitsprüfung nach ATV-DIN:**
Dichtheitsprüfung der gesamten Anlage in
Teilabschnitten nach der gültigen ATV-DIN 18380: Den
fertiggestellten Leitungen sind Teildruckproben zu
unterziehen. Über die einzelnen Druckprüf- ungen sind
Protokolle zu erstellen, die nach Abschluß der Ar-
beiten der Bauleitung vorzulegen sind.
Menge: 5,000 Stck
Zuordnung: 422

**03.05.0020 Spülen der neu erstellten Anlagen:**
Spülen der neuen Anlagen. Die Heizungsleitungen sind
mit ei- nem Luft-Wasser-Gemisch unter Druck zu spülen.
In der größ- ten zu spülenden Rohrleitung sollte eine
Mindestfließgeschwin- digkeit von 0,5 m/s erreicht
werden. Über die einzelnen Spülun- gen sind Protokolle
zu erstellen, die nach Abschluß der Arbeiten der
Bauleitung vorzulegen sind.
Menge: 5,000 Stck
Zuordnung: 422

**03.05.0030 Füllen der betriebsfertigen Anlagen:**
Füllen der betriebsfertigen Anlagen mit Wasser nach VDI
2035: inkl. eventuell notwendiger Wasseraufbereitung.
Härte Trinkwasser : ~13°dH (ESTW)
Härte erf.(VDI 2035/T1): 0,1 °dH
Entlüften des gesamten Systems, inkl. Protokoll und
Nachweis des zulässigen pH-Wertes im Anlagenwasser 4
Wochen nach Inbetriebnahme.
Menge: 18,000 m³
Zuordnung: 422

**03.05.0040 Rohrschelle 15 - 20 mm**
Rohrschelle 15 - 20mm, verzinkt, mit Anschlussgewinde
M8/10, mit Gummieinlage nach DIN4109, inkl. Zubehör wie
Gewinde- stange, Befestigung an Schienensystem bzw.
Stockschraube, Metalldübel, usw...
Menge: 110,000 Stck
Zuordnung: 422

**03.05.0050 Rohrschelle 22 - 28 mm**
Rohrschelle 22 - 28 mm, wie vor beschrieben
Menge: 140,000 Stck
Zuordnung: 422

**03.05.0060 Rohrschelle 30 - 35 mm**
Rohrschelle 30 - 35 mm, wie vor beschrieben
Menge: 65,000 Stck
Zuordnung: 422

**03.05.0070 Rohrschelle 38 - 42 mm**
Rohrschelle 38 - 42 mm, wie vor beschrieben
Menge: 40,000 Stck
Zuordnung: 422

**03.05.0080 Rohrschelle 44 - 48 mm**
Rohrschelle 44 - 48 mm, wie vor beschrieben
Menge: 15,000 Stck
Zuordnung: 422

**03.05.0090 Rohrschelle 50 - 54 mm**
Rohrschelle 50 - 54 mm, wie vor beschrieben
Menge: 130,000 Stck
Zuordnung: 422

**03.05.0100 Rohrschelle 75 - 83 mm**
Rohrschelle 75 - 83 mm, wie vor beschrieben
Menge: 60,000 Stck
Zuordnung: 422

**03.05.0110 Rohrschelle 84 - 89 mm**
Rohrschelle 84 - 89 mm, wie vor beschrieben
Menge: 65,000 Stck
Zuordnung: 422

**03.05.0120 Rohrschelle 110 - 114 mm**
Rohrschelle 110 - 114 mm, wie vor beschrieben
Menge: 60,000 Stck
Zuordnung: 422

**03.05.0130 Rohrschelle 165 - 175 mm**
Rohrschelle 165 - 175 mm, wie vor beschrieben
Menge: 10,000 Stck
Zuordnung: 422

**03.05.0140 Rohrschelle 210 - 225 mm**
Rohrschelle 210 - 225 mm, wie vor beschrieben
Menge: 35,000 Stck
Zuordnung: 422

#### Abschnitt 03.06 Baubeheizung

*Hinweis*
mobile Baubeheizung auf ~10°C mit Brennstoffversorgung
für nachfolgende Geschosse im BA 1:
- UG, ca. 400 m²
- EG, ca. 1000 m²
- OG, ca. 1000 m²
- Thermostat gesteuerte Temperatur in den Stockwerken
~10°C
- Vorhaltung vorraussichtlich ca. 4 Monate (ca. 16
Wochen)
- Warmluftverteilung von der jeweiligen Zentrale in die
Stockwerke mittels wassergefüllten Rohrleitungssystem
zu Warmlufterzeugern.
- Integrierte Pumpengruppe zur Förderung von mindestens
8 m³, Förderhöhe 5 m
- Verteilung im Treppenhaus oder an der Fassade.
Der Baukörper (Rohbau) wird bauseits (gegebenenfalls
proviso- risch) verschlossen und ist durchgehend zu
beheizen.
Die jeweilige Baubeheizung ist inkl. Lieferung, Montage
mit Be- festigungsmaterial, Vorhaltung und Wartung
während der Behei- zung,  Demontage und Abtransport zu
kalkulieren.
Die Warmlufterzeuger in den Geschossen, inkl.
Rohrleitungen und Schläuche sind nach Beendigung der
Baustelle an den Bauherren zu übergeben.

**03.06.0010 mobile Wärmeerzeugung**
Aufstellung und Abbau einer mobilen Wärmeerzeugung
(z.B. als Öl-Heizgerät),
inkl.integrierter/nebenstehender Brennstoffversorgung
und Bevorratung. Leistung ausreichend für 2400m²
geschlossener Rohbau. Gegen ungefugten Zugriff
geschützt!
Die Größe der Brennstoffbevorratung ist im Vollastfall
auf eine wöchentliche Befüllung auszulegen.
inkl. Anlieferung und Aufstellung in Abstimmung mit der
Baulei- tung/Architekt, Verlegen und Anschliessen des
ELT-Anschlusses, Inbetriebnahme und Abschliessender
Abbau mit Rückbau der An- schlussverkabelung und
Abtransport. Der Rohrleitungsanschluss am Wärmeerzeuger
muss mindestens DN 65 sein!
Menge: 1,000 Stck
Zuordnung: 429

**03.06.0020 Miete mobile Wärmeerzeugung**
Miete zu vorgenannten Wärmeerzeugung ab dem ersten Tag,
inkl. Reinigung und Wartung während der Mietdauer,
sowie Maschinenversicherung und 24h-Stördienst.

Die Abrechnung erfolgt nach begonnener Miet-Woche je
Erzeuger!
Menge: 16,000 Wo
Zuordnung: 429

**03.06.0030 mobile Warmlufterzeugung**
Aufstellung einer mobilen Warmlufterzeugung als
Warmwasser-Lufterhitzer, Leistung ausreichend bis
2400m² auf 3 Geschossen geschlossener Rohbau. Gegen
ungefugten Zugriff geschützt! Inkl. Anlieferung und
Aufstellung in Abstimmung mit der Bauleitung/Architekt,
Verlegen und Anschließen des ELT-Anschlusses,
Inbetriebnahme und abschließender Abbau und Übergabe an
den Bauherrn.
Heizungsanschlüsse über Kupplungen/Verschraubungen.
Mit integrierter/angebrachter Temperatur- und
Drehzahlregelung und 230V-Stromversorgung und Schutzart
min. IP 54
Menge: 7,000 Stck
Zuordnung: 429

**03.06.0040 Warmluftverteilung zu Stockwerk**
Verteilung der Pumpenwarmwassers vom Heizmobil zur
Warmlufterzeugung in ein Stockwerk mittels flexible
Anbindeleitungen/-schläuchen mit
Kupplungen/Verschraubungen für Vor- und Rücklauf.
inkl. benötigte T-Stücke/Verteilerabgang und
Befestigungs- und Hilfsmaterial zur Verlegung im
Treppenhaus und späteren Abbau.

Folgende Komponenten sind zu kalkulieren:

Rohrleitung Kunststoffverbundrohr DN65 --> 15m
4 Bögen DN 65 - 90°
2 Muffen DN 65
2 T-Stücke DN 65
4 Übergänge DN 65
Anschluss der Pumpengruppe an Bestandsleitung - DN 65

Rohrleitung Kunststoffverbundrohr DN50 --> 20m
5 Bögen DN 50 - 90°
2 Muffen DN 50
T-Stücke DN 50
4 Übergänge DN 50
Anschluss der Pumpengruppe an Bestandsleitung - DN 65

Rohrleitung Kunststoffverbundrohr DN40 --> 30m
10 Bögen DN 40 - 90°
4 Muffen DN 40
4 T-Stücke DN 40
4 Übergänge DN 40
Anschluss der Pumpengruppe an Bestandsleitung - DN 50

Rohrleitung Kunststoffverbundrohr DN 32 --> 30m
10 Bögen DN 32 - 90°
4 Muffen DN 32
4 T-Stücke DN 32
4 Übergänge DN 32

Rohrleitung Kunststoffverbundrohr DN 25 --> 40m
10 Bögen DN 25 - 90°
6 Muffen DN 25
6 T-Stücke DN 25
16 Übergänge DN 25
8 Kugelhähne DN 25
Anschluss der Warmlufterzeuger an Warmwasserverteilung

Vorgenannte Kompontenten sind als Rollen bzw.
Stangenware, aus Kunststoffverbundrohr, unisoliert
anzubieten. Die Nenn-Temperatur beträgt maximal 75°C.

Nach Beendiung der Baumaßnahme sind die Kompontenten zu
zerlegen und, falls noch brauchbar, an dem Bauherrn zu
übergeben.
Menge: 1,000 Stck
Zuordnung: 429

**03.06.0050 Verschluss von Rohbauöffnung**
Verschluss und Einführung der Warmluftverteilung von
Rohbau- öffnungen bis zu einer Länge/Breite bis 2,5m
mittels Holzplatten
oder Kunststofffolie mit Holzrahmen und Durchführung
des Luft- schlauches.
Menge: 50,000 m²
Zuordnung: 429

**03.06.0060 Lieferung Brennstoff**
Einzellieferung des nachfolgend genannten Brennstoffes,
jeweils inkl. GGVS und Kälteschutzzusatz.
Es ist max. 1 Lieferung pro Woche und Zentrale
vorzusehen.
Menge: 16,000 Stck
Zuordnung: 429

**03.06.0070 Brennstoffbedarf**
Brennstoffbedarf zur Sicherstellung der Versorgung nach
Bedarf verteilt auf mehrere Lieferungen.
Ein unrealistischer Angebotspreis wird aus der Wertung
ausge- schlossen! Die Abrechnung erfolgt nach
Tagespreis!
Menge: 20000,000 l
Zuordnung: 429

#### Abschnitt 03.07 Wärmedämmung und Brandschutz

*Hinweis*
Wärmedämmung der Anschlussleitungen gemäß gültiger GEG,
mit Isolierschlauch, rechteckig oder rund, zum Schutz
gegen äußere mechanische Einflüsse, Schwitzwasser,
Korrosion und Körperschall. Schlauch aus
geschlossenzelligem Polyethylenschaum
Wärmeleitfähigkeit 0,040W/mK mit coextrudierter
PE-Schutzfolie. Alterungsbestän- dig und unverrottbar,
reiss- und trittfest. Die Fugen und Stöße sind
abzukleben!
Fomstücke, Klebeband, Endstücke und Hilfsmaterial sind,
wenn nicht separat aufgeführt, in die Meter mit
einzurechnen.

Erdgeschoss gegen Tiefgaragendecke - 100%
OG, DG - 50 % Isolierstärke

Angebotenes Fabrikat:................................
  Typ:
................................

**03.07.0010 Isolierschlauch DN 25 x 25mm, 100% GEG**
Isolierschlauch wie vor beschrieben
für Rohre: DN 25 (28x1,5)
Dämmdicke: 25mm, 100% GEG
Menge: 30,000 m
Zuordnung: 422

**03.07.0020 Isolierschlauch DN 32 x 35mm, 100% GEG**
Isolierschlauch wie vor beschrieben
für Rohre: DN 32 (35x1,5)
Dämmdicke: 35mm, 100% GEG
Menge: 30,000 m
Zuordnung: 422

**03.07.0030 Isolierschlauch DN 25 x 9mm, FBA 50% GEG**
Isolierschlauch wie vor beschrieben, exzenrische
Rohrführung
für Rohre: DN 25 (28x1,5)
Dämmdicke: 9mm, FBA 50% GEG
Menge: 10,000 m
Zuordnung: 422

**03.07.0040 Isolierschlauch DN 32 x 9mm, FBA 50% GEG**
Isolierschlauch wie vor beschrieben exzenrische
Rohrführung
für Rohre: DN 32 (35x1,5)
Dämmdicke: 9mm, FBA 50% GEG
Menge: 10,000 m
Zuordnung: 422

**03.07.0050 Passstück DN 25 x 25mm, 100% GEG Zulage**
Passstück DN 25 x 25mm, 100% GEG als Zulage zum
Isolierschlauch
Menge: 10,000 Stck
Zuordnung: 422

**03.07.0060 Passstück DN 32 x 35mm, 100% GEG Zulage**
Passstück DN 32 x 35mm, 100% GEG als Zulage zum
Isolierschlauch
Menge: 10,000 Stck
Zuordnung: 422

**03.07.0070 Passstück DN 25 x 9mm, 50% GEG Zulage**
Passstück DN 25 x 9mm, 50% GEG als Zulage zum
Isolierschlauch
Menge: 5,000 Stck
Zuordnung: 422

**03.07.0080 Passstück DN 32 x 9mm, 50% GEG Zulage**
Passstück DN 32 x 9mm, 50% GEG als Zulage zum
Isolierschlauch
Menge: 5,000 Stck
Zuordnung: 422

**03.07.0090 Bogen DN 25 x 25mm, 100% GEG Zulage**
Bogen DN 25 x 25mm, 100% GEG als Zulage zum
Isolierschlauch
Menge: 15,000 Stck
Zuordnung: 422

**03.07.0100 Bogen DN 32 x 35mm, 100% GEG Zulage**
Bogen DN 32 x 35mm, 100% GEG als Zulage zum
Isolierschlauch
Menge: 15,000 Stck
Zuordnung: 422

**03.07.0110 Bogen DN 25 x 9mm, 50% GEG Zulage**
Bogen DN 25 x 9mm als Zulage zum Isolierschlauch
Menge: 5,000 Stck
Zuordnung: 422

**03.07.0120 Bogen DN 32 x 9mm, 50% GEG Zulage**
Bogen DN 32 x 9mm als Zulage zum Isolierschlauch
Menge: 5,000 Stck
Zuordnung: 422

**03.07.0130 Stutzen DN 25 x 25mm, 100% GEG Zulage**
Stutzen DN 25 x 25mm, 100% GEG als Zulage zum
Isolierschlauch
Menge: 10,000 Stck
Zuordnung: 422

**03.07.0140 Stutzen DN 32 x 35mm, 100% GEG Zulage**
Stutzen DN 32 x 35mm, 100% GEG als Zulage zum
Isolierschlauch
Menge: 10,000 Stck
Zuordnung: 422

**03.07.0150 Stutzen DN 25 x 9mm, 50% GEG Zulage**
Stutzen DN 25 x 9mm als Zulage zum Isolierschlauch
Menge: 5,000 Stck
Zuordnung: 422

**03.07.0160 Stutzen DN 32 x 9mm 50% GEG Zulage**
Stutzen DN 32 x 9mm als Zulage zum Isolierschlauch
Menge: 5,000 Stck
Zuordnung: 422

**03.07.0170 Konus DN 25 x 25mm, 100% GEG Zulage**
Konus DN 25 x 25mm, 100% GEG als Zulage zum
Isolierschlauch
Menge: 5,000 Stck
Zuordnung: 422

**03.07.0180 Konus DN 32 x 35mm, 100% GEG Zulage**
Konus DN 32 x 35mm, 100% GEG als Zulage zum
Isolierschlauch
Menge: 5,000 Stck
Zuordnung: 422

**03.07.0190 Konus DN 25 x 9mm, 50% GEG Zulage**
Konus DN 25 x 9mm als Zulage zum Isolierschlauch
Menge: 5,000 Stck
Zuordnung: 422

**03.07.0200 Konus DN 32 x 9mm 50% GEG Zulage**
Konus DN 32 x 9mm als Zulage zum Isolierschlauch
Menge: 5,000 Stck
Zuordnung: 422

**03.07.0210 Ausschnitt DN 25 x 25mm, 100% GEG Zulage**
Ausschnitt DN 25 x 25mm, 100% GEG als Zulage zum
Isolierschlauch
Menge: 10,000 Stck
Zuordnung: 422

**03.07.0220 Ausschnitt DN 32 x 35mm, 100% GEG Zulage**
Ausschnitt DN 32 x 35mm, 100% GEG als Zulage zum
Isolierschlauch
Menge: 10,000 Stck
Zuordnung: 422

**03.07.0230 Ausschnitt DN 25 x 9mm, 50% GEG Zulage**
Ausschnitt DN 25 x 9mm als Zulage zum Isolierschlauch
Menge: 5,000 Stck
Zuordnung: 422

**03.07.0240 Ausschnitt DN 32 x 9mm 50% GEG Zulage**
Ausschnitt DN 32 x 9mm als Zulage zum Isolierschlauch
Menge: 5,000 Stck
Zuordnung: 422

**03.07.0250 Halterung DN 25 x 25mm, 100% GEG Zulage**
Halterung DN 25 x 25mm, 100% GEG als Zulage zum
Isolierschlauch
Menge: 20,000 Stck
Zuordnung: 422

**03.07.0260 Halterung DN 32 x 35mm, 100% GEG Zulage**
Halterung DN 32 x 35mm, 100% GEG als Zulage zum
Isolierschlauch
Menge: 20,000 Stck
Zuordnung: 422

**03.07.0270 Halterung DN 25 x 9mm, 50% GEG Zulage**
Halterung DN 25 x 9mm als Zulage zum Isolierschlauch
Menge: 10,000 Stck
Zuordnung: 422

**03.07.0280 Halterung DN 32 x 9mm 50% GEG Zulage**
Halterung DN 32 x 9mm als Zulage zum Isolierschlauch
Menge: 10,000 Stck
Zuordnung: 422

*Hinweis*
Mineralwolle-Brandschutz-Wand-/Deckendurchführungen:
Feuerwiderstansfähige Rohrabschottung mit
nichtbrennbarer hochverdichteter Rohrschale
(Mindestrohdichte 150kg/m³) mit
einem Schmelzpunkt von >1000°C und notwendiger
weiterführen- der Dämmung. Die ordnungsgemäße
Ausführung ist vom Erstel- ler der Abschottung nach
Abschluss der Arbeiten durch eine
Übereinstimmungserklärung zu bescheinigen und die
einzelnen Abschottungen jeweils durch ein Typenschild
zu kennzeichnen.
ggfls. inkl. PE-Folie bei Verwendung an verzinkten
Rohren.

Angebotenes Fabrikat:................................
  System:
................................

**03.07.0290 MW-Wand- und Deckendurchführungen DN 12, 22 mm**
MW-Wand- und Deckendurchführungen, wie vor beschrieben
Größe: DN 12 (15x1), Edelstahlrohr
Isolierstärke: 22 mm
Menge: 4,000 m
Zuordnung: 422

**03.07.0300 MW-Wand- und Deckendurchführungen DN 15, 21 mm**
MW-Wand- und Deckendurchführungen, wie vor beschrieben
Größe: DN 15 (18x1), Edelstahlrohr
Isolierstärke: 21 mm
Menge: 2,000 m
Zuordnung: 422

**03.07.0310 MW-Wand- und Deckendurchführungen DN 20, 19 mm**
MW-Wand- und Deckendurchführungen, wie vor beschrieben
Größe: DN 20 (22x1,2), Edelstahlrohr
Isolierstärke: 19 mm
Menge: 10,000 m
Zuordnung: 422

**03.07.0320 MW-Wand- und Deckendurchführungen DN 25, 26 mm**
MW-Wand- und Deckendurchführungen, wie vor beschrieben
Größe: DN 25 (28x1,2), Edelstahlrohr
Isolierstärke: 26 mm
Menge: 4,000 m
Zuordnung: 422

**03.07.0330 MW-Wand- und Deckendurchführungen DN 32, 22,5 mm**
MW-Wand- und Deckendurchführungen, wie vor beschrieben
Größe: DN 32 (35x1,5), Edelstahlrohr
Isolierstärke: 22,5 mm
Menge: 4,000 m
Zuordnung: 422

**03.07.0340 MW-Wand- und Deckendurchführungen DN 40, 29 mm**
MW-Wand- und Deckendurchführungen, wie vor beschrieben
Größe: DN 40 (42x1,5), Edelstahlrohr
Isolierstärke: 29 mm
Menge: 6,000 m
Zuordnung: 422

**03.07.0350 MW-Wand- und Deckendurchführungen DN 50, 38 mm**
MW-Wand- und Deckendurchführungen, wie vor beschrieben
Größe: DN 50 (54x1,5), Edelstahlrohr
Isolierstärke: 38 mm
Menge: 4,000 m
Zuordnung: 422

**03.07.0360 MW-Wand- und Deckendurchführungen DN 65, 52 mm**
MW-Wand- und Deckendurchführungen, wie vor beschrieben
Größe: DN 65 (76,1x2), Edelstahlrohr
Isolierstärke: 52 mm
Menge: 6,000 m
Zuordnung: 422

**03.07.0370 Herstellen feuerbeständiger Verschottung mittels Brandschutzkitt**
Herstellen feuerbeständiger Verschottung von Fugen und
Wand durchführungen, nach Einbau der vorgenannten
Brandschutz- schalen im Decken- oder Wandbereich
mittels Brandschutzkitt, bei Spaltbreiten bis 30mm. Die
geforderte Feuerwiderstands- dauer von 90 Minuten in
Anlehnung an DIN4102 und der Nach- weis gemäß DIN 1053
ist mit Prüfbericht zu belegen.
Menge: 20,000 Stck
Zuordnung: 422

*Hinweis*
Durchbrüche verschließen ohne Anforderung

**03.07.0380 Verschließen Trockenbau-Duchbruch bis 0,1m² mit Mineralwolle**
Schließen von Fugen von Durchführungen gedämmter
Installationen (Sanitär/Heizung) und
Lüftungskanäle/-rohre durch Einbringung von
Mineralfaserplatten mit Ausschnitten oder durch
Vollfüllung mit loser Mineralstopfwolle, Rohdichte ca.
50 kg/m³, in Trockenbauwänden Dicke bis 300mm, Öffnung
bis 0,1m², mit Restspaltverfüllung mit Gipsfüllspachtel
bündig zur Wand.
Menge: 10,000 Stck
Zuordnung: 422

**03.07.0390 Verschließen Trockenbau-Duchbruch von 0,1 bis 0,2m² mit Mineralwolle**
Schließen von Fugen von Durchführungen, wie vor
beschrieben,
in Trockenbauwänden Dicke bis 300mm, Öffnung von 0,1
bis 0,2m².
Menge: 10,000 Stck
Zuordnung: 422

*Hinweis*
Verschließen von Durchbrüchen
nötige Schalungsarbeiten und verlorene Schalungen sind
in die Einheitspreise mit einzukalkulieren

**03.07.0400 Vermörtelungen von Rohrdurchführungen bis 0,05 qm**
Fachgerechte Vermörtelung von einfachen/mehrfachen
Rohrdurchführungen in Massiv- Trockenbauwänden oder
Decken mit Brandschutzmörtel MG III,
Feuerwiederstandsklasse F90.
Wand- oder Deckenstärke bis 300 mm
Öffnungsgröße bis 0,05qm
Menge: 20,000 Stck
Zuordnung: 422

**03.07.0410 Vermörtelungen von Rohrdurchführungen bis 0,07 qm**
Leistung wie vor beschrieben, jedoch
Wand- oder Deckenstärke bis 300 mm
Öffnungsgröße bis 0,07qm
Menge: 10,000 Stck
Zuordnung: 422

**03.07.0420 Vermörtelungen von Rohrdurchführungen bis 0,1 qm**
Leistung wie vor beschrieben, jedoch
Wand- oder Deckenstärke bis 300 mm
Öffnungsgröße bis 0,1 qm
Menge: 5,000 Stck
Zuordnung: 422

**03.07.0430 Vermörtelungen von Rohrdurchführungen bis 0,2 qm**
Leistung wie vor beschrieben, jedoch
Wand- oder Deckenstärke bis 300 mm
Öffnungsgröße bis 0,2 qm
Menge: 5,000 Stck
Zuordnung: 422

#### Abschnitt 03.08 Flächenheizung

*Hinweis*
Flächenheizungssystem mit unterschiedlichen
Rohrabständen ausführbar zur individuellen
Leistungsanpassung. Fußboden- oberflächentemperaturen
im wärmephysiologisch zugelassenen Bereich, zur
Aufnahme von Oberböden mit einem maximalen
Wärmedurchlasswiderstand von 0,15 m²K/W.
Heizebene bestehend aus Rohrträger und Systemrohr:
Großflächiges Klett-Rohrträgerelement, als Rollplatte
oder Falt- platte, mit aufkaschierter kraftschlüssiger
Gewebe-Haftfolie zur Bildung einer homogenen Abdeck-
und Montageebene. Verle- gung mit Folienüberstand zur
Abdeckung der Dämmschichten gem. Folien-Rasterung 100 x
100 mm zur normge- rechten Einhaltung von
Verlegeabständen, ggfls. Wärme- und Trittschalldämmung
aus Hartschaum, Baustoffklasse DIN 4102-B2,
Brandverhalten DIN EN 13501-1 Klasse E, Folienüberstand
nach DIN 18560 und DIN EN 13813,
Schnittstellenverklebung mit Klebeband. Ausführung der
Dehnungsfugen gemäß DIN EN 1264-Teil 4 in Abstimmung
mit Estrichleger.
Auf Systemplatte verlegbares selbsthaftendes Systemrohr
mit Klett(Haken)band umwickelt und ohne Werkzeug
befestigt. Rohr aus hochdruckvernetztem Polyethylen
PE-Xa, sauerstoff- dicht nach DIN 4726. Verlegung im
Verbund ohne Verbindungs- stellen im Estrich, als
Rollenware mit Pressfitting-Technik.

Inkl. Ausschnitte, benötigtes Montagematerial und
Zubehör, wie Klebeband für im Fußbodenaufbau verlegten
Leitungen, Druck- prüfung gemäß VOB mit Protokoll.

! Verbot Flammschutzmittel in Dämmungen - alle
verwendeten EPS- und XPS-Dämmstoffe dürfen nicht mehr
das als gefährli- cher Schadstoff verbotene
Flammschutzmittel HBCD enthalten. Der Auftragnehmer hat
unaufgefordert nachzuweisen, dass von ihm verwendete
entsprechende Dämmstoffe frei von HBCD sind!

System-Auslegungsvorlauftemperatur: 40°C
min. Nutzlast 5 kN/m²  (Gesamter Fußbodenaufbau)

Die Montagerichtlinien des Herstellers sind bindend zu
beachten!

Fußbodenaufbau Geschosse EG-DG:  16cm

Angebotenes Fabrikat: '

....................................................'
  (Vom Bieter
einzutragen)

**03.08.0010 Befestigungsplatte 3mm, Klettsystem**
Befestigungsplatte 3 mm, 5,0 kN/m², als Verlegeplatte
für Rohr- fußbodenheizung passend zu genanntem
Fußbodenheizungs- rohr. 3-lagige strukturierte
Kunststoffplatte mit oberseitig aufka- schierte
Gewebe-Haftfolie. CE-/Ü-Kennzeichnung. Für Klettbefestigung der Fußbodenheizungsrohre, mit aufgedrucktem
In- stallationsraster zum Zuschneiden der Verlegeplatte
und zum Verlegen der Mediumsrohre im vorgesehenen
Abstand. Platte mit Überlappung an einer Längsseite für
dichtschließenden Plattenverbund
Ausführung:  Rolle oder Platten
Brandverhalten:  Klasse E nach DIN EN 13501-1
Höhe:  ca. 3 mm
Nutzlast:  5,0 kN/m2 (Gesamter Fußbodenaufbau)
Inkl. Klebeband
Menge: 1900,000 m²
Zuordnung: 423

**03.08.0020 Randdämmstreifen 150, mit PE-Folie**
Randdämmstreifen 150mm für die normgerechte Trennung
der Ausgleichsmassen von angrenzenden Bauteilen bei
Fußbodenunterkonstruktionen. Werkstoff:
Randdämmstreifen aus extrudiertem PE-Schaumstoff mit
integriertem Folienfuß.
Baustoffklasse nach DIN 4102:  B2
Brandverhalten nach DIN 13501:  E
Dicke:  8 mm
Höhe:  150 mm
freie Folienlänge:  50 mm
Inkl. Klebeband
Menge: 1300,000 m
Zuordnung: 423

**03.08.0030 Randdämmstreifen Mineralwolle**
Menge: 50,000 m
Zuordnung: 423

**03.08.0040 Fußbodenheizungsmediumrohr 16x2,0mm, Klettsystem**
Klett-Fußbodenheizungsrohr 16x2,mm, im Bund, zur
Heizungs- installation auf den Verlegeplatten.
peroxidisch vernetztes Poly- ethylen (PE-Xa) nach
Verfahren Engel, nach DIN 16892 und DIN ISO 15 875,
sauerstoffdicht nach DIN 4726, spiralförmig
mit Klett-(Haken-)Band umwickelt
maximaler Betriebsdruck 6 bar,
maximale Betriebstemperatur 70 °C,
Außendurchmesser:  16 mm
Wandstärke:  2,0 mm
Menge: 11000,000 m
Zuordnung: 423

**03.08.0050 Kupplung 16x2mm**
Kupplung 16x2mm, aus Messing,
zur Verbindung der Fußbodenheizungsrohre
Menge: 20,000 Stck
Zuordnung: 423

**03.08.0060 Schutzrohr für Fußbodenheizungsrohr 16mm**
Schutzrohr aus Polyethylen, zum Einziehen von Rohren
als Schutz der Rohreinführungen zum Heizkreisverteiler
und bei
der Durchquerung von Estrich-Dehnfugen nach DIN 18560.
Ausführung nach DIN 49019, Baustoffklasse B2 DIN 4102-1
Innendurchm.Schutzrohr:  min. 20 mm
Außendurchm.Schutzrohr:  max. 25 mm
Menge: 100,000 m
Zuordnung: 423

**03.08.0070 Dehnfugenprofil**
Dehnfugenprofil für die normgerechte Herstellung von
dauer- elastischen Bewegungs- und Dehnfugen im
Türbereich sowie im gesamten Querschnitt des
Heizestriches gemäß DIN 18560 Teil 2 und DIN EN 1264
Teil 4. Versteifungsfolie mit innenliegen- dem
Dehnstreifen aus geschlossenzelligem PE-Schaum mit
Selbstklebestreifen. Aufnehmen der Wärmedehnung von
Heizestrichen gemäß DIN 18560, Teil 2.
Dicke:  ca. 10 mm
Höhe:  ca. 100 mm
Breite Folienfuß:  ca. 50 mm
Menge: 300,000 m
Zuordnung: 423

**03.08.0080 Rohrführungsbogen 90° für Rohr 16 mm**
Rohrführungsbogen 90° zur geschützten und knickfreien
Rohr- umlenkung. glasfaserverstärktes Polyamid,
Stabiler Rohrführ- ungsbogen zum einfachen händischen
Einclipsen des Rohres Temperaturbeständigkeit von -5 C
bis +60 C
für Rohrabmessung 16 mm
Menge: 220,000 Stck
Zuordnung: 423

**03.08.0090 Messstellen für Restfeuchte**
Messstelle für Restfeuchte zur Ermittlung der
Restfeuchte in Nassestrichen mit Rundstab aus Kautschuk
und Fuß aus Kunst- stoff mit Klebestreifen, Höhe 100
mm,
Je eine Messstelle je Raum bzw. Fläche bis 50m²
Menge: 50,000 Stck
Zuordnung: 423

**03.08.0100 Klemmringverschraubung PE-Xa 16 - G 3/4"**
Klemmringverschraubung PE-Xa 16 - G 3/4" FT Euro
zweiteilige Klemmringverschraubung aus Messing, mit
Überwurfmutter und Druckhülse, zum Anschluss von
vorgenanntem Fußboden- heizrohr, mit Eurokonus 3/4",
gem. EN 16313.
Menge: 220,000 Stck
Zuordnung: 423

*Hinweis*
Verteiler und Sammler (Vor- und Rücklauf) zur Anbindung
der einzelnen Heizkreise Verteiler/Sammler aus
Edelstahl 1.4301, mit schallgedämmten Verteilerkonsolen
zur Montage im Verteilerschrank, 2 flachdichtende
90°-KFE-Hähne mit Mutter G1 zur Entlüftung und Entleerung, Anbindeleitung von rechts oder links,
Heizkreisanschluss
G 3/4 Eurokonus mit einem jeweiligen Mittenabstand
von 50 mm, Heizkreisverteiler auf Konsolen vormontiert
und druckgeprüft. Verteilerrohr DN 25 mit integrierten
Durchflussmengenmessern Anzeigebereich 0-6 l/min zur
Absperrung nach DIN EN 1264 T 4. Sammlerrohr DN 25 mit
integrierten Regulierventilen zur normgerechten
Voreinstellung der einzelnen Kreise und Handradkappen
blau, Ventile zur Adaptierung der Stellantriebe.
Inkl. Strangabsperr- (VL) und Strangregulierventil (RL)
je DN 25 mit Dämmkappen, 2 Thermometer 0-60°C (VL/RL)
im Anschluss und Befestigungsmaterial zur Montage im
Verteilerschrank oder an bauseitiger Rückwand (in
bauseitigem Möbel bzw. Vorsatzschale).

**03.08.0110 Heizkreisverteiler Edelstahl 14 Verteilerabgänge**
Heizkreisverteiler aus Edelstahl als Komplettverteiler,
wie vor beschrieben, Ausführung mit 14
Verteilerabgängen.
Menge: 1,000 Stck
Zuordnung: 423

**03.08.0120 Heizkreisverteiler Edelstahl 12 Verteilerabgänge**
Heizkreisverteiler aus Edelstahl als Komplettverteiler,
wie vor beschrieben, Ausführung mit 12
Verteilerabgängen.
Menge: 1,000 Stck
Zuordnung: 423

**03.08.0130 Heizkreisverteiler Edelstahl 11 Verteilerabgänge**
Heizkreisverteiler aus Edelstahl als Komplettverteiler,
wie vor beschrieben, Ausführung mit 11
Verteilerabgängen.
Menge: 1,000 Stck
Zuordnung: 423

**03.08.0140 Heizkreisverteiler Edelstahl 9 Verteilerabgänge**
Heizkreisverteiler aus Edelstahl als Komplettverteiler,
wie vor beschrieben, Ausführung mit 9
Verteilerabgängen.
Menge: 1,000 Stck
Zuordnung: 423

**03.08.0150 Heizkreisverteiler Edelstahl 8 Verteilerabgänge**
Heizkreisverteiler aus Edelstahl als Komplettverteiler,
wie vor beschrieben, Ausführung mit 8
Verteilerabgängen.
Menge: 1,000 Stck
Zuordnung: 423

**03.08.0160 Heizkreisverteiler Edelstahl 6 Verteilerabgänge**
Heizkreisverteiler aus Edelstahl als Komplettverteiler,
wie vor beschrieben, Ausführung mit 6
Verteilerabgängen.
Menge: 4,000 Stck
Zuordnung: 423

**03.08.0170 Heizkreisverteiler Edelstahl 5 Verteilerabgänge**
Heizkreisverteiler aus Edelstahl als Komplettverteiler,
wie vor beschrieben, Ausführung mit 5
Verteilerabgängen.
Menge: 6,000 Stck
Zuordnung: 423

**03.08.0180 Stellmotoren 24 V**
Thermoantrieb 24 V für Edelstahlverteiler, M30x1,5, zur
Ansteu- erung der Rücklaufventile, Verschraubung IG
M30x1,5, mit Hub- anzeige und Anschlusskabel 1,0 m ohne
Stecker, spritzwasser- geschützt.
Schutzart  IP 54 (DIN EN 60529)
max. Stromaufnahme:  0,2 A
Wirkleistung:  ca. 2 W
Nennspannung:  24 V
Steuerspannung:  0-10 V
Schutzklasse:  schutzisoliert
Funktion:  stromlos geöffnet mit PWM
Pulserweitenmodulations Ansteuerung

Angebotenes Fabrikat: '

....................................................'
  (Vom Bieter
einzutragen)
Menge: 110,000 Stck
Zuordnung: 423

*Hinweis*
Verteilerschränke zur Aufnahme der
Heizkreisverteiler-/Sammler mit Durchflussmengenmesser,
Anschlussarmaturen und Zubehör.
Schrank aus Stahlblech, sichtbare Teile weiß lackiert
(RAL 9016), mit stufenlose Höhenverstellung bis
ca.1000mm, Bautiefe stufenlos verstellbar 75-160 mm,
Baubreiten bis 1300mm an Verteiler und Sammler mit
Anschlussarmaturen und Platzbedarf und Halterung für
Elektro-MSR-Verkabelung angepasst, mit horizontal und
vertikal einstellbare Verteilerbefestigung,
vorgestanzte Ausprägungen im Unterputzschrank zur
Rohr-/Kabeleinführung, Estrich-Abschlussblende, bei UP
tiefenverstell- und demontierbar, Unterputzschrank,
Schränke in bauseitigen Möbeln inkl. Schranktüre
verschließbar, in Abstimmung mit dem Trockenbauer,
Bauleitung.
Klarsichthülle mit Vordruck für Druckprüfprotokoll,
Funktionsheiz- protokoll und Heizkreisbeschriftung auf
Türinnenseite aufbringen.

**03.08.0190 Verteilerschrank Unterputz, B 1,1m**
Verteilerschrank in Unterputzausführung,
Breite ca. 1,10m, wie vor beschrieben
Menge: 2,000 Stck
Zuordnung: 423

**03.08.0200 Verteilerschrank Unterputz, B 1,0m**
Verteilerschrank in Unterputzausführung,
Breite ca. 1,0m, wie vor beschrieben
Menge: 3,000 Stck
Zuordnung: 423

**03.08.0210 Verteilerschrank Unterputz, B 0,9m**
Verteilerschrank in Unterputzausführung,
Breite ca. 0,9m, wie vor beschrieben
Menge: 10,000 Stck
Zuordnung: 423

*Hinweis*
Fußbodenheizung Sonstiges

Das Funktions- und Belegreifeheizen ist durch eine
mobile Heizung mit Strom vorzunehmen und in den
Positionen entsprechend zu kalkulieren

**03.08.0220 Druckprüfung der Flächenheizung**
Druckprüfung der Flächenheizung, FBH-Verteilerweise
gemäß VOB  max. Prüfdruck: 10 bar
Menge: 15,000 Stck
Zuordnung: 423

**03.08.0230 Einregulierung und Funktionsheizen**
Die Einstellung der Anlage ist gem. VOB, DIN 18380,
3.5, durch hydraulischen Abgleich der Heizkreise
untereinander vorzuneh- men, einschließlich
Dokumentierung in den Abnahmeunterlagen gem. VOB DIN
18380 mit Übergabe der Haftungserklärung.
Beginn des Funktionsheizen in Abhängigkeit des
Estriches und der verwendeten Estrichkomponente
zwischen 7 und 21 Tage nach Einbringung des
Zement-Estrichs, entsprechend DIN EN 1264-4 beginnen.
Das Formular Funktionsheizprotokoll mit
Funktionsheizanweisungen ist beim Systemhersteller
anzufor- dern und mit dem Estrichleger abzustimmen.
Menge: 15,000 Stck
Zuordnung: 423

*Hinweis*
Warmwassererzeugung durch Anschluss auf das neu
verlegte Rohrnetz der Fußbodenheizung, Funktionsheizen
(Alle Geschosse)

Öltank, Ölbrenner, Pumpe, Sicherungstechnische
Einrichtungen nach DIN EN 12828, Abgasschalldämpfer
etc. sowie einer Regelung zum autarken Betrieb.

- Regelung Funktionsheizen mit Temperatur nach
Herstellervorgaben und DIN EN 1264-4
- Vorhaltung vorraussichtlich ca. 2 Monate (ca. 21
Wochen)

Das Funktionsheizen erfolgt inklusive Einregulierung,
Anschluss an die Rohrleitungen und Inbetriebnahme der
Anlage.

Die Mobile Beheizung ist inkl. Lieferung, Montage mit
Befestigungsmaterial, Vorhaltung und Wartung während
der Beheizung, Demontage und Abtransport zu
kalkulieren.
Nachdem die Fußbodenheizung verlegt wurde ist ein
Programm zum Funktionsheizen durchzuführen.

**03.08.0240 mobile Warmwassererzeugung bis 1000 m² je Geschoss, Auf-/Abbau**
Aufstellung und Abbau einer mobilen Heizzentrale mit
einer Wärmeleistung für bis 1000m² FBH-Fläche (EG, OG)
auf Mietbasis zur Erzeugung von Heizwasser mit einer
Temperatur von max. 90° C.
Zur Funktionsheizung der Fußbodenheizung
(Standardprogramme nach DIN EN 1264-4 für
Funktionsheizen)
Heizmobil inkl. sicherheitstechnischer Einrichtungen,
Regelung, Pumpe

Inkl. Anlieferung und Aufstellung in Abstimmung mit der
Bauleitung/Architekt, Verlegen und Anklemmen des
ELT-Anschlusses, Inbetriebnahme und abschließender
Abbau mit Rückbau der Anschlussverkabelung und
Abtransport.
Heizungsanschlüsse über Kupplungen/Verschraubungen.

Gegen ungefugten Zugriff geschützt! Inkl. Anlieferung
und Aufstellung in Abstimmung mit der
Bauleitung/Architekt, Verlegen und Anschließen des
ELT-Anschlusses, Inbetriebnahme und abschließender
Abbau mit Rückbau der Anschlussverkabelung und
Abtransport.
Heizungsanschlüsse über Kupplungen/Verschraubungen.
Mit integrierter/angebrachter Temperatur- und
Drehzahlregelung und 230V-Stromversorgung und Schutzart
min. IP 54
Menge: 1,000 Stck
Zuordnung: 423

**03.08.0250 Anschluss an die FBH-Zuleitung bis DN 50**
Anschluss an die FBH-Zuleitung DN 50 mittels flexible
Anbindeleitungen/-schläuchen mit
Kupplungen/Verschraubungen für Vor- und Rücklauf.
inkl. benötigte T-Stücke in der FBH-Zuleitung,
Befestigungs- und Hilfsmaterial und späteren Abbau.

Folgende Komponenten sind zu kalkulieren:
2x Anbindeleitung mit GEKA-Kupplungen zum Anschluss an
das Gerät, Länge ~30,0m
2x Übergang Edelstahl  DN50 mit GEKA-Kupplung
4x Kugelhahn DN50
Menge: 1,000 Stck
Zuordnung: 423

**03.08.0260 Brennstoffversorgung Heizöl EL**
Brennstoffversorgung während der gesamten Mietdauer mit
Heizöl EL inkl. Störmeldeweiterleitung,
Brennstoffmanagement, Brennstoffversorgung
Menge: 4000,000 l
Zuordnung: 423

**03.08.0270 Miete Mobile Heizzentrale**
Miete zu vorgenannten Energiezentrale als Paket ab dem
ersten Tag, inkl. Reinigung und Wartung während der
Mietdauer, sowie Maschinenversicherung und
24h-Stördienst.

Die Abrechnung erfolgt nach begonnener Miet-Woche für
den Gesamtbereich
Menge: 6,000 Wo
Zuordnung: 423

#### Abschnitt 03.09 Heizkörper und Zubehör

*Hinweis*
Vertikal-Profil-Heizkörper aus Stahlblech gem. EN 442.
Sic- kenteilung 33 1/3 mm. Geschwungene, übergreifende
und ge- schlossene seitliche Blenden. Inkl. auf System
abgeglichenes Konsolen-Set, Blind- und
Entlüftungsstopfen im Lieferumfang enthalten.
Montagefertig in baustellengerechter Schutzverpackung. Ausgezeichnet mit dem RAL-Gütezeichen.
Serienfarbe weiß (RAL 9016),
Anschlüsse:  6 x G 1/2' Innengewinde oben/unten
  2 als 50mm-Anschluss unten mittig
Lackierung:  Zweischichtlackierung gem. DIN 55900,
  Grundierung (ETL),
  Pulverbeschichtung (EPS),
  emissionsfrei auch im Heizbetrieb.
Betriebsdruck:  max. 10 bar
Medium:  Heißwasser bis 110 Grad C
Befestigung:  Befestigungslaschen

Angebotenes Fabrikat: '

....................................................'
  (Vom Bieter
einzutragen)

**03.09.0010 Heizkörper 22 800/2200/100, vertikal**
Profil-vertikal-Heizkörper 22  800/2200/100 mm, wie vor
beschrieben,

Baulänge:  800 mm
Bauhöhe:  2200 mm
Bautiefe:  100 mm
Menge: 3,000 Stck
Zuordnung: 423

**03.09.0020 Heizkörper an Ort und Stelle schaffen**
Heizkörper an Ort und Stelle schaffen, aufstellen und
mit den Rohrleitungen verbinden. inkl. Bohrungen,
Zweikomonenten-Injektions-/Verbundmörtel und
Befestigungsmaterial für Befes-tigungen der Klasse III
nach VDI 6036.
Menge: 3,000 Stck
Zuordnung: 423

**03.09.0030 Heizkörper für Malerarbeiten abnehmen**
Heizkörper für Malerarbeiten abnehmen, zwischenlagern,
gegen Beschädigungen sichern und später wieder
anbringen.
Menge: 3,000 Stck
Zuordnung: 423

**03.09.0040 Thermostatventil DN 15**
Thermostatventil DN15, Durchgang-/Eckform, Begrenzung
und Voreinstellung ohne Auswechseln des
Ventileinsatzes. Unter Anlagendruck verän- derbare
Voreinstellung durch Bedienungswerkzeug oder Maulschlüssel SW 13. Rotguß/Messing-Armatur, mit
vernickeltem Gehäuse, Spindel aus nichtrostendem Stahl.
Anschluß für Ge- winde- und Klemmverbindungen. Baumaße
nach DIN 3841.
Geprüft und zugelassen gemäß  EN 215.
Thermostat-Gewindeanschluß M 30 x 1,5.
Max. Betriebstemperatur: 120°C
Max. Betriebsdruck: 10 bar
Max. Differenzdruck: 1 bar
Anschlußgewinde :R 1/2"IG x R 1/2"AG

Angebotenes Fabrikat:................................
  Typ:
................................
Menge: 3,000 Stck
Zuordnung: 423

**03.09.0050 RL-Verschraubung DN 15**
Heizkörperverschraubung DN15, Durchgang-/Eckform mit
proportionaler, reproduzierbarer Voreinstellung für den
Einsatz in Warmwasser-Zentralheizungen und
Kühlkreisläufen zum Absperren, Füllen und Entleeren des
Heizkörpers. Armatur aus Rotguß/Messing. Gehäuse
vernickelt. Ventilkegel aus Messing mit EPDM
O-Ring-Abdichtung. Messing-Schutzkappe mit zusätzlicher
Weichdichtung. Einbaumaße nach DIN 3842 mit Anschluß
für Gewindeverbindungen.
Max. Betriebstemperatur: 120 C
Max. Betriebsdruck: 10 bar

Angebotenes Fabrikat:................................
  Typ:
................................
Menge: 3,000 Stck
Zuordnung: 423

**03.09.0060 Thermostat weiß, Behördenmodell**
Thermostat weiß, Behördenmodell, mit Flüssig-Fühler,
Gewin- deanschluss M 30 x 1,5, Sollwerteinstellung
verdeckt angeord- net und nur durch Spezialwerkzeug
möglich (der eingestellte Temperatursollwert wird durch
drehen am Handrad nicht verän- dert), mit integrierter
Diebstahlsicherung und erhöhter Biege- festigkeit,
Sollwertbereich: ca. 8-26°C ohne Nullstellung
Menge: 3,000 Stck
Zuordnung: 423

**03.09.0070 Einzelrosette weiß**
Einzelrosette weiß, einfache Klick-Montage, fester
Sitz, stabile Form, für Rohr Ø 15, 18, und 22 mm
Menge: 6,000 Stck
Zuordnung: 423

**03.09.0080 Schlüssel vernickelt**
Schlüssel vernickelt zu Entlüftungsventil
Menge: 3,000 Stck
Zuordnung: 423

#### Abschnitt 03.10 Insgemeinkosten und besondere Leistungen

**03.10.0010 Profilstahlkonstruktion, verzinkt, Schienensystem**
Profilstahlkonstruktion, verzinkt, als Schienensystem
für Stütz-, Hänge-, Trag- und Sonderbefestigung,
schallentkoppelt gelagert, inkl. Stand-/ Wand-Konsolen,
Schrauben, Muttern, Verbindungs- winkel, U-Scheiben,
Stoßschutz mit Kunststoffkappen und Befestigungsmaterial wie Gewindestangen, Stockschrauben und
Me- tall-/Hohlraumdübel

Im Heizraum, Technikbereichen daneben kommt eine
Unterdeckendämmung mit ca. 15 cm Stärke zur Ausführung.
In diesen Bereichen sind vor Montage der
Unterdeckendämmung bzw. der Trockenbauunterkonstruktion
die Montageschienen, samt Gewindestangen an der Decke
anzubringen. Der Mehraufwand für diese
notwendigenVorabmaßnahmen ist mit einzukalkulieren.

Die Rohrschellen inkl. Befestigung am Schienensystem
werden separat vergütet.
Menge: 500,000 kg
Zuordnung: 422

**03.10.0020 Profilstahlkonstruktion, verzinkt, Schienensystem in F-30 Ausführung**
Profilstahlkonstruktion, verzinkt, als Schienensystem,
wie vor be- schrieben jedoch in F-30-Ausführung in
Flucht- und Rettungswe- gen gemäß MLAR und mit
Untersuchungsbericht zur Brandbean- spruchung nach DIN
4102 Teil 2.

Angebotenes Fabrikat:................................
  Typ:
................................
Menge: 50,000 kg
Zuordnung: 422

**03.10.0030 Mehraufwand Deckendämmung Befestigung**
Mehraufwand Deckendämmung Befestigung durch bauseitige
Deckendämmung, Dicke bis 150 mm, Der Mehraufwand
bezieht sich auf längere Befestigungen, Spezialdübel
und aufwändigere Vermessungsarbeiten, je Bohrung
Menge: 100,000 Stck
Zuordnung: 422

**03.10.0040 Bezeichnungsschild 100x50mm**
Bezeichnungsschild aus Edelstahl, mit
Klarsichtabdeckung für dreizeilige Beschriftung, zum
Anschrauben auf Fertigisolierung oder mit Spannband für
Leitungen
Größe: 100 x 50 mm
Farbe: grün für Kaltwasser, rot für Warmwasser,
  braun für Schmutzwasser
Menge: 50,000 Stck
Zuordnung: 422

**03.10.0050 Flussrichtungspfeile**
Fließrichtungspfeile als Einzel-/Bandediketten zur
Kennzeichnung der Flussrichtung in den Rohrleitungen in
der entsprechenden Kennfarbe nach DIN 2403. Die Pfeile
sind nach den Angaben des Bauherrn / der Bauleitung
abzustimmen und auszuführen.
Menge: 50,000 Stck
Zuordnung: 422

**03.10.0060 Koordinierung mit baubeteiligten Firmen**
Koordinierung mit baubeteiligten Firmen
- Heizung
- Lüftung
- Dämmarbeiten
- Elektro
- Trockenbau
- Fliesenleger
- Baumeister
- usw.

Es soll unter den Firmen auch Planunterlagen auf die
bauseitigen Gegebenheiten geprüft und abgestimmt werden
(Deckenspiegelplan)
Menge: 1,000 psch
Zuordnung: 422

**03.10.0070 Erstellen einer Kabelliste**
Erstellen einer Kabelliste
Die Kabelliste muss alle Stromanschlüsse des Gewerks
inkl. deren Standorte und technischen Daten wie
Leistung bzw. spezielle Besonderheiten enthalten. Die
Kabelliste ist daraufhin mit dem Elekroinstallateur
bzw. der Bauleitung abzustimmen
Menge: 1,000 Stck
Zuordnung: 422

**03.10.0080 Anklemmen aller elektrischen Einbauteile/Komponenten**
Anklemmen aller elektrischen Einbauteile/Komponenten,
und Abstimmung mit dem Elektriker, an den gemäß
Kabelliste bezeichneten und verlegten
Elektro-/MSR-Leitungen. Von der Elektro-/MSR-Firma
werden die Leitungen an die Betriebsmittel geführt,
zugentlastet befestigt, gekennzeichnet und auf die
erforderliche Länge abiso- liert. Eine Überprüfung der
bauseits verlegten Elektroleitungen, sowie
Prüfprotokollierung der Geräteanschlüsse nach DGUV A3,
hat der Auftragnehmer durchzuführen.
Eventuelle mehrmalige Baubegehungen durch einen
Beauftrag- ten mit den Sachbearbeitern der
Elektro-/MSR-Firma sind mit einzukalkulieren.
Menge: 100,000 Stck
Zuordnung: 422

**03.10.0090 Baustelleneinrichtung**
Mit dieser Position werden sämtliche Kosten der
Baustellenein- richtung, der Baustellen-Vorhaltung und
der Räumung, die dem Auftragnehmer im Zusammenhang mit
der Montage auf der Baustelle entstehen, abgegolten.
Dem Bauablauf geschuldete mehrmalige Räumung und
Wiedereinrichtung bzw. Umsetzungen ist hier
miteinzukalkulieren.

1.) Aufbau, Vorhalten und Abbau von Tagesunterkünften
und Lagerung für Werkzeuge, Material usw.

2.) Vorhaltung und Betrieb von Kleinwerkzeugen.

3.) Abstimmen der eigenen Montageplanung mit den
Montageplanungen der am Bautätigen, sich
beinflussenden, technischen Gewerke und der
vorausgehenden Ausführungsplanung.

4.) Abstimmen der Aussparungsplanung und Anzeichnen der
benötigten Kernbohrungen, Durchbrüche und Schlitze in
Beton- und Trockenbau-Wänden und -Decken zur
Freigabeerteilung und eigenen oder bauseitigen
Erstellung.
Menge: 1,000 psch
Zuordnung: 422

**03.10.0100 Umsetzen Baustelleneinrichtung**
Mit dieser Position werden sämtliche Kosten der
Baustelleneinrichtung, der Baustellen-Vorhaltung und
der Räumung abgegolten, die dem Auftragnehmer im
Zusammenhang mit einer zusätzlich Notwendigen Umsetzung
der eigenen Baustelleneinrichtung auf dem Baufeld
aufgrund des Bauablaufes entstehen.

Dem Bauablauf geschuldete mehrmalige Räumungen und
Wiedereinrichtungen bzw. Umsetzungen sind hier
miteinzukalkulieren.
Menge: 2,000 Stck
Zuordnung: 421

**03.10.0110 Fahrbare Standgerüste, Hubbühnen, Montagehilfen, bis maximal 4,0 m**
Fahrbares Standgerüst, Hubbühne, Montagehilfe usw. im
Be- reich der Geschosse. Im BA 1 sind die Rohhöhen
maximal 4,0 m. Nach Wahl des AN für sämtliche
Montagearbeiten, Montagehöhe bis ca. 4,00 m, einschl.
Vorhaltung während der Bauzeit, Gerüstlagen mit
allseitigem Seitenschutz, Aufstellung im Gebäude bzw.
auf befestigtem Gelände und den erforderlichen
Umsetzungen.
Menge: 2,000 Stck
Zuordnung: 422

**03.10.0120 Inbetriebnahme / Abnahme / Übergabe / Einweisung Personal**
Inbetriebnahme / Abnahme / Übergabe / Einweisung
Personal aller beschriebener Anlagenteile, mit allen
zugehörigen Funk- tionsteilen, mit allen erforderlichen
Anträgen und Unterlagen, Prüf-, Abnahme- und
Einweisungsprotokollen, einschließlich Einweisung eines
oder mehrerer Vertreter des Auftraggebers
in alle erforderlichen Bestandteile der einzelnen
Anlagen, Ver- fahrensweise bei Störungen.
Menge: 1,000 psch
Zuordnung: 422

**03.10.0130 Bestands- und Revisionsunterlagen**
Erstellen von Bestandsunterlagen gemäß VOB Teil C.
zusätzlich sind folgende Unterlagen zu erstellen:
- Bedienungsanleitung
- Auflistung aller in die Anlage eingebauten Bauteile,
Geräte und  Apparate mit Bestellnummer, Bezugsadresse
mit Telefonnummer.
- Gilt ein Datenblatt für mehrere Bauteile, Geräte und
Apparate so ist das tatsächlich eingebaute Produkt
farblich auf allen drei Exemplaren zu kennzeichnen.
- Fortgeschriebene Montagepläne: Fortschreibung der
Montage- pläne auf den tatsächlichen Ausführungsstand.
Die fortgeschrie- bene Montageplanung ist auf Grundlage
vom AG auf Datenträger zur Verfügung gestellten Dateien
im dwg -Format zu erstellen. Die darauf vorgegebenen
Blattformate und Layerstrukturen sind einzuhalten. Auf
den Plänen sind alle für den sicheren und  wirtschaftlichen Betrieb erforderlichen Angaben zu machen.

Die Unterlagen sind 2-fach in Papierform in
beschrifteten
Ordnern mit Inhaltsverzeichnis und Trennregister zu
liefern.

Die Übergabeunterlagen sind zusätzlich zur Papierform
noch
2- fach auf Datenträger im Format dwg, pdf, xls und doc
zu übergeben.

Die Bestandsunterlagen sind spätestens bei der Abnahme
vorzulegen. Bestandspläne sind zur Prüfung vorab als
PDF-Dateien per Mail zuzusenden.
Ohne Vorliegen der geprüften und freigegebenen
Bestandsun- terlagen erfolgt keine Freigabe der
Schlußrechnungsprüfung!!!
Menge: 1,000 psch
Zuordnung: 422

*Hinweis*
Dokumentationen Nachhaltiges Bauen

**03.10.0140 Dokumentation "Nachhaltige Produktauswahl"**
Dokumentation der nachhaltigen Gesamtmaßnahme
"Nachhaltige Produktauswahl"

Übergabe einer Dokumentation in digitaler Form als PDF
oder DWG Datei mit folgendem Inhalt:
Nach Einarbeitung aller Korrekturanmerkungen durch den
AN final 2 Wochen vor der Abnahme zur Prüfung zu
übergeben.
Vorgenannte Leistungen sind vom AN in die
entsprechenden Positionen mit einzukalkulieren.
Dokumentation der nachhaltigen Gesamtmaßnahme
"Nachhaltige Produktauswahl" entsprechend
Tabelle DGNB Qualitätsstufe 4 und:
Formular_ Freigabe_ Bauprodukte
Menge: 1,000 psch
Zuordnung: 422

**03.10.0150 Dokumentation "abfallarme Baustelle"**
Dokumentation der nachhaltigen Gesamtmaßnahme
"abfallarme Baustelle"

Übergabe einer Dokumentation in digitaler Form als PDF
oder DWG Datei mit folgendem Inhalt:
Nach Einarbeitung aller Korrekturanmerkungen durch den
AN final 2 Wochen vor der Abnahme zur Prüfung zu
übergeben.
Vorgenannte Leistungen sind vom AN in die
entsprechenden Positionen mit einzukalkulieren.
Dokumentation der nachhaltigen Gesamtmaßnahme
"abfallarme Baustelle" Tabelle DGNB Qualitätsstufe 4
und:
Dokumentationsinhalt:
Ausformuliertes Abfallentsorgungskonzept:
 - Auflistung der für die einzelnen Abfallfraktionen
tatsächlich mit der Verwertung bzw. Entsorgung der
anfallenden Massen beauftragten Unternehmen sowie der
gewählten Deponien
 - Zieldefinition hinsichtlich der Wertigkeit der
Verwertungs- und Entsorgungswege
 - Protokoll der Kontaktaufnahme mit Recycling- bzw.
Entsorgungsunternehmen hinsichtlich des Verbleibs und
der weiteren Verwertung bzw. Entsorgung nach
Anlieferung
 - Begründung zur Auswahl der Recycling- bzw.
Entsorgungsunternehmen, die für den jeweiligen
Materialstrom die bestmögliche Verwertung bzw.
Entsorgung ermöglichen
 - Nachweis weiterer Maßnahmen, die von einer aktiven
Beeinflussung der Verwertungs- und Entsorgungswege
zeugen
- Baustelleneinrichtungsplan mit Entsorgungskonzept
 - Entsorgungsnachweise der fachgerechten Entsorgung
 - Rechnungskopien der Entsorger/Deponiebetreiber
 - Liste der Beteiligten / des Baustellenpersonals am
Bauprozess über durchgeführte Schulungen zu
Abfalltrennung geschult wurden
 - Fotodokumentation mit Begehungsprotokollen während
der Bauphase zum Nachweis der Umsetzung
 - Bestätigung Einhaltung der Quote zur Verwertung /
Wiederverwendung von Bau- und Abbruchabfällen (Angabe
der Quote in %)
oder
 - Vertrag mit einem Abfalllogistik-Unternehmen mit
Bestätigung des Abfalllogistik-Unternehmens nebst
Erläuterungen der Einhaltung und Umsetzung der
Anforderungen
Menge: 1,000 psch
Zuordnung: 422

**03.10.0160 Dokumentation "Umweltschutz(Bodenschutz)"**
Dokumentation der nachhaltigen Gesamtmaßnahme
"Umweltschutz (Bodenschutz)"

Übergabe einer Dokumentation in digitaler Form als PDF
oder DWG Datei mit folgendem Inhalt:
Nach Einarbeitung aller Korrekturanmerkungen durch den
AN final 2 Wochen vor der Abnahme zur Prüfung zu
übergeben.
Vorgenannte Leistungen sind vom AN in die
entsprechenden Positionen mit einzukalkulieren.
Dokumentation der nachhaltigen Gesamtmaßnahme
"Umweltschutz (Bodenschutz)"
Tabelle DGNB Qualitätsstufe 4 und:
Dokumentationsinhalt:
 - Baustelleneinrichtungsplan
 - Fotodokumentation mit Begehungsprotokollen während
der Bauphase
 - Vorgaben zum Umgang mit boden- und
wassergefährdeten Bauchemikalien
 - Fotodokumentation der Lagerung umweltgefährlicher
Stoffe
 - Ausformuliertes Bodenschutzkonzept zum Schutz
gewachsener Bodenschichten
 - Vorgaben zum Umgang mit boden- und
wassergefährdenden Bauchemikalien
 - Liste der eingesetzten Baumaschinen mit Nachweis des
Bodenschutzes
 - Nachweis der Schulung / Einweisung des relevanten
Baustellenpersonals
Menge: 1,000 psch
Zuordnung: 422

**03.10.0170 Dokumentation "lärmarme Baustelle"**
Dokumentation der nachhaltigen Gesamtmaßnahme
"lärmarme Baustelle"

Übergabe einer Dokumentation in digitaler Form als PDF
oder DWG mit folgendem Inhalt:
Nach Einarbeitung aller Korrekturanmerkungen durch den
AN final 2 Wochen vor der Abnahme zur Prüfung zu
übergeben.
Vorgenannte Leistungen sind vom AN in die
entsprechenden Positionen mit einzukalkulieren.
Dokumentation der nachhaltigen Gesamtmaßnahme
"lärmarme Baustelle" Tabelle DGNB Qualitätsstufe 4
und:
Dokumentationsinhalt:
 - Ausformuliertes Lärmvermeidungskonzept
 - Messprotokolle des Schallleistungspegels während der

Bauphase
 - Fotodokumentation mit Begehungsprotokollen während
der Bauphase
 - Liste der eingesetzten Baumaschinen mit Nachweis des

Schalldruckpegels LWA relativ zu den Vorgaben nach
RAL-UZ53
 - Nachweis der Schulung / Einweisung des relevanten
Baustellenpersonals
Menge: 1,000 psch
Zuordnung: 422

**03.10.0180 Dokumentation "staubarme Baustelle"**
Dokumentation der nachhaltigen Gesamtmaßnahme
"staubarme Baustelle"

Übergabe einer Dokumentation in digitaler Form als PDF
oder DWG Datei mit folgendem Inhalt:
Nach Einarbeitung aller Korrekturanmerkungen durch den
AN final 2 Wochen vor der Abnahme zur Prüfung zu
übergeben.
Vorgenannte Leistungen sind vom AN in die
entsprechenden Positionen mit einzukalkulieren.
Dokumentation der nachhaltigen Gesamtmaßnahme
"staubarme Baustelle" Tabelle DGNB Qualitätsstufe 4
und:
Dokumentationsinhalt:
 - Begehungsprotokolle
 - Ausformuliertes Staubvermeidungskonzept
 - Nachweis der Staubvermeidung während der Bauphase
 - Fotodokumentation mit Begehungsprotokollen während
der Bauphase
 - Liste der eingesetzten staubarmen Baumaschinen und -
geräte gemäß Bau-BG
 - Nachweis der Schulung / Einweisung des relevanten
Menge: 1,000 psch
Zuordnung: 422

#### Abschnitt 03.11 Stundenlohnarbeiten

*Hinweis*
Für die Ausfertigungen von Stundenlohnarbeiten, die nur
auf schriftliche Anweisung des Bauherrn ausgeführt
werden dürfen, gelten folgende Verrechnungssätze, inkl.
Auslösung und Fahrt- kosten (ohne MWST.).

**03.11.0010 Meister, bzw. Obermonteur - Stundensatz -**
Menge: 20,000 Std
Zuordnung: 421

**03.11.0020 A-Monteur - Stundensatz -**
Menge: 20,000 Std
Zuordnung: 421

**03.11.0030 B-Monteur - Stundensatz -**
Menge: 20,000 Std
Zuordnung: 421

**03.11.0040 C-Monteur - Stundensatz -**
Menge: 30,000 Std
Zuordnung: 421

**03.11.0050 Helfer - Stundensatz -**
Menge: 30,000 Std
Zuordnung: 421

*Hinweis*
Bei den Bohr- und Stemmarbeiten ist davon auszugehen,
das mehrere Anfahrten und Baustelleneirichtungen
notwendig sind, bzw die Arbeiten nicht in einem Zuge
ausgeführt werden können.

Notwendigkeit, Größen und Anzahl der Arbeiten werden
während der Ausführung vom Bauherrn oder der Bauleitung
festgelegt.

Die Arbeiten sind vor der Ausführung mit dem Statiker
abzustim- men und durch den Fachplaner (örtliche
Bauleitung)freizugeben.

**03.11.0060 Kernbohrung Ø 1 - 10 cm**
Kernbohrung in Stahlbetondecke oder -wänden,
bauwerksscho- nend mit Diamantbohrgerät herstellen,
inkl. Baustelleneinrich- tung, Wasserabsaugung und
Bauschuttentsorgung.

Größe:  Ø - 10 cm
Stärke:  wird in cm abgerechnet (Wandstärken bis 50cm)
Menge: 200,000 cm
Zuordnung: 421

**03.11.0070 Kernbohrung Ø 11 - 20 cm**
Kernbohrung wie vor beschrieben, jedoch

Größe:  Ø 11 - 20 cm
Menge: 200,000 cm
Zuordnung: 421

**03.11.0080 Kernbohrung Ø 21 - 30 cm**
Kernbohrung wie vor beschrieben, jedoch

Größe:  Ø 21 - 30 cm
Menge: 300,000 cm
Zuordnung: 421

**03.11.0090 Stemmarbeiten im Beton**
Stemmarbeiten im Beton einschl. aller Zulagen und
Hilfsmittel.

Größe:  wird in dm³ abgerechnet
z. B. 0,20m x 0,30m x 0,25 m =  15dm³

inkl. Baustelleneinrichtung und Bauschuttentsorgung
Menge: 200,000 dm³
Zuordnung: 421

**03.11.0100 Durchführung durch Trockenbauständer/Trockenbauwand**
Durchführung durch Trockenbauständer/Trockenbauwand
inkl. allem nötigen Hilfsmaterial und Werkzeug
Herstellen einer Durchführung für Rohrleitungen,
präparieren der scharfen Kanten bei Ständerdurchführung

Durchführung bis 100 mm
Menge: 100,000 Stck
Zuordnung: 412

**03.11.0110 Stemmarbeiten im Mauerwerk**
Stemmarbeiten im Mauerwerk einschl. aller Zulagen und
Hilfsmittel.

Größe:  wird in dm³ abgerechnet
z. B. 0,20m x 0,30m x 0,25 m =  15dm³

inkl. Baustelleneinrichtung und Bauschuttentsorgung
Menge: 100,000 dm³
Zuordnung: 421

#### Abschnitt 03.12 Wartung

*Hinweis*
Bewertung der Angebote Wartung:
Die Angebote werden bewertet über die abgegebenen
Preise einschließlich Wartungspreise, hochgerechnet auf
4 Jahre Gewährleitungszeit.

Die Vergabe erfolgt dann in einem separaten
Auftragsschreiben unter der Benennung des Willens des
Auftraggebers den darge- stellten Wartungsvertrag auf
unbestimmte Zeit abschließen zu wollen.

Der Wartungsvertrag wird spätestens mit der Abnahme
beidseitig unterzeichnet und erhält ein jährliches
Sonderkündigungsrecht für den Auftraggeber und wird
jährlich abgerechnet.

Zusätzlich sind den Anbietern folgende Angaben
abzufragen.
Ersatzteilversorgung:  < 24 h
Nächstgelegene Niederlassungen oder Kundendienststellen

**03.12.0010 Jährliche Wartungspauschale**
Jährlicher Wartungspauschale für die Dauer der
Gewährleistung
In dieser Position ist der Jahresaufwand für die
Wartung und In- standhaltung aller dafür in Frage
kommenden und beschriebe- nen Komponenten, (z.B.
bewegliche Anlagenteile, die einem Verschleiß
unterliegen, entspr. Verbindungen usw.) zu kalkulieren, wobei Nebenleistungen wie Anreise, Hilfs- und
Kleinmaterial etc. mit dieser Angebotssumme abgegolten
sind.

Der Umfang der Arbeiten richtet sich nach den Vorgaben
der Hersteller und VDMA und muß einen sicheren und
wirtschaft- lichen Betrieb der Anlagen für den
Betreiber gewährleisten.

Bei der Abnahme ist ein Wartungsplan/Checkliste mit
genauen Zeitangaben und Auflistung der Wartungsarbeiten
vorzulegen.

Bei jeder Wartung ist ein Meßprotokoll zu erstellen, in
dem alle erforderlichen Werte festgehalten werden
müssen.
Menge: 4,000 Jahr
Zuordnung: 429

USt %: 19,00
